# Stadthof Hanau - Bauphase 1
Angebotsaufforderung (GAEB DA XML 3.3, DA83)
Projekt: 11-25...
Währung: EUR
Erstellt mit: GXML Toolbox V3.3 R20220330, ORCA AVA 27 27.00.00, 06.10.2026

## Allgemeine Vorbemerkungen ATV 1
Erläuterung Kalkulationsgrundlagen

Die Stadt Hanau als Bauherr vertreten durch die "Bauprojekt Hanau GmbH" beabsichtigt im Zentrum der Stadt Hanau das als etwa hälftigen Teil einer Blockrandbebauung 1957 errichtete ehemalige Kaufhofgebäude zu revitalisieren.

Im Zuge der Umnutzung des Gebäudes sind als Vorbereitung für zukünftige Vermietungen unter anderem die Umgestaltung des Gebäudezugangs über den dem Gebäude an der Straße "Am Markt" gegenüberliegenden Zugangspavillon erforderlich.

Leistungen, die nicht im Einzelnen beschrieben sind, jedoch aus dem Gesamtverständnis zur vollumfänglichen Leistungserbringung benötigt werden,  sind vom Bieter zu berücksichtigen und einzukalkulieren. Sämtliche benötigten Leistungen sind mit den Bepreisungen der Leistungspositionen abgegolten. Der Bieter erkennnt dementsprechend mit Abgabe seines Angebots die ausgeschriebene Leistungen als vollständig und umfassend realisierbar sowie mit seinem Angebot vollumfänglich erfasst an.

Die Ausführung der Bauleistung erfolgt in einem bestehenden Gebäude. Zur sachgerechten Beurteilung der örtlichen Gegebenheiten und Erstellung des Angebots ist die Teilnahme an
einer Ortsbesichtigung dringend empfohlen.

Die Besichtigungen finden als Einzeltermine im Zeitraum von Bekanntmachung bis zwei Wochen vor Submission stattt, um vor Ort-Erkenntnisse in die Kalkulation und das LV des Bieters einfließen lassen zu können.
Terminanfragen sind ausschließlich elektronisch an die Mailadresse "vergabe-sh@hanau.de" zu richten.

Die Teilnahme wird dem Bieter vom Auftraggeber auf der zur Besichtigung ausgehändigten "Teilnahmebescheinigung" bestätigt.

Durch Abgabe seines Angebotes bestätigt der Bieter, dass er sich umfassend über die Örtlichkeit, den Umfang der Baumaßnahmen einschl. der damit verbundenen Auflagen zur Lieferung- und Entsorgung aller Materialien, sowie die Durchführungsmöglichkeit aller Leistungspositionen informiert hat.

ALLGEMEINE TECHNISCHE VERTRAGSBEDINGUNGEN

ATV 1. Angaben zur Baustelle

1.1 Lage der Baustelle
Das Hauptgebäude des ehemaligen Kaufhofs befindet sich etwa 75 m südöstlich vom Rathaus Hanau entfernt, unmittelbar am Hanauer Marktplatz im Stadtkern gelegen.
Die Liegenschaft wird durch die Straßen Nürnberger Straße, Am Markt und Salzstraße eingefasst..

Gegenüber der Straße "Am Markt" liegt ein keinerer Gebäudeteil, das "Pavillongebäude", der eine Restauration beinhaltet und als Zugangsgebäude für das KG des ehemaligen Kaufhofs dient. Dieser Zugang soll im Zuge der hier ausgeschriebenen Maßnahme umgestalltet werden.

1.2 Immissionen, klimatische oder betriebliche Bedingungen
Siehe ATV 2.2 Lärmschutz Nachbarn
Siehe ATV 3.3 Arbeitszeiten

1.3 Gebäude
Die Gebäude sind wie folgt postalisch adressiert:

Pavillongebäude Am Markt 8, 63450 Hanau
Stadthof Am Markt 2, 63450 Hanau

Als vorgezogene Maßnahme wurde bereits die Erdgeschossfassade der Gastronomieeinheit entlang der Nürnberger Straße des Stadthofes energetisch saniert und die zum Betrieb der dortigen Gastronomieeinheit erforderlichen Innenausbauarbeiten abgeschlossen.
Grundsätzlich sollen nun im Rahmen der Revitalisierung des Gebäudes die unter Denkmalschutz stehende Fassade des insgesamt vierstöckigen Gebäudes energetisch ertüchtigt werden und die Verkaufsflächen einer neuen Nutzung/ Vermietung zugeführt werden.

In der ersten Bauphase (Bauphase 01) wird zunächst das gesamte Untergeschoss saniert. Hierbei wird eine neue Haustechnikzentrale errichtet, welche die künftig sanierten Bereiche versorgt. Zudem erfolgt der Ausbau der Mietflächen für den neuen Mieter, der die Flächen im Untergeschoss beziehen wird.

Vom Erdgeschoss bis in die Obergeschosse wird ein neuer Technikschacht hergestellt und bereits vollumfänglich mit allen erforderlichen Leitungen vorgerüstet, um den Anschluss für nachfolgende Sanierungsphasen der oberen Geschosse zu gewährleisten.

Ergänzend wird der neue Zugang über den Pavillon realisiert.

Zunächst erfolgt jedoch eine umfangreiche Schadstoffsanierung mit anschließenden Abbrucharbeiten in nahezu allen Gebäudeteilen.
Daran anschließend sind insbesondere im KG und EG des Gebäudes erweiterte Rohbauarbeiten ausgezuführen. Die Ausstattung und Herrichtung der Flächen der Bauphase 01 gehört zum Leistungsumfang dieser Ausschreibung.

Tragwerk:
Es handelt sich um einen Stahlbeton-Skelettbau mit vorgehängter Pfosten-Riegel-Fassade und drei aussteifenden Treppenhauskernen. Die oberste Etage ist als Staffelgeschoss ausgebildet.
Grundfläche: 16.732 m² BGF(r+s)
Kubatur: 66.400 m³ BRI

Gebäudedaten / Höhenangaben:
Bezugshöhe: +/- 0.00 = + 104,80 m üNN
- OKFFB Ebene -1: -4,60 m
- OKR Ebene 0: /- 0,365 = + 104,44 m üNN
- OKFFB Ebene 0: /- 0.00 = + 104,805 m üNN
- GOK Bürgersteig: von -0,23 m bis -0,31 m
- OKFFB Ebene 1: + 5,00 m
- OKFFB Ebene 2: + 9,65 m
- OKFFB Ebene 3: + 13,60 m
- OK Attika: + 14,54 m
- OK Dachaufbau: +19,10 m

1.4 Verkehrsverhältnisse
Die Zufahrt zur Baustelle aus südlicher Richtung ist über die verkehrsberuhigte Nürnberger Straße mit regelmäßigem Busverkehr und von Norden über die Straße Am Markt möglich.

Die Baustelle darf nur zum Be- und Entladen angefahren werden, Lieferfahrzeuge sind unmittelbar nach Abschluss des Entladevorgangs zu entfernen.

Anlieferungen erfolgen entweder direkt zu dem eingezäunten Baustellenbereich am Pavillongebäude oder über den Innenhof des Gebäudes der von der Salzstraße aus befahrbar ist. Das zulässige Fahrzeuggewicht für den Innenhof beträgt 16 t.
Der AN hat für Parkmöglichkeiten für Fahrzeuge ausschließlich außerhalb der Baustelle selbst zu sorgen.

Für die zugehörige Baustelleneinrichtung (Container etc.) ist  der Teilbereich, der Pavillon für dortige Arbeiten eingezäunt ist, vorgesehen.

Lastannahme im Bereich der Baustelle: Die zulässige Flächenlast ist auf p = 5 kN/m² (ca. 500 kg/m²) begrenzt.

Die Zufahrtsstraße zum Innenhof, Salzstraße, ist Teil der Hanauer Lieferzone mit Andienzeiten außerhalb 11:00 - 18 Uhr. Eine Befahrgenehmigung außerhalb der Andienzeiten ist behördlich unter Angabe des jeweiligen KFZ-Kennzeichens unter https://www.hanau-digital.de/digital.de/aemter-und-einrichtungen/172835/index.htm beantragbar.
Für die Ausstellung dieser Genehmigung können amtsseitig Gebühren anfallen.

1.5 Für den Verkehr freizuhaltende Flächen
Der allgemeine Verkehrsfluss auf umliegenden Straßen ist trotz Baustellenfahrzeugen stets zu gewährleisten.
Die Baustelle darf nur über die gekennzeichneten Zu-und Ausgänge betreten werden.

Wege für den Personen- bzw. Fahrzeugverkehr auf der Baustelle dürfen nicht durch Bauarbeiten beeinträchtigt werden. Zufahrtswege für Feuerwehr-, Rettungs-, Polizei- und sonstige Hilfsfahrzeuge sind stets freizuhalten.
Anderweitige betriebliche Tätigkeiten auf der Baustelle und den Zufahrten, auch durch den Nutzer dürfen nicht gefährdet werden. Auf der Baustelle gilt die StVO.

1.6 Transporteinrichtungen und Transportwege
Es steht innerhalb des Haupt-Gebäudes ein Lastenaufzug mit Haltepunkten auf allen Geschossebenen und der Innenhoframpe mit einer Kapazität von 3,2 t und einer
Kabineninnenfläche von 2 m x 3 m zur Nutzung zur Verfügung, wegen des laufenden Gebäudebetriebs arbeitstäglich jedoch nicht in der Zeit zwischen 10:00 bis 18:00 Uhr.

1.7 Medienanschlüsse
Wasser- und Stromanschlüsse, 63 A, befinden sich auf jeder Geschossebene des Hauptgebäudes und im KG des Pavillongebäudes.
Die Herstellung dieser Anschlüsse für Bauwasser und Abwasser inkl. Zählung erfolgt durch den Auftraggeber, ebenso die Vorhaltung dieser Wasseranschlüsse über die gesamte Bauzeit. Alle Unternehmer können Strom und Wasser an diesen Entnahmestellen entnehmen. Die dadurch entstehenden Grund- und Verbrauchskosten werden vom Bauherrn übernommen.
Sofern die bereitgestellten Entnahmestellen für Strom und Wasser nicht genügen oder passen, ist es Sache des beauftragten Unternehmers, entsprechende Erweiterungen und Ergänzungen auf eigene Kosten vorzunehmen.
Gleiches gilt für die jeweiligen Energie- und Wassertransporteinrichtungen vom Hauptverteiler bis zum Verwendungsort wie Kabel, Schläuche, Beleuchtung, Verteiler etc..

1.8 Baustelleneinrichtung
Der Pavillongebäudeteil wird dreiseitig mit einem Bauzaun zur Bildung einer Baustelleneinrichtungsfläche gem. Plan Nr. 112 als Teil der hier ausgeschriebenen Leistung eingefasst. Schutt-, Baucontainer und Lagerflächen sind in diesem Bereich zu errichten. Auf der über die Salzstraße mit max. 16 t befahrbaren Innenhoffläche ist die Baustelle mit Mannschafts- und Entsorgungscontainern einzurichten.

Auf der gesamten Innenhoffläche besteht absolutes Halteverbot mit Ausnahme der Ver- und Entssorgung betreffenden Fahrzeugbewegungen.

Der Innenhof ist über ein Rolltor verschließbar mit gegenwärtigen Toröffnungszeiten von 7:30 Uhr bis 18:30 Uhr, die jedoch nach Bedarf variabel gestaltbar sind. Ein Bauzaun ist auf der Innenhoffläche nicht geplant.

Ferner ist ein Teilbereich des dem Gebäude an der Straße "Am Markt" gegenüber belegenen Pavillongebäudes für dortige Arbeiten einzuzäunen.

Darüber hinausgehende Lagerflächen wären im Bedarfsfall vom AN eigenverantwortlich behördlich zu beantragen und eigenverantwortlich einzuzäunen.

Der Zugang hat nur über die vorgesehenen Türen und Tore zu erfolgen. Das Öffnen und Verschließen der Zugänge ist Sache des Auftragnehmers, der dafür sorgen muss, dass dessen zuletzt die Baustelle verlassende Beschäftigte diese auch ordnungsgemäß verschließen.

Der Auftragnehmer ist während der Dauer seiner Arbeitszeit verantwortlich für die ordnungsgemäßen Verkehrssicherungsmaßnahmen, insbesondere in seinem Arbeitsbereich.

Bei Bedarf sind Zufahrtswege zur Baustelle sowie Lagerplätze, sonstige Platzbefestigungen und Wege im Baustellenbereich sowie Rampen anzulegen und zugehörige Maßnahmen zur Baustellenabsicherung durchführen. Derartige Einrichtungen sind nach Abschluss der Arbeiten wieder zurückzubauen. Diese Maßnahmen sind in die Einheitspreise einzukalkulieren.

Eine nachträgliche Forderung infolge mangelhafter Überprüfung der örtlichen Verhältnisse kann nicht berücksichtigt werden. Der Unternehmer hat sich vor Angebotsabgabe genau über die örtlichen Verhältnisse zu informieren.

Das Stellen von Unterkünften auf dem Baustellengelände ist nicht gestattet!

Die Baustelle / Baustellenbereich wird seitens des AG nicht bewacht.

1.9 Bodenverhältnisse, Erdaushub und Gründung
- Entfällt, da für die hier gegenständliche Maßnahme nicht relevant -

1.10 Grundwasser
Pegelnullpunkt des Mains in Hanau: 101,53 müNN
(Gebäudenull: 104,80 müNN, OKF KG =ca. 100,19 müNN)

1.11 Besondere umweltrechtliche Vorschriften
Durch die Baumaßnahme beeinträchtigte Flächen, insbesondere Schäden, die durch Maschineneinsatz entstehen, sind zu Lasten des AN wieder herzustellen.

Ein Eingriff in nicht zu bearbeitende Flächen ist nicht gestattet. Die benutzten Wege- und Straßenflächen sind täglich zu reinigen. Verpackungen, Materialreste und Unrat sind geordnet innerhalb der Baustelleneinrichtung zu lagern und täglich abzufahren.

1.12 Sauberkeit auf der Baustelle
Gemäß VOB/C hat der Auftragnehmer sämtliche von seinen Arbeiten herrührende Verunreinigungen, Abfälle, Bauschutt und dgl. zu beseitigen. Diese sind arbeitstäglich auf eigene Kosten aus dem Gebäude rsp. von der Baustelle abzutransportieren und zu entsorgen.

Kommen die Auftragnehmer dieser Regelung trotz Aufforderung nicht nach, wird die Beseitigung der Verunreinigung durch die Objektüberwachung veranlasst und die daraus entstehenden Kosten nach dem Verursacherprinzip weiterberechnet.

1.13 Schutzgebiete-/Zeiten (z. B. Natur-, Immisionsschutz) im Bereich der Baustelle
 - Entfällt --

1.14 Schutz von Vegetation, Bauteilen etc. im Bereich der Baustelle
Gesonderter Baumschutz mittels Baumschutzmatten o. ä. ist nicht erforderlich.

1.15 Regelung und Sicherung des öffentlichen Verkehrs
Es sind keine Arbeiten in öffentlichem Bereich geplant. Sofern für An-/Abtransport verkehrsrechtliche Genehmigungen erforderlich werden sollten, etwa für die Nutzung der öffentlichen Tiefgarage zum Abtransport der Fahrtreppenelemente, wären diese vom Bieter eigenverantwortlich zu beschaffen und die zugehörigen Kosten in die jeweiligen Positionen miteinzukalkulieren.

1.16 Vorhandene Abwasser- und Versorgungsanlagen (-leitungen)
Auf etwaig vorhandene Abwasser- und Versorgungsleitungen ist zur weiteren Nutzung mit der gebotenen Sorgfalt Rücksicht zu nehmen.

1.17 Hindernisse im Bereich der Baustelle
Der AN hat sich über das Vorhandensein von Leitungen zu informieren.
Schäden an für den Verbleib vorgesehenen Leitungen sind zu vermeiden. Beschädigungen derartiger Leitungen sind umgehend der OÜ zu melden.
Grundsätzlich ist sensorisch zu arbeiten und bei Auffälligkeiten die Objektüberwachung resp. zuständige Instanz (z. B. Brandschutz) zu informieren.

1.18 Kampfmittel
- Entfällt -

1.19 Maßnahmen gemäß Baustellenverordnung
Siehe auch ATV 3.1

Zur Ersten Hilfe hat jeder Auftragnehmer nach der Arbeitsstättenverordnung und der Unfallverhütungsvorschriften die notwendigen Vorkehrungen selbst zu treffen.

1.20 Besondere Anordnungen, Vorschriften und Maßnahmen von Eigentümern
 - Entfällt -

1.21 Art und Umfang von Schadstoffbelastungen
Siehe Schadstoffkataster von MuS. Die Zugehörige Schadstoffsanierung ist bereits vor Beginn der hier ausgeschrieben Leistungen erfolgt.

1.22 Vorarbeiten des Auftraggebers
Keine geplant.

1.23 Zeitgleich arbeitende AN
Generell sind zeitweise kleinere Handwerksarbeiten in jeder der vermieteten EG-Verkaufsflächen tätig.
Darüber hinaus ergeben sich Schnittstellen zu Beginn mit Abbruch- und Entkernungsarbeiten.

Demzufolge hat der Bieter davon auszugehen, sich Verkehrswege und Entsorgungseinrichtungen über die gesamte Ausführungsdauer mit anderen teilen zu müssen, seine Baufreiheit an zu bearbeitender Substanz jedoch nicht eingeschränkt ist.

## Allgemeine Vorbemerkungen ATV 2
ATV 2. Angaben zur Ausführung

2.1 Arbeitsabschnitte
Siehe ZTVs.

2.2 Erschwernisse (z. B. Lärmschutz, Nachbarn, außergew. äußere Einflüsse)

Für den Schutz gegen Baulärm gelten außer den Anforderungen des BimSchG, der Allgemeinen Verwaltungsvorschrift zum Schutz gegen Baulärm - Geräuschimmission - und der zusätzlichen landesrechtlichen Vorschriften folgende Festlegungen:

tags: <= 55 dB(A)
nachts: <= 40 dB(A)

Die Baustelle ist in unmittelbarer Nachbarschaft von Wohnbebauungen gelegen.
Als Tageszeit gilt gemäß o.g. Richtlinie die Zeit von 7 bis 20 Uhr.

Es muss erschütterungsarm nach DIN 4150 gearbeitet werden.
Sämtliche Arbeiten müssen staubarm ausgeführt werden.

Innerhalb der Restnutzflächen Im EG und 1. OG des Gebäudes, die von unterschiedlichen Mietern genutzt werden, werden in verschiedenen Zeitabständen Veranstaltungen geplant, deren Durchführung durch parallel in unmittelbarer Nachbarfläche stattfindende Bauarbeiten gestört würden.
Es ist daher miteinzukalkulieren, dass an zwei Tagen der geplanten Ausführungszeit zumindest halbtags keinerlei lärmintensiven Arbeiten durchgeführt werden können.

Daraus abgeleitetete zusätzliche Vergütungsforderungen des AN können nicht berücksichtigt werden.

2.3 Vorgaben gem. SiGe-Plan
Der SiGe-Plan wird zwei Wochen vor Ausführungsbeginn übergeben.

2.4 Leistungen zur Unfallverhütung/Gesundheitsschutz für Dritte
 - Entfällt -

2.5 Arbeiten in kontaminierten Bereichen
Siehe Schadstoffkataster MuS und ZTVs.

2.6 Besondere Anforderungen an die Baustellen- und Entsorgungseinrichtungen
Es sind Behälter für die getrennte Erfassung von Abfallarten durch den AN vorzusehen.
2.7 Besondere Anforderungen bzgl. Gerüsten
Alle zur Erbringung der Leistungen notwendigen Hebezeuge, Arbeits- und Schutzgerüste und Sicherungsmaßnahmen hat der AN entsprechend den Unfallverhütungsvorschriften der Bau-Berufsgenossenschaft zu stellen.
Alle darüber hinausgehenden Gerüste und Arbeitsbühnen für Arbeiten des AN, auch wenn sie >= 2,0 m hoch sind oder sein müssen, sind ebenfalls vom AN ohne gesonderten Anspruch auf Vergütung zu erbringen.

Arbeits- und Schutzgerüste müssen bezüglich der verwendeten Bauteile, der Standsicherheit sowie der Arbeits- und Betriebssicherheit DIN 4420 "Arbeits- und Schutzgerüste" entsprechen. Sie sind vor Inbetriebnahme, nach längeren
Arbeitspausen, nach konstruktiven Veränderungen und nach außergewöhnlichen Einwirkungen vom Gerüstersteller zu prüfen und entsprechend zu kennzeichnen. Gerüste können nicht an der Außenfassade oder Sichtbetonbauteile direkt verankert werden. Sollten Gerüstelemente an Sichtbetonbauteile anschließen, so sind immer Schutzlagen aus Holz und einer Trennlage aus Dämmschicht d=5,0 mm verwendet werden.
Das Gerüst muss selbstaussteifend hergestellt werden. Evtl. notwendig werdende statische Nachweise sind vom AN zu erbringen. Gerüste werden nicht gesondert vergütet und sind miteinzukalkulieren.

Für die Einhaltung der Betriebssicherheit und die bestimmungsgemäße Verwendung der Gerüste ist jeder Auftragnehmer verantwortlich, dessen Beschäftigte die Gerüste benutzen. Gerüste dürfen nur von fachlich qualifizierten und geeigneten Personen erstellt werden.

2.8 Mitbenutzung fremder Einrichtungen (Hebezeuge, Gerüste o. ä.)
Keine geplant.
2.9 Baustelleneinrichtung für Dritte
Gemäß ZTV und LV Positionen der einzelnen Titel.

2.10 Verwendung wiederaufbereiteter Stoffe
Keine besonderen Vorgaben.

2.11 Anforderungen an nicht genormte Stoffe und Bauteile
Falls im Leistungsverzeichnis bei der Verwendung von technischen Spezifikationen auf Normen (DIN, EN etc.) Bezug genommen wird, kann auch der Norm gleichwertig angeboten werden. Die Gleichwertigkeit ist bei Angebotsabgabe gesondert nachzuweisen

2.12 Anforderungen an Umweltverträglichkeit von Stoffen
Der AN sichert den Einbau erprobter, mängelfreier, ungebrauchter und normgerechter Materialien und Baustoffe und deren vorschriftsgemäßen Einsatz zu.
Darüber hinaus ist der AN verpflichtet, keine umweltschädlichen Materialien, asbestfreie Stoffe, PCP-freie Stoffe und keine entzündlichen oder brandfördernden Gefahrstoffe einzusetzen.

Materialien mit krebserzeugenden, erbgutverändernden und fortpflanzungsgefährdenden Inhaltsstoffen sind generell ausgeschlossen, soweit dies im Produkt- und Sicherheitsdatenblatt ersichtlich und eine Alternative technisch möglich ist. Unzumutbare Formaldehydkonzentrationen sind zu vermeiden.

2.13 Erforderliche Eignungs- und Gütenachweise
Sofern in der Positionsbeschreibung nicht anders angegeben, sind auf Verlangen des AG zu allen Stoffen und Bauteilen die Werksgarantien, Lieferscheine, technische Merkblätter und Verarbeitungsrichtlinien der Hersteller, sowie die notwendigen gültigen bauaufsichtlichen Zulassungen, Prüfbescheide und sonstige erforderliche Qualitätsnachweise vorzulegen.

2.14 Baustelleninternes Recycling
Nicht geplant.

2.15 An- und Vorgaben zur Entsorgung von Stoffen des AG
Sämtliches Material, das nicht wiederverwendet werden kann, muss vom  Auftragnehmer gemäß den gesetzlichen Vorschriften verwertet oder entsorgt werden.
Die Kosten für die Entsorgung sowie die notwendigen Nachweise sind grundsätzlich vom Auftragnehmer zu tragen bzw. bereitzustellen.

Darüber hinaus gemäß ZTV und LV Positionen der einzelnen Titel.

2.16 Vom AG bereitgestellte Stoffe / Bauteile
 - Entfällt -
2.17 Umfang von Transportleistungen des AG für den AN
 - Entfällt -

2.18 Sonstige Leistungen des AN für Dritte
- Keine geplant -

2.19 Zusammenwirken mit Dritten bei Inbetriebnahmen
Gemäß ZTV und LV Positionen der einzelnen Titel.

2.20 Benutzung von Teilen der Leistung vor der Abnahme
VOB-konform werden gegebenenfalls Teile von baulichen Anlagen zur Weiterführung der Arbeiten benutzt.
Eine Abnahme durch Teil- oder Gesamtnutzung ist ausdrücklich ausgeschlossen, die Abnahmen der vertraglich geschuldeten Leistung erfolgt ausschließlich förmlich gem. § 12 Abs. 4 VOB/B.

Sofern im Zuge des Baufortschritts zu erwarten ist, dass Teilleistungen durch zukünftige Arbeiten des AN einer späteren Abnahme ohne Rückbauaufwand entzogen werden, muss der Objektüberwachung mind. drei Tage vor Überbauung des abzunehmenden Bauteils das zugehörige Zustandsfeststellungsverlangen angezeigt werden. Die rechtzeitige Feststellung des Zustands zum Zeitpunkt der Abnahme überbauter Teilleistungen wird protokolliert und Teil der Dokumentation.

2.21 Übertragung der Wartung bezüglich § 13 Abs. 4 Nr. 2 VOB/B
Gemäß ZTV und LV Positionen der einzelnen Titel.

2.22 Abrechnung nach bestimmten Zeichnungen oder Tabellen
Die Abrechnung ist auf der Grundlage der zur Ausführung freigegebenen Ausführungsunterlagen des AG vom AN zu erstellen. Ggf. erforderliche zusätzliche Skizzen und Zeichnungen für die Abrechnung - auch solche für ein ausnahmsweise örtliches Aufmaß- sind vom AN prüfbar zu fertigen.

2.23 Materiallieferungen
Materialien, Maschinen und Geräte sind dem Arbeitsfortschritt entsprechend auf die Baustelle zu bringen. Anlieferungsort, Standort sowie Zeitpunkt und -rahmen für die Be- und Entladung sind mit der Objektüberwachung abzustimmen und erfolgen entsprechend der für das Bauvorhaben vorgesehenen Logistikregelung.

Es ist davon auszugehen, dass sämtliche Lieferungen kurz vor deren Weiterverwendungen erfolgen müssen. Weiterhin ist davon auszugehen, dass die Menge an Material pro Lieferung gering zu halten ist, Großanlieferungen, sofern diese durchgeführt werden können, also der Absprache mit der OÜ sowie aller anderen am Bau beteiligten Firmen bedürfen.

Die Objektüberwachung ist nicht verpflichtet, Materiallieferungen für den Auftragnehmer anzunehmen.
Der Auftragnehmer hat Materiallieferungen so zu disponieren, dass eine Abnahme durch den Auftragnehmer erfolgen kann.

Bei Materiallieferungen, insbesondere durch Drittfirmen, ist dafür Sorge zu tragen, dass in den Lieferpapieren, über die Bezeichnung der Baumaßnahme hinaus, immer die Empfängerfirma (Auftragnehmer) angegeben ist.

## Allgemeine Vorbemerkungen ATV 3
ATV 3. Einzelangaben in Ergänzung zu den ATV

3.1 Baustellenordnung
Aufgrund seiner Verpflichtung nach § 2 Abs. 1 der Baustellenverordnung vom 10. Juni 1998, bei der Planung der Ausführung eines Bauvorhabens die allgemeinen Grundsätze nach § 4 Arbeitsschutzgesetz zu berücksichtigen, macht der Auftraggeber die Baustellenordnung zum Bestandteil des Bauvertrages. Sie enthält Regelungen zur Organisation, Koordination und Überwachung des sicheren Baubetriebes und umfasst Maßgaben zu Arbeitssicherheit, die ein unfallfreies Zusammenwirken aller am Bau Beteiligten betreffen. Sie ist auch Bestandteil des Sicherheits- und Gesundheitsschutzplanes.

Jeder Auftragnehmer hat sein Personal über den Inhalt der Baustellenordnung zu unterrichten sowie für die Einhaltung der Maßgaben zu sorgen. Alle Nachunternehmer (auch Lieferanten, etc.) unterliegen der Baustellenordnung und sind von ihren Auftraggebern mit dieser vertraut zu machen.

Auftragnehmer / Nachunternehmer mit Beschäftigten haben generell das Arbeitsschutzgesetz in der zum Zeitpunkt der Ausführung gültigen Fassung und alle sonst zum Schutz Beschäftigter geltenden Vorschriften einzuhalten. Auf der Baustelle gelten für Arbeitgeber insbesondere die Arbeitsschutzverpflichtungen, die sich aus § 5 Baustellenverordnung ergeben. Ihre Verantwortlichkeiten zum Schutz der Beschäftigten - insbesondere aufgrund des Arbeitsschutzgesetzes- werden durch die Maßnahmen des Auftraggebers nicht berührt. Arbeitgeber, die selbst mitarbeiten, und Unternehmer ohne Beschäftige haben die bei der Arbeit anzuwendende staatlichen Arbeitsschutzvorschriften und Unfallverhütungsvorschriften einzuhalten.

3.2 Sicherheits- und Gesundheitsschutz
Von Seiten des AG wird ein Sicherheits- und Gesundheitsschutzkoordinator gestellt, welcher die Einhaltung der Vorschriften des Arbeits- und Gesundheitsschutzes sowie der Unfallverhütung auf der Baustelle überwacht.
Entsprechend der EU-Richtlinie 92/57/EWG hat der AN für seinen Auftragsbereich den Sicherheits- und Gesundheitsplan sowie die baustellenbezogene Gefährdungsbeurteilung zu erstellen und dem SiGe-Koordinator für seine Leistungsbereiche mind. eine Woche vor Beginn der Arbeiten zu übergeben, abzustimmen und von diesem freizugeben.

Auftragnehmer und Nachunternehmer benennen dem Auftraggeber vor Aufnahme der Bauarbeiten schriftlich die nach  DGUV Vorschrift 38 (§ 3) n zuständigen Vorgesetzten und Aufsichtsführenden. Außerdem sind die auf der Baustelle für die verschiedenen Unternehmen tätigen Ersthelfer und Sicherheitsbeauftragten anzugeben.
Alle beteiligten Unternehmen führen mit denen auf der Baustelle tätig werdenden Arbeitskräften Sicherheitsunterweisungen gem. DGUV Vorschrift 1 durch. Die durchgeführten Unterweisungen sind vom unterwiesenen Personal durch Unterschrift vor Beginn der Arbeiten zu bestätigen. Die hierfür erf. Formulare (Meldebogen und Sicherheitsunterweisung des AN) werden vom AG / vom SiGeKo bereit gestellt.

Alle Auftragnehmer haben sich im Sinne § 8 Arbeitsschutzgesetz bei der Durchführung der Sicherheits- und Gesundheitsschutzbestimmungen zur Verhütung von Gefahren abzustimmen. Dabei ist der Sicherheits- und Gesundheitsschutzplan zu berücksichtigen, der jeden Auftragnehmer verpflichtet, seine Arbeiten so zu gestalten, dass eine Gefährdung von Leben und Gesundheit möglichst vermieden wird. Den Hinweisen des vom Auftraggeber bestellten Koordinators zur Beseitigung von Mängeln bei Sicherheit und Gesundheitsschutz ist nachzukommen.

Die einschlägigen Arbeitsschutz- und Unfallverhütungsvorschriften sind auf der Baustelle vorzuhalten.
Vorgesetzte und Aufsichtsführende für die durchzuführenden Arbeiten müssen die Anforderungen gemäß  DGUV Vorschrift 38 erfüllen.
Wurden Unfallverhütungsvorschriften durch die gesetzlichen Unfallversicherungsträger nicht verlängert oder ersetzt, entsprechen die zuvor gültigen Vorschriften als Stand der Technik und damit weiterhin als einzuhaltende Bestimmung. Abweichungen durch eigene Betriebsanweisungen bedürfen der Zustimmung des AG.
Für eine regelmäßige Unterweisung des Personals nach Arbeitsschutzgesetz ist zu sorgen. Nachweise darüber sind auf der Baustelle vorzuhalten. Vor Beginn der Arbeiten hat jeder Auftragnehmer (dies gilt auch für Nachunternehmer) dem Auftraggeber unaufgefordert seine Arbeitsverfahren sowie die vorgesehenen Maßnahmen zur Sicherheit und zum Gesundheitsschutz seiner auf der Baustelle Beschäftigten bekannt zu geben. Dies kann in der Form einer Dokumentation entsprechend § 6 Arbeitsschutzgesetz geschehen.

Generell gilt für den Bereich der Baustelle bzgl. eventueller Gefährdungen das Verursacherprinzip.
Danach ist der Verursacher einer möglichen Gefährdung zwingend für deren Beseitigung bzw. Absicherung verantwortlich!
Er bleibt für die Absicherung verantwortlich, bis ggf. Nachfolgegewerke die Sicherung entfernen und damit selbst als Verursacher die Verantwortung zur Absicherung übernehmen.
Als Nachfolgegewerk wird der AN für die Absicherung verantwortlich, sobald er eine vorhandene Absicherung entfernt.

Sollte beabsichtigt sein, von vorgesehenen Arbeits-, Fertigungs- oder Montageverfahren, Arbeitsabläufen und Arbeitszeiten abzuweichen, ist der Auftraggeber unverzüglich zu informieren.

Personen, die gegen Arbeitsschutz- und Unfallverhütungsvorschriften verstoßen oder den Anweisungen des Auftraggebers, bzw. den Hinweisen des Koordinators nicht Folge leisten, sind abzuberufen und zu ersetzen.
Der Auftragnehmer gewährleistet, dass die im Sinne DGUV Vorschrift 1 "Grundsätze der Prävention" notwendige persönliche Schutzausrüstung (z.B. Kopf-, Fuß-, Augen- oder Gesichtsschutz, Gehörschutz oder Atemschutz, Warnkleidung etc.) entsprechend PSA-Benutzungs-Verordnung zur Verfügung gestellt ist und benutzt wird.
Personen ohne die erforderlichen Schutzausrüstungen werden vom Auftraggeber als persönlich ungeeignet der Baustelle verwiesen.

Alle nach den Arbeitsschutzverordnungen erforderlichen Untersuchungen und Schutzmaßnahmen sind so durchzuführen, dass der Arbeitsablauf nicht gestört wird. Eine Überschreitung der Bauzeit ist hierdurch nicht zu rechtfertigen.

3.3 Arbeitszeiten
Ergänzend zu 2.2 ist von einer 6-Tage-Woche mit Arbeitszeiten von 07:00 Uhr bis 20:00 Uhr auszugehen. Sämtliche Aufwendungen hierfür sind in die EP einzukalkulieren. Die Arbeitszeit richtet sich nach dem zum Zeitpunkt der Ausführung geltenden Arbeitszeitgesetz.

Soweit behördliche Ausnahmegenehmigungen eingeholt werden, hat der AN diese dem Bauherrn vorzulegen.

3.4 Maschinen und Geräte
Für die Ausführung der Arbeiten sind Maschinen und Geräte zu verwenden, die dem Stand der Technik sowie der EU-Maschinenverordnung (EU) 2023/1230 entsprechen, nach § 2 DGUV Vorschrift 1 geprüft sind und die gemäß den geltenden Immisionsschutzvorschriften (insb. AVV Baulärm) die Lärm- und Erschütterungsbelästigungen der Anlieger auf ein Minimum reduzieren.

3.5 Vermessungsarbeiten
Vom AG werden folgende Messpunkte eingemessen und den AN zur Verfügung gestellt:
- 2 Hauptachsen (1 Längs- und 1 Querachse)
- 1 Höhenfestpunkt

Die Vermessungspunkte sind vom Auftragnehmer zu sichern und zu verwahren.
Alle weiteren zur Ausführung benötigten Achsen und Maße sind vom AN selbst zu erbringen, ohne gesonderte Vergütung. Dazu gehören auch Meterrisse.
Etwaige Schäden an Vermessungspunkten und daraus resultierende Nachvermessungen / Wiederherstellungen werden nach dem Verursacherprinzip weiterberechnet.

3.6 Bauleitung des Auftragnehmers / Fachpersonal
Bei Auftragserteilung hat der Auftragnehmer schriftlich einen Firmenbauleiter (bevollmächtigter Vertreter) zu benennen und jeden Personalwechsel in dieser Funktion schriftlich unverzüglich anzuzeigen. Der Firmenbauleiter ist Ansprechpartner der Objektüberwachung.
Aussagen des Firmenbauleiters als Stellvertreter / Bevollmächtigter des AN gegenüber dem AG bzw. seinen Bevollmächtigten sind bindend. Der Firmenbauleiter muss an den Baustellenbesprechungen teilnehmen.

Der AG ist berechtigt, die Qualifikation und Fertigkeit der eingesetzten Arbeitskräfte zu beurteilen und erforderlichenfalls den Austausch unqualifizierter rsp. ungeeigneter Arbeitskräfte zu verlangen.

3.7 Baustellentagesberichte
Der Auftragnehmer hat dem Auftraggeber in geeigneter Form über den Personal- und Geräteeinsatz, Materiallieferungen, die Arbeitsleistungen, den Arbeitsfortschritt und über besondere Vorkommnisse aktuell zu berichten.
Hierzu zählen auch Begehungen mit der Berufsgenossenschaft und dem Gewerbeaufsichtsamt.
Die Bautagesberichte sind der Objektüberwachung wöchentlich unaufgefordert in Kopie zu übergeben, der Erhalt wird dokumentiert, die Richtigkeit der Angaben jedoch AG-seitig nicht durch Unterschrift bestätigt.

In den Bautagesberichten sind u.a. Aufzunehmen:
- Name der Firma und Baustelle
- fortlaufende Nummerierung
- Datum
- Arbeitszeit
- Temperatur um 7.00 Uhr (morgens), windgeschützte Stelle
- Witterungsverhältnisse
- Anzahl der Arbeitnehmer nach Lohngruppen
- Maschineneinsatz
- ausgeführte Leistung mit Ortsangabe (Geschoss / Achsen) und Bezug zum betroffenen Vorgang (Vorgangsnummer / Planbezeichnung)
- besondere Maßnahmen und Vorkommnisse
- Anweisungen der Objektüberwachung und des SiGe-Koordinators
- Unterschrift des Bauleiters des AN

Ferner sind dem AG alle Unfälle, Erste-Hilfe- und Schadensfälle unverzüglich mitzuteilen.

3.8 Baustellenbesprechungen

Der Auftragnehmer hat zu den Baustellenbesprechungen, welche die Objektüberwachung regelmäßig durchführt, einen geeigneten bevollmächtigten Vertreter zu entsenden. Für diesen besteht Anwesenheitspflicht, bei Abwesenheit hat eine Abwesenheitsmeldung zu erfolgen und es ist eine Vertretung zu benennen.

Die Besprechungen finden jeweils mindestens 1-wöchentlich vor Ort statt, der entsprechende Tag wird noch festgelegt.
Nach Bedarf werden die entsprechenden Firmenvertreter jeweils wöchentlich zu den Baubesprechungen neu geladen.
Unentschuldigtes Fernbleiben trotz Einladung wird mit einer Bauleitungsmehraufwand-Entschädigung von 500,- € pro Fehltag sanktioniert.
Diese Zahlung wird im Rahmen der auf den Fehltag folgenden Rechnung des AN vom Bruttozahlbetrag in Abzug gebracht.

Anwesenheitspflicht besteht ebenso für alle weiteren etwaig erforderlichen Planungs- Abstimmungs-, Koordinationsgespräche etc., sofern der AN hierzu geladen ist.

3.9 Termin- und Arbeitsablaufplanung
Innerhalb von 14 Tagen nach Auftragserteilung hat der Auftragnehmer der Objektüberwachung einen detaillierten Arbeitsablaufplan über die von ihm zu erbringenden Leistungen zur Genehmigung vorzulegen. Dieser detaillierte Arbeitsablaufplan ist zwingend auf Basis des übergeordneten Vertragsterminplanes zu erstellen. Anhand dieses Planes muss die Einhaltung der vertraglichen Ausführungsfristen nachgewiesen und überwacht werden können.
Die Festlegung des Auftraggebers, z. B. Zur baufachlichen oder terminlichen Koordinierung mit den übrigen Leistungsbereichen, sind zu berücksichtigen.
Der Arbeitsablaufplan ist durch den AN über seine gesamte Bauzeit hinweg fortzuschreiben und bei Änderungen unverzüglich, jedoch spätestens innerhalb von 7 Kalendertagen entsprechend überarbeitet dem AG elektronisch im PDF-Format zu übermitteln. Die Detaillierung hat sich dabei auf alle Bauelemente zu beziehen. Der aktuelle Termin- und Arbeitsablaufplan ist stets auf der Baustelle vorzuhalten.
Diese Leistung wird nicht gesondert vergütet.

3.10 Ausführungspläne und Projektplattform
Sollten Ausführungspläne über die diesem LV als Anlage beiliegenden Planunterlagen hinaus notwendig werden, würden diese vom AG elektronisch zur Verfügung gestellt.

Der Austausch von Unterlagen (Pläne, Protokolle etc.) zwischen den Projektbeteiligten erfolgt über eine internetbasierte Projektplattform ("Microsoft Sharepoint").
Zusätzliches Übergeben von Planunterlagen in Papierform ist nicht vorgesehen und wäre im Bedarfsfall gesondert vergütungspflichtig.

3.11 Firmenschilder / Werbung auf der Baustelle
Der AG wird an geeigneter Stelle eine Tafel mit einem Verzeichnis der beteiligten Firmen aufstellen lassen. Die anteiligen Kosten für das einheitliche Bauschild werden nach Absprache AG-AN direkt von der Schlussrechnung in Abzug gebracht, sofern der AN nicht ausdrücklich darauf verzichtet, auf der Bautafel zu erscheinen. Jede weitere Aufstellung von Werbetafeln oder -bannern auf der Baustelle ist untersagt.

3.12 Besichtigung der Baustelle
Die Besichtigung der Baustelle durch Dritte ist nicht gestattet. Begründete Ausnahmen bedürfen der vorherigen Zustimmung der Objektüberwachung resp. des Auftraggebers.

3.13 Bauausführung bei ungünstiger Witterung
Außergewöhnliche Witterungseinflüsse, d. H. Witterungseinflüsse mit welchen der Auftragnehmer bei Angebotsabgabe nicht rechnen musste, sind vom Auftragnehmer standortbezogen nachzuweisen.
Der Nachweis muss anhand der Daten des Deutschen Wetterdienstes (www.dwd.De) geführt werden. In diesem Nachweis sind die durchschnittlichen Witterungseinflüsse der letzten 10 Jahre im Zeitraum 01.12. bis 31.03 (Mittelwert) mit den Witterungsverhältnissen im selben Zeitraum im Jahre der Behinderung zu vergleichen. Nur Witterungseinflüsse, die vom Mittelwert signifikant abweichen gelten als außergewöhnlich. Vereinzelt auftretende Spitzen spielen bei der Betrachtung keine Rolle.

Bei der Mittelwertbetrachtung sind nur Werktage heranzuziehen, bei welchen Witterungseinflüsse nachgewiesen werden, die für die jeweils anstehenden Arbeiten eine Behinderung im vertragsrechtlichen Sinne darstellen.

Winterbedingte Maßnahmen
Grundsätzlich sind anhand des beigefügten Bauablaufplanes in die Einheitspreise winterbedingte Maßnahmen an Maschinen und Geräten für deren Einsatz (z.B. Anwärmen, Warmlaufen, zusätzliche Schmierung, Abdeckung)
sowie das Beseitigen von Schäden an Maschinen und Geräten infolge
Frosteinwirkung und tägliche Messungen zur gleichen Zeit und Registrierung der Witterungswerte, z.B. Temperatur, Niederschlagsmenge, Windstärke einschl. Der Bereitstellung der dafür notwendigen Messgeräte einzurechnen.
3.14 Vergütung Nachtragsangebotsvorlage
Die Bearbeitung von Nachträgen gehört zum Pflichtenkreis des Unternehmers, um seinen Vergütungsanspruch zu konkretisieren und ist eine rein administrative Vorleistung, um über den Preis der Leistung vor Ausführung Einigkeit zu erzielen. Ein gesonderter Aufwandersatz für die "Büroarbeit" des Kalkulierens ist im Preisgefüge der VOB nicht vorgesehen.
Die Kosten für die Kalkulation und das Erstellen eines etwaig erforderlichen Nachtragsangebots werden rechtlich den Allgemeinen Geschäftskosten (AGK) zugeordnet. Diese Kosten sind über die Zuschläge in den Einheitspreisen der Leistungen abgegolten und werden nicht gesondert vergütet.

## Zusätzliche Vertragsbedingungen ZVB 1
ZVB 1. Allgemeine Regelungen

Bei der Ausführung der Arbeiten sind nachfolgende Bemerkungen zu beachten.
Leistungen, die sich hieraus ergeben und im Leistungsverzeichnis nicht gesondert vermerkt sind, sind in die Einheitspreise einzukalkulieren.

1. Allgemeine Regelungen

1.1 Allgemein
Es gelten die Bestimmungen der VOB in den Teilen A, B und C sowie die für die technische Ausführung maßgeblichen DIN-Normen, Regelwerke, gesetzlichen Bestimmungen Verordnungen und anerkannten Regeln der Technik in Ihrer zum Zeitpunkt der Ausführung, gültigen, aktuellen Fassung als vereinbart und maßgebend. Weiter gelten die Montage- bzw. Gebrauchshinweise der jeweiligen Hersteller.

Maßnahmen zur Sicherung der Arbeitsstelle und zum Unfallschutz werden nicht gesondert vergütet und sind in die entsprechende Position einzurechnen.

Die Bezeichnung "rechtzeitig" bezeichnet, soweit im jeweiligen Kontext nicht näher beschrieben, die Erbringung der Leistung zu einem Zeitpunkt, sodass die Arbeiten des AN sowie aller damit verbundenen Folgeleistungen uneingeschränkt erfolgen können.

1.2 Leistungsverzeichnis
Vom AN verfasste LVs werden nicht Vertragsgrundlage; bei Abschriften gilt das Original des AG.

1.3 VOB-Schriftverkehr
VOB-relevanter Schriftverkehr (Bedenken-, Mehrkostenanmeldungen, Nachträge, Behinderungsanzeigen etc.) ist eindeutig zu benennen und in seiner jeweiligen Art fortlaufend zu nummerieren.

1.4 Bauanlaufbesprechung
Nach Auftragserteilung wird eine Anlaufbesprechung durchgeführt, in der der Auftragnehmer u. a. über die vom Auftraggeber für die Auftragsabwicklung festgelegten Regelverfahren und -abläufe informiert wird.
Die Besprechung wird protokolliert.

1.5 Bewachung
Der Auftraggeber stellt während der Bauzeit keine unmittelbare Bewachung der Baustelle. Der Auftragnehmer ist für die sichere Verwahrung und Unterbringung von Materialien und Geräten selbst verantwortlich. Der Auftraggeber haftet nicht für eventuelle Diebstähle und Beschädigungen der Gegenstände, die der Auftragnehmer für die Durchführung der Bauleistung erstellt und lagert.

## Zusätzliche Vertragsbedingungen ZVB 2
ZVB 2. Regelungen der Ausführungsphase

2.1 Ausführungsunterlagen
Ergänzend zu § 3 VOB/B wird vereinbart, dass vom AG zu liefernde Ausführungsunterlagen grundsätzlich
für die Ausführung der vertraglichen Leistung rechtzeitig durch den AN anzufordern sind. Der AN
verpflichtet sich zur fallbezogenen Kooperation bezüglich des Austausches von Unterlagen zwischen AG
und AN.

Der Ausführung dürfen nur Unterlagen zugrunde gelegt werden, die vom Auftraggeber als zur Ausführung bestimmt gekennzeichnet sind.
Von dem AN verfasste Ausführungsunterlagen müssen von dem AG zur Ausführung freigegeben werden.

Vervielfältigungen von Unterlagen durch den AG oder AN sind lediglich projektbezogen gestattet.

Alle Maße und Eintragungen in den Planunterlagen sind vor Beginn der Ausführung und im Verlauf der Bauzeit zu überprüfen. Übernommene Festpunkte sind örtlich zu kontrollieren und festgestellte Abweichungen oder Bedenken vor Ausführung der Arbeiten dem AG schriftlich mitzuteilen.

2.2 Ausführung

2.2.1 Öffentliche Genehmigungen
Genehmigungen, bzw. das Befolgen behördlicher oder behördenähnlicher Auflagen, die für die Ausführung der Arbeiten notwendig werden, müssen vom AN eingeholt werden, z. B. "Nutzung öffentlichen Grundes" für Container, Krane o.ä.. Die diesbezüglichen Kosten sind in die Positionen miteinzukalkulieren.

2.2.2 Maßgenauigkeit
Für die Maßgenauigkeiten sind die einschlägigen DIN-Vorschriften-Maßtoleranzen im Hochbau- jeweils in der zum Zeitpunkt der Ausführung gültigen Fassung maßgebend, sofern nichts anderes gefordert wird.
Unstimmigkeiten sind vor Ausführung der Arbeiten vom AN verantwortlich zu klären und dokumentieren.
Bauteile und Leistungen von Vorgewerken sind vom AN vor Ausführungsbeginn auf ihre Maßgenauigkeit
und Übereinstimmung mit eigenen Zeichnungen und evtl. Ungenauigkeiten, wie z.B. nicht Lot-, flucht- oder
waagerechte Ausführungen oder Toleranzüberschreitungen zu prüfen, Abweichungen sind rechtzeitig zu
melden und dokumentieren, so dass die Leistungen des AN ohne Terminverzögerung erbracht werden
können.
Werden durch die Positionsbeschreibungen oder die ZTV keine Toleranzen vorgeschrieben, so gelten die
jeweils geringsten zulässigen Toleranzen.
2.2.3 Schutzmaßnahmen
Schutzmaßnahmen gegen Beschädigung oder Verschmutzung angrenzender Gebäude- oder Bauteile sind
durch den Auftragnehmer rechtzeitig und eigenverantwortlich vor Aufnahme der Arbeiten zu treffen.
Diese Maßnahmen werden durch den AG nicht gesondert vergütet.

2.2.4 Materialien
Grundsätzlich sind alle Stoffe auf der dem AN von der Bauleitung zugewiesenen BE-Fläche zu lagern, eigenverantwortlich zu sichern und ggf. z schützen/abzudecken.

2.2.5 Materialtransport, Hebezeuge und Krane
Transporte von Materialien, Werkzeugen etc. von außen in das Gebäude hinein oder umgekehrt und innerhalb des Gebäudes sind in das Angebot einzukalkulieren.
Krane und/oder Gerüste werden vom AG nicht bereitgestellt.

2.2.6 Sicherung und Beleuchtung der Bauarbeiten und der Baugrube
Für seine Arbeitsplatzbeleuchtung hat der AN selbst zu sorgen. Diese ist vom AN rechtzeitig vor der
Ausführung, in eigener Veranlassung und Haftung zu errichten, vorzuhalten, zu betreiben,
erforderlichenfalls umzubauen und in Abstimmung mit der Objektüberwachung zu entfernen.

2.2.7 Tagewasser, Einleitung von Wasser in Kanäle
In die Kanäle darf kein verunreinigtes Wasser oder Reinigungswasser eingeleitet werden.
Das Entfernen eventuell anfallenden Tagwassers, z. B. aus Betonschneidearbeiten entstanden, ist
unverzüglich zu entfernen ohne gesonderten Vergütungsanspruch.
2.2.8 Kosten
Sämtliche Kosten für Bestandteile der Baustelleneinrichtung, die nicht in gesonderten Positionen erfasst
sind, sind in die Einheitspreise der Positionen einzukalkulieren, also auch alle für die Ausführung der
Leistungen des AN benötigten Geräte, Maschinen und Materialien.
2.2.9 Mängel während der Ausführungsphase
Die Beseitigung eines Mangels ist mit dem AG abzustimmen und die Beseitigung dem AG vom AN
schriftlich zu bestätigen.
2.3 Ausführungsfristen
Ergänzend zu § 5 VOB/B siehe VHB-Formblatt 214.
2.4 Dokumentation
Die Dokumentation hat im pdf-Format über den Projektserver SHAREPOINT zu erfolgen und wird nicht
gesondert vergütet.
Die rechtsgeschäftliche Abnahme von Bauleistungen erfolgt erst
auf Grundlage der vom Auftraggeber geprüften und bestätigten
Dokumentation.

2.5 Beräumung BE-Fläche
Unabhängig davon, ob es sich um die Fläche der eigenen Baustelleneinrichtung handelt oder um eine in
Sonderpositionen vereinbarte BE-Fläche auch für andere Gewerke (z. B. für Bauzaunaufstellung oder
Verkehrssicherung), ist das Wiederherstellen der Flächen in den ursprünglichen Zustand
miteinzukalkulieren.
Das beinhaltet sowohl scharfes Abfegen der Fläche als auch darüberhinausgehende Säuberungen mit
Wasser.
Die Abfuhr und Entsorgung von etwaig auf diesen BE-Flächen, der eigenen und/oder gemeinsamen,
befindlichen Materialresten und Unrat unbestimmter Herkunft ist bis zu einer Menge von 2 m³ Mischabfall
pro Fläche miteinzukalkulieren, unabhängig von DIN 18299 4.1.12.

## Zusätzliche Vertragsbedingungen ZVB 3
ZVB 3. Regelungen in der Abrechnungsphase

3.1 Verteilung der Gefahr
Ergänzend zu § 7 VOB/B hat sich der Auftragnehmer gegen Haftpflicht- und Obhutschäden in Höhe von 3 Mio EURO für Personen-, Sach- und Vermögensschäden zu versichern. Als Bestätigung hierfür gilt die Abgabe des Angebotes. Dem AG ist auf Verlangen die ausreichende Versicherung schriftlich oder durch Einsicht in die Versicherungspolice nachzuweisen.

3.2 Kündigung
Ergänzend zu § 8 VOB/B wird das Recht zur Vertragskündigung durch den AG wegen folgender Gründe vereinbart:
- Verstoß gegen NU-Anzeigepflicht
- Korruption

3.3 Vertragsstrafen
Siehe VHB-Formblatt 214

3.4 Abnahmen
Der Auftraggeber verlangt die förmliche Abnahme. Die förmliche Mitteilung über die Fertigstellung der Arbeiten und somit das Abnahmebegehren hat durch den Auftragnehmer schriftlich zu erfolgen. Die alleinige Vorlage einer Teilschluss- oder der Schlussrechnung gilt nicht als Fertigmeldung und Abnahmebegehren.
Eine Abnahme durch Teil- oder Gesamtnutzung (konkludente Abnahme) ist ausdrücklich ausgeschlossen.
Sofern Teile von Leistungen durch die weitere Ausführung der Prüfung und Feststellung entzogen werden, hat der AN die Objektüberwachung rechtzeitig (d. H. min. 2 Arbeitstage vorher) zur gemeinsamen Feststellung des Zustands solcher Teile von Leistungen aufzufordern.

Übernahme betriebstechnischer Anlagen:
Sofern die Prüfung auf Vertragsmäßigkeit (Funktionsprüfung) aus Gründen, die der Auftragnehmer nicht zu vertreten hat, nicht unmittelbar nach Fertigstellung der Leistung vorgenommen werden kann, findet zunächst keine Abnahme, sondern nur eine Übernahme statt.

Mit der Übernahme
- endet die Schutzpflicht des Auftragnehmers nach § 4 Abs. 5  VOB/B,
- geht die Gefahr nach § 12 Abs. 6 VOB/B auf den Auftraggeber über.
Die Leistung wird nach § 12 VOB/B abgenommen, sobald die Vertragsmäßigkeit durch eine Funktionsprüfung nachgewiesen ist.

3.5 Gewährleistung
Die Verjährungsfrist für die Gewährleistung beginnt mit der gewerkeweisen Endabnahme.
Für die Gewährleistung gelten außerdem die Bestimmungen des BGB (Bürgerliches Gesetzbuch), z. B. "Hemmung der Verjährung".

3.6 Abrechnung
Die Abrechnung ist grundsätzlich auf der Grundlage der zur Ausführung freigegebenen Ausführungsunterlagen des Auftraggebers (AG) vom Auftragnehmer (AN) zu erstellen. Ggf. erforderliche zusätzliche Skizzen und Zeichnungen für die Abrechnung - auch solche für ein ausnahmsweise örtliches Aufmaß - sind vom AN prüfbar zu fertigen. Bei Abrechnungen sind Längen und Flächen mit zwei Stellen nach dem Komma, Rauminhalte und Massen mit drei Stellen nach dem Komma anzugeben.

Rechnungen sind eindeutig als Abschlags-, Teil- oder Schlusszahlung zu bezeichnen. Abschlagsrechnungen dürfen maximal 1 x pro Monat gestellt werden. Alle Rechnungen sind einschließlich des zugehörigen Aufmaßes im PDF-Format per E-Mail dem Bauherrn und parallel der Objektüberwachung (OÜ) zur Prüfung zu übermitteln. In jeder Rechnung sind die Teilleistungen in der Reihenfolge, mit der Ordnungszahl (Position) und der Bezeichnung - gegebenenfalls abgekürzt - wie im Leistungsverzeichnis aufzuführen.

3. Kumulative Rechnungslegung und Umsatzsteuer Rechnungen sowie deren Aufmaße und Mengenzusammenstellungen sind ausschließlich kumulativ aufzustellen. In jeder Rechnung sind Umfang und Wert aller bisherigen Leistungen und die bereits erhaltenen Zahlungen mit gesondertem Ausweis der darin enthaltenen Umsatzsteuerbeträge anzugeben. Rechnungen sind mit den Vertragspreisen ohne Umsatzsteuer (Nettopreise) aufzustellen; der Umsatzsteuerbetrag ist am Schluss der Rechnung mit dem Steuersatz einzusetzen, der zum Zeitpunkt des Entstehens der Steuer (bei Schlussrechnungen zum Zeitpunkt des Bewirkens der Leistung) gilt. Beim Überschreiten von Vertragsfristen, die der AN zu vertreten hat, wird die Differenz zwischen dem aktuellen Umsatzsteuerbetrag und dem bei Fristablauf maßgebenden Umsatzsteuerbetrag nicht erstattet.
Voraussetzung für die Rechnungslegung ist die vorherige gemeinsame Prüfung des zugehörigen Aufmaßes durch die OÜ und den AN und die damit verbundene Bautenstandsfeststellung. Aufmaßblätter sind eindeutig mit den zugehörigen Positionsnummern zu versehen. Jede Aufmaßzeile muss mit der entsprechenden Abschlagszahlung (AZ), in der sie aufgestellt wurde, gekennzeichnet sein. In jeder Massenermittlung müssen die Endmassen der vorangegangenen AZ als Zwischensummen dargestellt sein. Korrekturen durch die OÜ sind in der jeweils nächsten Abschlagsrechnung nach Rücklauf des geprüften Aufmaßes in der entsprechenden Aufmaßzeile zu übernehmen. Pauschale Korrekturzeilen werden nicht akzeptiert. Die Originale der Aufmaßblätter, Wiegescheine und ähnlicher Abrechnungsbelege erhält der AG, die Durchschriften der AN.

Sofern der AN feststellt, dass die im Leistungsverzeichnis angegebenen Massen (z. B. für den Höhenausgleich) nicht mit den tatsächlichen Gegebenheiten vor Ort übereinstimmen, hat er dies dem AG vor Ausführung der Arbeiten mitzuteilen. Da der Umfang dieser Leistung nach Ausführungsende (durch Überbauung/Verdeckung) nicht mehr nachvollziehbar ist, ist zwingend vor Beginn der Arbeiten ein gemeinsames Aufmaß der zu belegenden Flächen zu erstellen. Eine Vergütung von Mehrmassen erfolgt nur, wenn dem AG das Aufmaß rechtzeitig vor der Ausführung zur Prüfung und Freigabe vorliegt. Erfolgt die Ausführung ohne vorheriges, vom AG freigegebenes Aufmaß, geht dies zu Lasten des AN, da die abgerechnete Leistung mangels Nachvollziehbarkeit nicht prüfbar ist.

Zu DIN 1961 - § 16 - Zahlung - Ziffer 1 Abschnitt 3 wird präzisiert: Anforderungen auf Abschlags- und Schlusszahlungen sind dem Bauherrn und der OÜ zur Prüfung und Feststellung einzureichen. Diese wird, sofern der entsprechende Leistungsstand unter Berücksichtigung des Sicherheitseinbehaltes gegeben ist, die Prüfung und Feststellung vornehmen und die geprüfte Abschlagsanforderung an den Bauherrn zur Anweisung weiterreichen. Zahlungs- und Skontierungsfristen, sofern vereinbart, beginnen mit Eingang der entsprechenden und prüffähigen Forderung bei der Objektüberwachung.

3.7 Stundenlohnarbeiten
Abrechnungsvoraussetzung für Stundenlonharbeiten ist die ausdrückliche Anordnung der Arbeiten durch die Objektüberwachung.

Der Auftragnehmer hat über Stundenlohnarbeiten arbeitstäglich Stundenlohnzettel in zweifacher Ausfertigung einzureichen. Diese müssen außer den Angaben nach § 15 Abs. 3 VOB/B

- das Datum,
- die Bezeichnung der Baustelle,
- die genaue Bezeichnung des Ausführungsortes innerhalb der Baustelle,
- die Art der Leistung,
- die Namen der Arbeitskräfte und deren Berufs-, Lohn- oder Gehaltsgruppe
- die geleisteten Arbeitsstunden je Arbeitskraft, ggf. aufgegliedert nach Mehr-, Nacht-, Sonntags- und Feiertagsarbeit, sowie nach im Verrechnungssatz nicht enthaltenen Erschwernissen und
- die Gerätekenngrößen

enthalten.

Stundenlohnrechnungen müssen entsprechend den Stundenlohnzetteln aufgegliedert werden.
Der Auftraggeber bestätigt den Erhalt von Stundenlohnzetteln, jedoch nicht die Ausführung der aufgeführten Leistungen, Arbeitsmaterialien etc.

Die Bescheinigung des Auftraggebers, Stundenlohnzettel erhalten zu haben, begründet keinen Vergütungsanspruch.
Stundenlohn, der dadurch entsteht, dass überqualifizierte Mitarbeiter zur Ausführung der Arbeiten eingesetzt wurden, wird nicht erstattet.

Die Originale der Stundenlohnzettel behält der Auftraggeber, die bescheinigten Durchschriften erhält der Auftragnehmer.

Sind die Stundenlohnarbeiten mit anderen Leistungen verbunden, so sind keine getrennten Rechnungen aufzustellen.

3.8 Zahlung
Ergänzend zu § 16 VOB/B siehe auch VHB-Formblatt 214.
Alle Zahlungen werden bargeldlos in Euro geleistet.
Bei Arbeitsgemeinschaften werden Zahlungen mit befreiender Wirkung für den Auftraggeber an den für die Durchführung des Vertrags bevollmächtigten Vertreter der Arbeitsgemeinschaft oder nach dessen schriftlicher Weisung geleistet.
Dies gilt auch nach Auflösung der Arbeitsgemeinschaft.

Bei Rückforderungen des Auftraggebers aus Überzahlungen (§§ 812 ff. BGB) kann sich der Auftragnehmer nicht auf Wegfall der Bereicherung (§ 818 Abs. 3 BGB) berufen.

Im Falle der Überzahlung hat der Auftragnehmer den überzahlten Betrag zu erstatten.
Leistet er innerhalb von 14 Kalendertagen nach Zugang des Rückforderungsschreibens nicht, befindet er sich ab diesem Zeitpunkt mit seiner Zahlungsverpflichtung in Verzug und hat Verzugszinsen in Höhe von 9% über dem Basiszinssatz gem. § 247 BGB zu zahlen.

Etwaig für den Hauptauftrag vereinbarte Preisnachlässe und Skontierungen werden bei der Abrechnung und den Zahlungen von den Einheits- und Pauschalpreisen als v. Hd.- Satz von der Rechnungssumme abgezogen, auch von denen der Nachträge, deren Preise auf der Grundlage der Preisermittlung für die vertragliche Leistung zu bilden sind.

Änderungssätze bei vereinbarter Lohngleitklausel sowie Erstattungsbeträge bei vereinbarter Stoffpreisgleitklausel werden durch den Preisnachlass nicht verringert.

3.8.1 Umlagen
- Entfällt -

3.9 Sicherheitsleistung
Ergänzend zu § 17 VOB/B siehe auch VHB-Formblatt 214.

## 118 Sprinkler

### Abschnitt 1 Sprinkleranlage

*Hinweis: Hinweistext*
Vorbemerkungen mdash; Baubeschreibung Sprinkleranlage
Umbau Stadthof Hanau

1 Bauvorhaben und Leistungsumfang
(1.1) Im Zuge des geplanten Umbaus des 1. Untergeschosses
wird die Sprinkleranlage komplett neu errichtet. Im
gesamten 1. Untergeschoss wird der vorhandene Sprinklerschutz im Bestand demontiert und neu errichtet.
(1.2) Im 2. Untergeschoss wird die bestehende Sprinkleranlage an die geänderten Nutzungen und baulichen
Gegebenheiten angepasst.
(1.3) Im 1. Untergeschoss sind Technikräume sowie Flächen
für den Mieter Decathlon (Verkaufs- und Lagerbereich)
geplant.
(1.4) Die bestehende Sprinklerzentrale verbleibt
voraussichtlich bis zum Abschluss des Gesamtumbaus des
Stadthofs Hanau in Betrieb. Es wird eine neue
Sprinklerzentrale errichtet, bestehend aus einer
Unterwassermotorpumpe als Sprinklerpumpe, fünf
unabhängigen Nassalarmventilstationen sowie einer
Druckhaltepumpe.

2 Auslegung / Brandgefahrenklassen
(2.1) Der Lagerbereich Decathlon wird nach Brandgefahrenklasse HHS3 mit einer Wasserbeaufschlagung von
12,5 mm/min ausgelegt.
(2.2) Der Verkaufsbereich wird nach Brandgefahrenklasse
OH3 mit einer Wasserbeaufschlagung von 5 mm/min
ausgelegt.
(2.3) Die Anlieferung von Decathlon wird nach HHS3 mit 10 mm/min
Wasserbeaufschlagung ausgelegt.
(2.4) Abweichend hiervon ist das Rohrnetz im Verkaufsbereich hydraulisch nach HHS3 mit 12,5 mm/min und der
zugehörigen Wirkfläche (mindestens 260 m²) zu berechnen.
Diese Berechnung dient der zukünftigen Betrachtung und
gewährleistet Flexibilität bei einer späteren Verlegung
bzw. Erweiterung der Brandgefahrenklasse HHS3 in den
heutigen OH3-Bereich. Das Rohrnetz im Verkaufsbereich
muss somit die hydraulischen Anforderungen der Brandgefahrenklasse HHS3 erfüllen, obwohl der Schutz für die
derzeitige Nutzung nach OH3 ausgelegt wird.
(2.5) Die Außenanlieferung von Decathlon und die Unterfahrt
wird nach HHS3 mit 12,5 mm/min Wasserbeaufschlagung als
Trockenanlage (Tandem) ausgelegt.

3 Bauablauf / Betrieb während der Umbauarbeiten
(3.1) Während der gesamten Umbauarbeiten ist der
kontinuierliche und wirksame Betrieb der Sprinkleranlage
in den übrigen Bereichen sicherzustellen.
(3.2) Temporäre Maßnahmen oder Provisorien zur
Aufrechterhaltung des Brandschutzes sind durch den
Auftragnehmer zu planen, mit dem Bauherrn, der
Fachbauleitung und den zuständigen Stellen abzustimmen
und umzusetzen.

4 Regelwerk und Ausführung
(4.1) Die neue Sprinklerzentrale und die gesamte
Sprinkleranlage sind nach der aktuellen Fassung der
VdS CEA 4001 (VdS CEA 4001:2024-01) zu planen und zu
errichten.
(4.2) Die Arbeiten sind unter Berücksichtigung der
allgemein anerkannten Regeln der Technik sowie der
jeweils gültigen VOB-, VDE- und VdS-Vorgaben
auszuführen.
(4.3) Alle einzubauenden Komponenten und Anlagenteile
müssen VdS-anerkannt sein. Die Anerkennungsnachweise
sind mit dem Angebot bzw. spätestens vor Einbau
vorzulegen.
(4.4) Die Montage ist in enger Abstimmung mit den
anderen beteiligten Gewerken (insbesondere HLS,
Elektro, Küchenplanung) sowie mit dem Bauherrn und der
Fachbauleitung durchzuführen.

5 Dokumentation und Abnahme
(5.1) Alle im Rahmen dieser Maßnahme erstellten
Anlagenteile sind zu dokumentieren (Bestands-/
Revisionsunterlagen, hydraulische Berechnung,
Kontrollbuch) und für die Abnahme durch einen
VdS-anerkannten Sachverständigen vorzubereiten.

6 Abgrenzung von Nebenleistungen und gesonderten Positionen
Die nachfolgend genannten Leistungen sind nur insoweit in die
Einheitspreise einzurechnen, als hierfür keine gesonderte Position
im LV vorhanden ist. Ausdrücklich gesondert ausgeschriebene
Leistungen werden ausschließlich über die betreffende Position
vergütet und nicht zusätzlich in andere Einheitspreise eingerechnet:
(6.1) Zweimalige Einweisung des Bedienungspersonals.
(6.2) Erstellen der Werk- und Montageplanung
einschließlich der hydraulischen Berechnung.
(6.3) Gestellung der erforderlichen Gerüste für die
Montage unter Beachtung von Behinderungen in
Teilbereichen.
(6.4) Erstellen der Revisionsunterlagen sowie des
Sprinklerattestes (Errichterbescheinigung).
(6.5) Teilnahme an Baubesprechungen.
(6.6) Koordination mit anderen Gewerken.
(6.7) Inbetriebnahme und Übergabe der Anlage.

7 Bauseitige Leistungen
Folgende Leistungen werden bauseits erbracht und sind
nicht Bestandteil dieses LV:
(7.1) Revisionsschaltung der Sprinkleranlage bezüglich
der Aufschaltung auf die BMA/BMZ (Abschaltung der
Weiterleitung während der Arbeiten).
(7.2) Bauwasser.
(7.3) Baustrom.
(7.4) Nachtdienst (falls notwendig).
(7.5) Brandwache (falls notwendig und Notwendigkeit nicht durch AN verursacht (7.4 und 7.5)).

Ergänzende Leistungsabgrenzung - Stand ID B:
Der Bau der Löschwasservorratsbehälter erfolgt bauseits.
Leistungsumfang dieses LV sind die ausdrücklich beschriebenen
Rohrleitungen, Anschlüsse, Durchführungen und Zubehörteile.
Die gesondert ausgeschriebenen 500-l-Auffüllbehälter nach
Position 1.2.150 bleiben Bestandteil des LV.
Demontage- und Trennpositionen mit Kennzeichnung als Bedarf
ohne Gesamtbetrag dienen ausschließlich der Einheitspreisabfrage.
Die Mengenangabe 1 ist keine bestätigte Ausführungsmenge.
Vor Angebotsaufforderung sind die im Änderungs- und Prüfvermerk
aufgeführten technischen Widersprüche sowie die projektbezogen
anzuwendenden Regelwerksfassungen zu klären.

#### Titel 1.1 Sprinklervorratsbehälter

**1.1.0010 Be- und Entlüftung des Sprinklertanks DN 100**
Be- und Entlüftung des Sprinklertanks  DN 100

DN 100 aus Stahlrohr nach DIN 2458.

Rot RAL 3000 pulverbeschichtet

Die Verbindungsstellen sind entsprechend den Angaben
des Rohrherstellers mit einem Korrosionsschutz zu
versehen und zu verlegen.

inkl. Werksprüfungzeugnis 2.2 nach EN 10 204.

Herstellung der Rohrverbindung zwischen
Unterwasserpumpe und Behälteranschluss

inkl. Gegenflansch für Pumpendruckstutzen, Form- und
Verbindungsstücke und Halterung verzinkt

Liefern und Montieren
Menge: 2,000 m

**1.1.0020 Kernbohrung Behälter D = 300 mm**
Kernbohrung Behälter D = 300 mm

Wandstärke bis 500 mm
Menge: 1,000 St

**1.1.0030 Kernbohrung Behälter D = 250 mm**
Kernbohrung Behälter D = 250 mm

Wandstärke bis 500 mm
Menge: 3,000 St

**1.1.0040 Kernbohrung Behälter D = 200 mm**
Kernbohrung Behälter D = 200 mm

Wandstärke bis 500 mm
Menge: 2,000 St

**1.1.0050 Kernbohrung Behälter D = 150 mm**
Kernbohrung Behälter D = 150 mm

Wandstärke bis 500 mm
Menge: 1,000 St

**1.1.0060 Kernbohrung Behälter D =125 mm**
Kernbohrung Behälter D = 125 mm

Wandstärke bis 500 mm
Menge: 2,000 St

**1.1.0070 Dichtungseinsatz DPS DN 200 zur Abdichtung einer Durchdringung mit Rohrleitung DN 200**
Dicht gegen drückendes Wasser. Einsatz in Kernbohrung in der
wasserundurchlässigen Stahlbetonwand (WU-Beton) des
Sprinklervorratsbehälters.
Mit Fest- und Losflansch zur wasserdichten Einbindung der
innenliegenden Behälterfolie (Abdichtungsfolie).

Dichtungseinsatz DPS als nichtgeteilte Dichtung,
mit integriertem Fest- und Losflansch (Flanschkonstruktion
nach DIN 18533),
mit asymmetrisch profilierten Stahlringen (DPS bis KB/DN 350)
in Stahl ggv (galvanisch verzinkt, gelbchromatiert und versiegelt)
oder Edelstahl 1.4301 (V2A)
oder Edelstahl 1.4571/1.4404 (V4A), *
mit wasserdicht verschweißten Bolzen,
mit Elastomer-Dichtung aus EPDM, Dichtbreite 2 x 27 mm,
geeignet für Löschwasser (Sprinklervorratsbehälter),
Dichtigkeit gegen drückendes Wasser, gasdicht,
erfüllt Anforderungen nach FHRK-Standard 30,
geprüft nach FHRK-Prüfgrundlage GE 101,
mit FHRK-Qualitätssiegel ausgezeichnet,
wartungsfreie Ausführung (kein Nachspannen erforderlich),
Montage von der druckzugewandten Seite (Behälterinnenseite),
einschl. Befestigungsmaterial für Massivwände,
einschl. beidseitig angeordneter Zulagen (Klemm-/Schutzscheiben)
für dünne, harte Abdichtungsfolien, zur schonenden, flächigen und
wasserdichten Einspannung der Folie zwischen Fest- und Losflansch,
Ausführung nach Vorgabe des Dichtungseinsatz-Herstellers und
abgestimmt auf den Folientyp,
einschl. Locheisen zum passgenauen Ausschneiden der
Folie im Flanschbereich, *
einschl. Konservierung der Kernbohrungswandung mit
herstellerseitig vorgeschriebenem Konservierungsmittel
vor dem Einsetzen des Dichtungseinsatzes,

Medienleitung: Stahlrohr DN 200, Außendurchmesser 219,1 mm
Futterrohr-/Kernbohrungsinnendurchmesser: DN 300 (300 mm,
zulässig 297 - 304 mm)

Fabrikat/Typ (Bietereintrag):  ..........

liefern und nach Einbauanleitung des Herstellers montieren.

* Nichtzutreffendes streichen bzw. Auswahl durch AG.
Menge: 1,000 St

**1.1.0080 Dichtungseinsatz DPS zur Abdichtung einer Rohrdurchführung DN 150**
Dichtungseinsatz DPS zur Abdichtung einer Rohrdurchführung DN 150

Dichtungseinsatz zum Einbau in Kernbohrung oder Futterrohr,
dicht gegen drückendes Wasser, Dichtung einseitig,
für 1 Medienrohr: Stahlrohr DN 150 mit 168,3 mm Außendurchmesser,
Kernbohrungs-/Futterrohrinnendurchmesser 250 mm
(zulässig 247 - 253 mm).

Dichtungseinsatz DPS als nichtgeteilte Dichtung,
doppelt dichtend,
mit asymmetrisch profilierten Stahlringen (DPS bis KB/DN 350)
aus Edelstahl 1.4301 (V2A),
einschl. Verschraubung/Bolzen in Edelstahl,
mit Elastomer-Dichtung aus EPDM, Dichtbreite 2 x 27 mm,
mit Mittelring aus EPDM, 3 mm stark,
geeignet für Löschwasser,
Dichtigkeit gegen drückendes Wasser, gasdicht,
wartungsfreie Ausführung (kein Nachspannen erforderlich).

Die Kernbohrungswandung ist vor dem Einsetzen des
Dichtungseinsatzes mit herstellerseitig vorgeschriebenem
Konservierungsmittel zu konservieren,
einschl. Lieferung des Konservierungsmittels,
Einbau nach Herstellerangabe.

Fabrikat/Typ (Bietereintrag):  ..........

liefern und nach Einbauanleitung des Herstellers montieren.
Menge: 1,000 St

**1.1.0090 Dichtungseinsatz DPS DN 150 zur Abdichtung einer Durchdringung mit Rohrleitung DN 150**
Dichtungseinsatz DPS DN 150 zur Abdichtung einer Durchdringung
mit Rohrleitung DN 150

Dicht gegen drückendes Wasser. Einsatz in Kernbohrung in der
wasserundurchlässigen Stahlbetonwand (WU-Beton) des
Sprinklervorratsbehälters.
Mit Fest- und Losflansch zur wasserdichten Einbindung der
innenliegenden Behälterfolie (Abdichtungsfolie).

Dichtungseinsatz DPS als nichtgeteilte Dichtung,
mit integriertem Fest- und Losflansch (Flanschkonstruktion
nach DIN 18533),
mit asymmetrisch profilierten Stahlringen (DPS bis KB/DN 350)
in Stahl ggv (galvanisch verzinkt, gelbchromatiert und versiegelt)
oder Edelstahl 1.4301 (V2A)
oder Edelstahl 1.4571/1.4404 (V4A), *
mit wasserdicht verschweißten Bolzen,
mit Elastomer-Dichtung aus EPDM, Dichtbreite 2 x 27 mm,
geeignet für Löschwasser (Sprinklervorratsbehälter),
Dichtigkeit gegen drückendes Wasser, gasdicht,
erfüllt Anforderungen nach FHRK-Standard 30,
geprüft nach FHRK-Prüfgrundlage GE 101,
mit FHRK-Qualitätssiegel ausgezeichnet,
wartungsfreie Ausführung (kein Nachspannen erforderlich),
Montage von der druckzugewandten Seite (Behälterinnenseite),
einschl. Befestigungsmaterial für Massivwände,
einschl. beidseitig angeordneter Zulagen (Klemm-/Schutzscheiben)
für dünne, harte Abdichtungsfolien, zur schonenden, flächigen und
wasserdichten Einspannung der Folie zwischen Fest- und Losflansch,
Ausführung nach Vorgabe des Dichtungseinsatz-Herstellers und
abgestimmt auf den Folientyp,
einschl. Locheisen zum passgenauen Ausschneiden der
Folie im Flanschbereich, *
einschl. Konservierung der Kernbohrungswandung mit
herstellerseitig vorgeschriebenem Konservierungsmittel
vor dem Einsetzen des Dichtungseinsatzes,

Medienleitung: Stahlrohr DN 150, Außendurchmesser 168,3 mm
Futterrohr-/Kernbohrungsinnendurchmesser: DN 250 (250 mm,
zulässig 247 - 253 mm)

Fabrikat/Typ (Bietereintrag):  ..........

liefern und nach Einbauanleitung des Herstellers montieren.

* Nichtzutreffendes streichen bzw. Auswahl durch AG.
Menge: 3,000 St

**1.1.0100 Dichtungseinsatz DPS DN 100 zur Abdichtung einer Durchdringung mit Rohrleitung DN 100**
Dicht gegen drückendes Wasser. Einsatz in Kernbohrung in der
wasserundurchlässigen Stahlbetonwand (WU-Beton) des
Sprinklervorratsbehälters.
Mit Fest- und Losflansch zur wasserdichten Einbindung der
innenliegenden Behälterfolie (Abdichtungsfolie).

Dichtungseinsatz DPS als nichtgeteilte Dichtung,
mit integriertem Fest- und Losflansch (Flanschkonstruktion
nach DIN 18533),
mit asymmetrisch profilierten Stahlringen (DPS bis KB/DN 350)
in Stahl ggv (galvanisch verzinkt, gelbchromatiert und versiegelt)
oder Edelstahl 1.4301 (V2A)
oder Edelstahl 1.4571/1.4404 (V4A), *
mit wasserdicht verschweißten Bolzen,
mit Elastomer-Dichtung aus EPDM, Dichtbreite 2 x 27 mm,
geeignet für Löschwasser (Sprinklervorratsbehälter),
Dichtigkeit gegen drückendes Wasser, gasdicht,
erfüllt Anforderungen nach FHRK-Standard 30,
geprüft nach FHRK-Prüfgrundlage GE 101,
mit FHRK-Qualitätssiegel ausgezeichnet,
wartungsfreie Ausführung (kein Nachspannen erforderlich),
Montage von der druckzugewandten Seite (Behälterinnenseite),
einschl. Befestigungsmaterial für Massivwände,
einschl. beidseitig angeordneter Zulagen (Klemm-/Schutzscheiben)
für dünne, harte Abdichtungsfolien, zur schonenden, flächigen und
wasserdichten Einspannung der Folie zwischen Fest- und Losflansch,
Ausführung nach Vorgabe des Dichtungseinsatz-Herstellers und
abgestimmt auf den Folientyp,
einschl. Locheisen zum passgenauen Ausschneiden der
Folie im Flanschbereich, *
einschl. Konservierung der Kernbohrungswandung mit
herstellerseitig vorgeschriebenem Konservierungsmittel
vor dem Einsetzen des Dichtungseinsatzes,

Medienleitung: Stahlrohr DN 100, Außendurchmesser 114,3 mm
Futterrohr-/Kernbohrungsinnendurchmesser: DN 200 (200 mm,
zulässig 199 - 204 mm)

Fabrikat/Typ (Bietereintrag):  ..........

liefern und nach Einbauanleitung des Herstellers montieren.

* Nichtzutreffendes streichen bzw. Auswahl durch AG.
Menge: 1,000 St

**1.1.0110 Dichtungseinsatz DPS zur Abdichtung einer Rohrdurchführung DN100**
Dichtungseinsatz DPS zur Abdichtung einer Rohrdurchführung

Dichtungseinsatz zum Einbau in Kernbohrung oder Futterrohr,
dicht gegen drückendes Wasser, Dichtung einseitig,
für 1 Medienrohr mit 110 mm Außendurchmesser,
Kernbohrungs-/Futterrohrinnendurchmesser 200 mm.

Dichtungseinsatz DPS als nichtgeteilte Dichtung,
doppelt dichtend,
mit asymmetrisch profilierten Stahlringen (DPS bis KB/DN 350)
aus Edelstahl 1.4301 (V2A),
einschl. Verschraubung/Bolzen in Edelstahl,
mit Elastomer-Dichtung aus EPDM, Dichtbreite 2 x 27 mm,
mit Mittelring aus EPDM, 3 mm stark,
geeignet für Löschwasser,
Dichtigkeit gegen drückendes Wasser, gasdicht,
wartungsfreie Ausführung (kein Nachspannen erforderlich).

Die Kernbohrungswandung ist vor dem Einsetzen des
Dichtungseinsatzes mit herstellerseitig vorgeschriebenem
Konservierungsmittel zu konservieren,
einschl. Lieferung des Konservierungsmittels,
Einbau nach Herstellerangabe.

Fabrikat/Typ (Bietereintrag):  ..........

liefern und nach Einbauanleitung des Herstellers montieren.

Abrechnungseinheit: St
Menge: 2,000 St

**1.1.0120 Dichtungseinsatz DPS DN 50 zur Abdichtung einer Durchdringung mit Rohrleitung DN 50**
Dicht gegen drückendes Wasser. Einsatz in Kernbohrung in der
wasserundurchlässigen Stahlbetonwand (WU-Beton) des
Sprinklervorratsbehälters.
Mit Fest- und Losflansch zur wasserdichten Einbindung der
innenliegenden Behälterfolie (Abdichtungsfolie).

Dichtungseinsatz DPS als nichtgeteilte Dichtung,
mit integriertem Fest- und Losflansch (Flanschkonstruktion
nach DIN 18533),
mit asymmetrisch profilierten Stahlringen (DPS bis KB/DN 350)
in Stahl ggv (galvanisch verzinkt, gelbchromatiert und versiegelt)
oder Edelstahl 1.4301 (V2A)
oder Edelstahl 1.4571/1.4404 (V4A), *
mit wasserdicht verschweißten Bolzen,
mit Elastomer-Dichtung aus EPDM, Dichtbreite 2 x 27 mm,
geeignet für Löschwasser (Sprinklervorratsbehälter),
Dichtigkeit gegen drückendes Wasser, gasdicht,
erfüllt Anforderungen nach FHRK-Standard 30,
geprüft nach FHRK-Prüfgrundlage GE 101,
mit FHRK-Qualitätssiegel ausgezeichnet,
wartungsfreie Ausführung (kein Nachspannen erforderlich),
Montage von der druckzugewandten Seite (Behälterinnenseite),
einschl. Befestigungsmaterial für Massivwände,
einschl. beidseitig angeordneter Zulagen (Klemm-/Schutzscheiben)
für dünne, harte Abdichtungsfolien, zur schonenden, flächigen und
wasserdichten Einspannung der Folie zwischen Fest- und Losflansch,
Ausführung nach Vorgabe des Dichtungseinsatz-Herstellers und
abgestimmt auf den Folientyp,
einschl. Locheisen zum passgenauen Ausschneiden der
Folie im Flanschbereich, *
einschl. Konservierung der Kernbohrungswandung mit
herstellerseitig vorgeschriebenem Konservierungsmittel
vor dem Einsetzen des Dichtungseinsatzes,

Medienleitung: Stahlrohr DN 50, Außendurchmesser 60,3 mm
Futterrohr-/Kernbohrungsinnendurchmesser: DN 125 (125 mm,
zulässig 123,5 - 128 mm)

Fabrikat/Typ (Bietereintrag):  ..........

liefern und nach Einbauanleitung des Herstellers montieren.

* Nichtzutreffendes streichen bzw. Auswahl durch AG.
Menge: 1,000 St

**1.1.0130 Dichtungseinsatz DPS zur Abdichtung einer Rohrdurchführung DN 50**
Dichtungseinsatz DPS zur Abdichtung einer Rohrdurchführung DN 50

Dichtungseinsatz zum Einbau in Kernbohrung oder Futterrohr,
dicht gegen drückendes Wasser, Dichtung einseitig,
für 1 Medienrohr: Stahlrohr DN 50 mit 60,3 mm Außendurchmesser,
Kernbohrungs-/Futterrohrinnendurchmesser 125 mm
(zulässig 123,5 - 128 mm).

Dichtungseinsatz DPS als nichtgeteilte Dichtung,
doppelt dichtend,
mit asymmetrisch profilierten Stahlringen (DPS bis KB/DN 350)
aus Edelstahl 1.4301 (V2A),
einschl. Verschraubung/Bolzen in Edelstahl,
mit Elastomer-Dichtung aus EPDM, Dichtbreite 2 x 27 mm,
mit Mittelring aus EPDM, 3 mm stark,
geeignet für Löschwasser,
Dichtigkeit gegen drückendes Wasser, gasdicht,
wartungsfreie Ausführung (kein Nachspannen erforderlich).

Die Kernbohrungswandung ist vor dem Einsetzen des
Dichtungseinsatzes mit herstellerseitig vorgeschriebenem
Konservierungsmittel zu konservieren,
einschl. Lieferung des Konservierungsmittels,
Einbau nach Herstellerangabe.

Fabrikat/Typ (Bietereintrag):  ..........

liefern und nach Einbauanleitung des Herstellers montieren.
Menge: 1,000 St

**1.1.0140 Mehrfach-Dichtungseinsatz zur Abdichtung einer Kabeldurchführung (Pumpen-Einspeisung und Überwachungskabel Sprinklerpumpe)**
Mehrfach-Dichtungseinsatz zur Abdichtung einer Kabeldurchführung
(Pumpen-Einspeisung und Überwachungskabel Sprinklerpumpe)

Dichtungseinsatz zum Einbau in Kernbohrung in WU-Betonwand,
dicht gegen drückendes Wasser, gasdicht,
als nichtgeteilte Mehrfachdichtung mit mehreren Durchgängen
für folgende Belegung:
- 1 Stck. Einspeisekabel Sprinklerpumpe 90 kW,
  Außendurchmesser ca. .......... mm
  (Kabeltyp/AD nach Elektroplanung, vor Bestellung
  verbindlich festzulegen),
- ...... Stck. Überwachungs-/Steuerkabel,
  Außendurchmesser je ca. .......... mm,
- 2 Stck. Reservedurchgänge, mit wasserdichten
  Blindstopfen verschlossen,

mit profilierten Gestellringen aus Edelstahl 1.4301 (V2A)
oder Hochleistungskunststoff,
mit Elastomer-Dichtung aus EPDM,
doppelt dichtend bzw. Dichtbreite nach Herstellerstandard,
geprüft nach FHRK-Prüfgrundlage GE 101,
wartungsfreie Ausführung (kein Nachspannen erforderlich),
einschl. Konservierung der Kernbohrungswandung mit
herstellerseitig vorgeschriebenem Konservierungsmittel
vor dem Einsetzen des Dichtungseinsatzes.

Kernbohrungsinnendurchmesser nach Vorgabe des Herstellers
des Dichtungseinsatzes: ca. .......... mm
(Kernbohrung wird in gesonderter Position ausgeschrieben.)

Fabrikat/Typ (Bietereintrag):  ..........

liefern und nach Einbauanleitung des Herstellers montieren.

Abrechnungseinheit: St
Menge: 1,000 St

**1.1.0150 Beschilderung des Sprinklertanks**
Beschilderung des Sprinklertanks

Ausführung entsprechend Angaben VdS.

Liefern und Montieren
Menge: 1,000 Stck

#### Titel 1.2 Sprinklerzentrale und dezentrale Komponente

**1.2.0010 Unterwassermotorpumpe Sprinkler, 5.730 l/min bei 5,78 bar, 81 kW**
Unterwassermotorpumpe als Sprinklerpumpe,
VdS-anerkannt nach VdS CEA 4001,
Fabrikat/Typ: KSB KAGEMA / UPA 300-94/2a
oder gleichwertiger Art,
angebotenes Fabrikat/Typ:
.....................................................
(vom Bieter auszufüllen)

für folgende Betriebsbedingungen (aus hydraulischer
Berechnung LP5):
Zulassungsförderstrom:  5.730 l/min (ca. 344 m3/h)
Druck im Zulassungspunkt: 5,78 bar (ca. 59 m WS)
weitere Kennlinienpunkte: 5.065 l/min bei 6,30 bar;
  3.500 l/min bei 7,28 bar;
  2.000 l/min bei 8,23 bar
Nullförderdruck P0:  ca. 9,3 bar
max. Durchflussrate Qmax: 5.555 l/min bei 5,90 bar
(Qmax < Zulassungsförderstrom, VdS CEA 4001, 9.7.4)
Motorleistung:  81 kW
(Leistungsklasse gemäß Hersteller: Kl. 8)
Betriebsspannung:  400 V / 50 Hz
Anlaufart:  über Frequenzumrichter
  (Schaltanlage Pos. 1.2.10)
Drehzahl:  ............... 1/min

Nachweise mit dem Angebot:
- Hersteller-Kennlinie (Stufenzahl, Laufradabdrehung) mit
  Einhaltung der geforderten Kennlinie,
- Motorleistung ausreichend für die gesamte Kennlinie bis
  zum Zulassungsförderstrom (VdS CEA 4001, 9.1),
- Eignung des Unterwassermotors für Umrichterbetrieb
  (Spannungsbeanspruchung der Wicklung / du/dt, zulässige
  Gesamtlänge der Motorleitung von der Schaltanlage bis zum
  Motor - Strecke Schaltanlage-Klemmkasten
  zzgl. Wasserkabel 10 m bzw. 15 m  -,
  erforderliche Ausgangsdrossel / Filter,) - Herstellernachweis für die konkrete
  Kombination aus Pumpe/Motor, Umrichter und Parametrierung,
  unter Erhalt der anerkannten Betriebsdrehzahl und Kennlinie,
- Erreichen der Nennleistung innerhalb von 15 s nach dem
  Einschalten mit der Hochlauframpe des Umrichters
  (VdS CEA 4001, 9.8.1.4).

Mehrstufige Kreiselpumpe in Gliederbauweise (2 Stufen),
mit halbaxialen Laufrädern, durch Fördermedium
geschmierte Lager, auswechselbare Spaltringe und
Wellenschutzhülsen, für horizontalen Einbau im
Löschwasserbehälter.
Antrieb durch wassergefüllten Drehstrom-Unterwassermotor
in Kurzschlussläuferausführung, Schutzart IP 58.

Werkstoffe:
Gehäuse:  Grauguss
Laufrad:  Bronze / Mehrstoffbronze
Spaltringe:  Bronze
Welle:  Chrom-Stahl
Wellenschutzhülsen: Chrom-Stahl
(abweichende Werkstoffe vom Bieter anzugeben)

Einschließlich:
1 St. Rückschlagventil DN 200 / PN 16, pumpenseitig
(Rückflussverhinderer je Pumpe nach VdS CEA 4001)
1 Satz Lagerböcke für Pumpe und Motor, Stahl verzinkt,
für horizontalen Einbau
10 m Wasserkabel (für Verlegung unter Wasser geeignet,
für Umrichterbetrieb gemäß Herstellervorgabe),
in einer Länge ungeschnitten bis zum Kabeltypwechsel
außerhalb des Behälters (VdS CEA 4001, 9.8.2.1),
Querschnitt entsprechend Motorleistung und Spannungsfall,
einschl. Kabelübergangsmuffe / Klemmkasten außerhalb des
Behälters als Übergangsstelle zur Motorleitung (Verkabelung
Schaltanlage - Klemmkasten im Leistungsumfang dieses LV).
2 Pumpentypenschilder mit den technischen Daten, davon
eines zur Befestigung am Pumpenschaltschrank
(VdS CEA 4001, 9.8.1.2).

Wassertemperatur im Löschwasserbehälter bei Tauchmotorpumpen max. 25 °C (VdS CEA 4001, 9.4).
Erforderliche Mindestüberdeckung (Wasserspiegel über Pumpe)
gemäß Herstellerangabe, vom Bieter anzugeben:
....................... mm (mit Antiwirbelplatte)
Pumpengewicht und Einbaulänge, vom Bieter anzugeben:
....................... kg / ....................... mm

2 Satz Bedienungs- und Wartungsanleitung (deutsch),
Werkskennlinie und VdS-Anerkennungsnachweis.

Liefern frei Baustelle einschl. Abladen.
Menge: 1,000 St

**1.2.0020 Einbringen und Montage Unterwassermotorpumpe im Löschwasserbehälter**
*** Pauschalposition
Einbringen und Montage der Unterwassermotorpumpe
im Löschwasserbehälter (UG), bestehend aus:
Einbringen über die Einstiegsöffnung des Behälters
(lichte Weite mind. 800 mm nach VdS CEA 4001, 8.3.1)
einschl. aller Hebezeuge, Anschlagmittel und Gerüste;
Kalkulationsgrundlage: Pumpengewicht und Einbringweg
gemäß Herstellerangabe  und Behälterzeichnung,
Aufstellen und Ausrichten auf den Lagerböcken, Befestigen
im Behälter,
spannungsfreier Anschluss an die Pumpendruckleitung DN 200
(Flanschverbindung PN 16) einschl. Dichtungen und
Verschraubungen; die Pumpe dient nicht als Festpunkt der
Rohrleitung,
Verlegen und Befestigen des Wasserkabels im Behälter bis
zur Kabelübergangsmuffe / zum Klemmkasten, Abdichten der
Kabeldurchführung (Behälterwand).

Hinweis: Pumpendruck- und Pumpenprobierleitung DN 200,
Absperrarmatur druckseitig, Entlüftung, Durchflussmesseinrichtung (ausgelegt für 6.876 l/min) sowie der
kontinuierliche Mindestwasserfluss mit sichtbarem Auslauf
sind im Rohrleitungs-LV der Zentrale erfasst.

Montieren, komplett.
Menge: 1,000 psch

**1.2.0030 Antiwirbelplatte für Unterwassermotorpumpe**
Antiwirbelplatte (Abdeckhaube) für die Unterwassermotorpumpe, zur Reduzierung der erforderlichen
Mindestüberdeckung und zur Vermeidung von Luftwirbeln am
Pumpeneinlauf. Maßgebend ist die Herstellerzeichnung der
pumpenspezifischen Haube (Einbaulage, Abmessungen) mit vom
Hersteller bestätigter Mindestüberdeckung; Abstände in Anlehnung an VdS CEA 4001,
Tab. 8.02. Abgleich mit tiefstem Betriebswasserstand des
Behälters (- zu verifizieren, Behälterzeichnung).
Fabrikat / Typ passend zur angebotenen Pumpe, Stahl verzinkt
oder nichtrostender Stahl, einschl. Befestigungsmaterial.

Liefern und montieren.
Menge: 1,000 St

**1.2.0040 Wasserkabel in 15 m Länge**
Wasserkabel in 15 m Länge
anstelle 10 m, in einer Länge ungeschnitten bis zum
Klemmkasten außerhalb des Behälters.
Hinweis: Verbindungsstellen im Wasserkabel (Leitungsverbinder unter Wasser) sind nach VdS CEA 4001, 9.8.2.1
nicht zulässig; eine Ausführung mit Verbinder ist nur
zulässig, wenn die VdS-Anerkennung der Pumpe dies
ausdrücklich abdeckt (Nachweis durch den Bieter).

Liefern und montieren.
Menge: 1,000 St

**1.2.0050 Schaltanlage E-Sprinklerpumpe 81 kW, Frequenzumrichter, VdS, überwacht**
Schaltanlage für Elektro-Sprinklerpumpe 81 kW mit
Frequenzumrichter-Anlaufsteuerung, in überwachter
Ausführung, VdS-anerkannt nach VdS CEA 4001 und
VdS 2100-21.
Fabrikat/Typ: KAGEMA / S110Ü
(VdS-Anerkennung G 418026; Typzuordnung und Anerkennungsumfang einschl. DRP-Steuerung und Zusatzabgängen sind vom
Bieter mit dem Angebot nachzuweisen)
oder gleichwertiger Art,
angebotenes Fabrikat/Typ / VdS-Anerkennungsnummer:
.....................................................
(vom Bieter auszufüllen)

Leistungsstufe: Grundausbau 110 kW; Schutz- und
Überwachungseinrichtungen auf den Pumpenmotor 81 kW
eingestellt; Leistungsstufe in Typenschild und Unterlagen
eindeutig ausgewiesen.
Schaltschrankkombination in zwei Stahlblech-Standgehäusen
(Steuerung + Leistungsteil), Schutzart IP 54,
pulverbeschichtet RAL 7035, Doppelbartschließung,
Filterlüfter mit ausreichender Luftleistung für die
maximale Verlustleistung des Umrichters, Wartungsintervalle
der Filter in der Dokumentation, Sicherungsfall der Lüftung
wird als Störung angezeigt (VdS 2100-21, 4.2.8.6 / 4.2.14),
Maße ca.: Steuerung  H x B x T = 2000 x 800 x 600 mm,
  Leistungsteil H x B x T = 2350 x 400 x 664 mm.
Vom Bieter anzugeben (Grundlage für Zuleitungs- und
Ersatzstromerzeuger-Auslegung, siehe Schnittstellen unten):
Absicherung F1:  ......................
max. Zuleitungsquerschnitt:  ......................
netzseitiger Dauereingangsstrom:  .................. A
max. Eingangsstrom beim Anlauf:  .................. A
Stromoberschwingungsgehalt THD-I:  .................. %
Netzdrossel / Eingangsfilter:  vorhanden ja / nein
max. Verlustleistung Schaltanlage: .................. kW
Klemmen, Kontaktwächter, Relais: Fabrikat Phoenix Contact
oder gleichwertig; Leistungsschütze: ABB / Siemens oder
gleichwertig.

Leistungsteil (VdS 2100-21, 4.2.8.6):
Frequenzumrichter-Anlaufsteuerung,
Umrichter-Nennleistung mindestens 1,2-fache Motornennleistung (hier mind. 97,2 kW; Referenzausführung 110 kW),
Anlaufstrombegrenzung auf max. 1,2 x In
(In = Nennstrom des Pumpenmotors),
Hochlauf auf Nennleistung innerhalb von 15 s
(VdS CEA 4001, 9.8.1.4; Nachweis der tatsächlich
erreichten Pumpenleistung, nicht nur Rampeneinstellung),
Einschaltung über Netzschütz oder gleichwertige
Sicherheitsfunktion gegen unbeabsichtigtes Anlaufen,
keine Wiedereinschaltsperre; nach Netzspannungsausfall und
-wiederkehr sowie nach Störung erneut einschaltbar,
automatischer Wiederanlauf nach Netzstörung bei anstehendem
Startbefehl (Nachweis des Umrichterherstellers,
VdS 2100-21, 4.2.8.6),
einschl. ggf. erforderlicher Ausgangsdrossel / Ausgangsfilter gemäß Eignungsnachweis (im Preis dieser
Position enthalten),
Störmeldungen des Umrichters, die nicht unmittelbar dem
Schutz vor Zerstörung dienen, führen nur zur Signalisierung,
nicht zur Abschaltung (Herstellernachweis),
Ansprechen der Motorschutzeinrichtung des Umrichters nur
als Signalisierung, nicht als Abschaltung,
einschl. Ersatzsicherung.

Starteinrichtung nach VdS CEA 4001, 9.7.6:
Automatischer Start über zwei Druckschalter,
in Serie geschaltet mit in Ruhe geschlossenen Kontakten
oder parallel mit bei Druckabfall schließenden Kontakten;
getrennte Leitungen und Klemmen je Druckschalter, Zusammenführung erst in der Schaltanlage, Primärleitungsüberwachung
der Druckschalterleitungen.
Einschaltdruck spätestens 7,4 bar (0,8 x P0 = 0,8 x 9,3 bar,
VdS CEA 4001, 9.7.6.2). Nach dem Start läuft die Pumpe bis
zur Handabschaltung weiter; keine automatische Abschaltung.

Überwachung nach VdS CEA 4001:
Überwachung der Einspeisung (3-phasig),
Primärleitungsüberwachung der Druckschalter.

Potentialfreie Kontakte (Wechsler) für die Weitermeldung:
2 x Betrieb Sprinklerpumpe
1 x Anforderung Sprinklerpumpe
1 x abgeschalteter Zustand
1 x Netzspannung vorhanden (Relais, 1-phasig L2;
  die 3-phasige Einspeiseüberwachung bleibt hiervon
  unberührt)
1 x Störung Sprinklerpumpe
1 x Störung Druckschalter

Leuchtmelder: Sprinklerpumpe in Betrieb, abgeschalteter
Zustand, Störung Sprinklerpumpe, Sprinklerpumpe
betriebsbereit; Lampentest.
Anzeigen: Amperemeter Motorstrom (1-phasig), Voltmeter
Netzspannung mit Umschalter, Signalhupe mit Quittierung.

Einschl. Werksprüfung, Beschilderung / Beschriftung aller
Bedien- und Prüfeinrichtungen, Halterung für das Pumpentypenschild (VdS CEA 4001, 9.8.1.2), EMV-Dokumentation
(Kabel- / Schirmkonzept, Entstörkomponenten) und Liste
aller eingestellten und einstellbaren Parameter des
Umrichters (VdS 2100-21, 4.2.8.6),
Betriebsanleitung (deutsch) als PDF und in Papierform,
Stromlaufpläne.

Schnittstellen / bauseitige Leistungen:
- Netz-Zuleitung: Lieferung und Verlegung bis zur Schaltanlage durch Gewerk Elektro; Auflegen und Anschließen auf
  die Einspeiseklemmen durch den AN (in dieser Position
  enthalten). Bemessung von Netz-Zuleitung und Absicherung
  (Anlaufstrom, Spannungsfall bei Qmax) nach VdS CEA 4001,
  9.8 durch Gewerk Elektro auf Basis der oben genannten
  Bieterangaben. Kabel ausserhalb der Zentrale mit
  Funktionserhalt nach VdS CEA 4001, 9.8.2.2 (Elektro-LV).
- Energieversorgung AV/SV: Die Sprinklerpumpe ist gemäß
  Vorplanung aus der allgemeinen (AV) und der Sicherheitsstromversorgung (SV) zu speisen. Bei Versorgung aus
  mehreren Energiequellen sind nach VdS 2100-21, 1.3 je
  Energiequelle eigene, gegeneinander elektrisch verriegelte
  Schaltschränke bzw. nach VdS CEA 4001, 9.8.1 ein Schaltschrank mit zwei verriegelten Einspeisungen erforderlich.
  Der Referenzschrank hat EINE Einspeisung; das Versorgungskonzept ist vor Ausführung mit dem PrüfSV festzulegen
  (- zu verifizieren); eine erforderliche Doppeleinspeisung /
  ein Doppelschaltschrank ist auf Verlangen gesondert
  anzubieten.
- Aufstellraum: Raumtemperatur mindestens +5 °C (VdS CEA
  4001, 9.3.3), maximal zulässige Umgebungstemperatur gemäß
  Herstellerangabe; Abfuhr der Umrichter-Verlustwärme aus
  dem Aufstellraum bauseits (Gewerk Lüftung / Elektro).
- Ersatzstromerzeuger: Die Schaltanlage ist netzseitig eine
  nichtlineare Last; die Auslegung eines speisenden Ersatzstromerzeugers auf Umrichterlast (Oberschwingungen, ggf.
  Netzdrossel / Filter) erfolgt durch Gewerk Elektro anhand
  der oben genannten Bieterangaben (VdS CEA 4001, 9.8.2.3:
  Anlaufstromverhalten beachten).
- Weitermeldung: Die potentialfreien Kontakte werden auf
  Klemmleiste für die Gewerke BMA / GLT bereitgestellt;
  Weiterleitung an eine ständig besetzte Stelle und Überwachung der Übertragungswege im Gewerk BMA (VdS CEA 4001,
  Kap. 19).

Hinweis: verlängerte Lieferzeit (ca. 16 Wochen ab
Bestellung) ist in der Terminplanung zu berücksichtigen.

Liefern, aufstellen, befestigen und betriebsfertig
anschließen, einschl. Motorleitung von der Schaltanlage bis
zum Klemmkasten / Kabelübergang des Wasserkabels,
umrichtergerecht ausgeführt (Kabeltyp, Schirmung und
Schirmauflage nach EMV-Konzept des Umrichterherstellers),
Leitungslänge gemäß Aufstellungsplanung (- zu verifizieren),
einschl. Befestigung und Anschluss beidseitig,
einschl. Auflegen und Anschließen der bauseits bis zur
Schaltanlage verlegten Netz-Zuleitung.
Menge: 1,000 St

**1.2.0060 Erweiterung Schaltanlage: Steuerung Druckhaltepumpe (DRP), Hand/Auto**
Erweiterung der Schaltanlage  um die
Funktion Druckhaltepumpe (DRP), bestehend aus:
Leistungsabgang 400 V für Motorleistung bis 4 kW,
Schutzeinrichtungen auf 1,1 kW eingestell
Hand-/Automatik-Wahlschalter ohne Nullstellung bzw. mit
Anzeige der Betriebsart, variable Ein- und Ausschaltverzögerung,
optische Anzeige der Betriebszustände Betrieb, Störung,
abgeschalteter Zustand,
potentialfreie Wechselkontakte für Betrieb, Störung,
abgeschalteter Zustand.
Automatische Ansteuerung der Druckhaltepumpe über
Druckschalter, Anschluss mittels
Schaltkontakt (Wechsler), von der Schaltanlage überwach

Liefern, werkseitig eingebaut.
Menge: 1,000 St

**1.2.0070 Erweiterung Schaltanlage: Sicherungsabgang 400 V / 16 A**
Erweiterung der Schaltanlage um einen
abgesicherten Abgang 400 V / 16 A, ausschließlich für
Betriebsmittel, die für die Funktion der Sprinkleranlag
notwendig sind (VdS CEA 4001, 9.8.2.1, z. B. Behälterheizung, Drucklufterzeuger), einschl. Klemmen und
Beschriftung.

Liefern, werkseitig eingebaut.
Menge: 1,000 St

**1.2.0080 Armaturengruppe Druckhaltepumpe DN 25, einschl. Rohrleitung**
Armaturengruppe für die Druckhaltepumpe
bestehend aus:
1 Absperreinrichtung DN 25 saugseitig
1 Absperreinrichtung DN 25 druckseitig mit Drossel
1 Rückschlagventil DN 25
1 Manometer 0-16 bar, Skalenteilung max. 0,2 bar bis
  10 bar und max. 0,5 bar darüber, mit Absperrarmatur
  (Ausbau ohne Druckverlust im Rohrnetz)
bis zu 10 m Rohrleitung DN 25, Stahl Rot RAL 3000 pulverbeschichtet, einschl.
Formstücken, Verschraubungen und Befestigungen,
Anschluss an die Pumpensaugleitung / den Behälter und a
den Stationsverteiler (Abgrenzung zum Rohrleitungs-LV:
Rohrleitung DN 25 der Druckhaltung nur in dieser Positi

Hinweis: nicht im Lieferumfang des Pumpenherstellers
enthalten - Lieferumfang Errichter Sprinkleranlage.

Liefern und montieren.
Menge: 1,000 St

**1.2.0090 Druckhalteanlage Automatik (3 kW)**
Druckhalteanlage 9 bar Automatik (3 kW)
Druckhalteanlage zur Druckhaltung im
Bereitschaftzustand, bestehend aus:
1 Vertikale Kreiselpumpe,
Gehäuse Grauguß, Innenbauteile aus Edelstahl,
Hartmetall-Wellenabdichtung,
Pumpe und Motor direkt gekuppelt, Kupplungsschutz
Förderleistung:  3,0m³/h
Förderhöhe:  95 m WS
Elektromotor  3,0 KW
Drehzahl: 2850 min-1
Leistung: 3 kW
Betriebsspannung: 400 V, 50Hz
Schutzart: IP 55
mit Zubehör, bestehend aus:
1 Druckschalter PN 10, VdS-Anerkennung,
Schutzart IP 54,
Schaltdruck einstellbar 3 - 10 bar
2 Kugelhähne DN 25, PN 10
1 Muffenschieber DN 25, PN 10
1 Einrichtung zur Begrenzung des Förderstromes
1 Rückschlagventil DN 25, PN 10
1 Manometer 0 - 16 bar, ø 100 mm mit 2 verstellbaren
Sollwertanzeigern
1 Manometerabsperrhahn mit Druckentlastung
einschl Verkabelung und Verdrahtung mit Schaltschrank,
alle erforderlichen Schrauben, Dichtungen,
Form- und Verbindungsstücke, Halter und Schilder
Menge: 1,000 St

**1.2.0100 Druckschalterkombination Sprinklerpumpe, 2 Druckschalter, 2 Manometer**
Druckschalterkombination zum automatischen Starten der
Sprinklerpumpe nach VdS CEA 4001, 9.7.6, komplett
vormontiert, bestehend aus:
2 Druckschalter (VdS-anerkannt), in Serie geschaltet mit
in Ruhe geschlossenen Kontakten oder parallel mit bei
Druckabfall schließenden Kontakten (Zusammenführung
in der Schaltanlage); je Druckschalter
eigene Leitung und Klemmen
2 Prüfeinrichtungen (je Druckschalter eine, 9.7.6.3);
bei Absperrarmaturen in der Druckschalterleitung parallele
Leitung mit Rückschlagklappe oder selbstentlastende
Kugelhähne
2 Manometer, Skalenteilung max. 0,2 bar bis 10 bar und
max. 0,5 bar darüber, Endwert ca. 150 % des maximalen
Betriebsdrucks
2 Manometer-Entlastungshähne
Anschlussleitung zum Druckschalter mind. 1/2", an diese
Leitung maximal zwei Druckschalter (9.7.6.1),
einschl. erforderlicher Fittings und Zubehör,
Anschluss an den Stationsverteiler / die Pumpendruckleitung
und Verdrahtung zur Schaltanlage  einschl.
Primärleitungsüberwachung.
Einstellwert Einschaltdruck: spätestens 7,4 bar
(0,8 x P0, Vorbemerkung 2.4); endgültige Einstellung bei
der Inbetriebnahme).

Liefern, montieren und anschließen.
Menge: 1,000 St

**1.2.0110 Druckschalterkombination Druckhaltepumpe, 1 Druckschalter, 1 Manometer**
Druckschalterkombination zur automatischen Ansteuerung
Druckhaltepumpe, komplett vormontiert, bestehend aus:
1 Druckschalter (je 1 Schließer und 1 Öffner)
1 Manometer, Skalenteilung max. 0,2 bar bis 10 bar und
max. 0,5 bar darüber, mit Absperrarmatur
einschl. erforderlicher Fittings und Zubehör,
Anschluss an das Rohrnetz und Verdrahtung zur
DRP-Steuerung der Schaltanlage.
Einstellwerte: Einschaltdruck der Druckhaltepumpe oberhalb
des Einschaltdrucks der Sprinklerpumpe (7,4 bar),
Ausschaltdruck unterhalb P0 (9,3 bar); endgültige
Festlegung bei der Inbetriebnahme (- zu verifizieren).

Liefern, montieren und anschließen.
Menge: 1,000 St

**1.2.0120 Inbetriebnahme Pumpentechnik und Pumpenprobelauf nach VdS CEA 4001, 17.1.3**
*** Pauschalposition
Inbetriebnahme der Sprinkler-Unterwasserpumpe, der
Schaltanlage und der Druckhaltepumpe durch den Kundendi
des Herstellers, einschl. Funktionsprüfung aller Steuer
Überwachungs- und Meldefunktionen, Einstellung der
Druckschalter, Drehrichtungsprüf

Pumpenprobelauf nach VdS CEA 4001, 17.1.3 über die
Pumpenprobierleitung / Durchflussmesseinrichtung:
- Prüfung der Wasserversorgung mit 100 % des Zulassungs
  punktes (5.730 l/min bei 5,78 bar) über die Dauer der
  erforderlichen Betriebszeit gemäß Löschanlagenkonzept
- Anfahren von Qmax für mindestens 15 Minuten, sofern Q
  den Zulassungspunkt überschreitet (hier nach Vorbemer
  2.3 nicht der Fall),
- Einstellung der Pumpe auf den 1,2-fachen Zulassungsförderstrom (6.876 l/min), anschließend Stopp und
  erneuter Start,
- Aufnahme und Protokollierung von Förderstrom, Förderd
  Stromaufnahme und Abgleich mit der Hersteller-Kennlin
Einschl. An- und Abfahrt, Prüfprotokoll und Bescheinigu
über den Pumpenprobelauf sowie Inbetriebnahmebescheinig
als Beilage zum Installationsattest (VdS CEA 4001, 17.2

Voraussetzung: Behälter gefüllt, Rohrleitungen und
Elektroanschlüsse fertiggestellt (siehe Vorbemerkungen)
Wasserabführung während des Probelaufs bauseits.
Menge: 1,000 psch

**1.2.0130 Einweisung Betriebspersonal Pumpentechnik (mind. 2 Personen)**
Einweisung von mindestens zwei Personen des Betriebspersonals des AG in Bedienung, Funktion und Wartung der
Sprinklerpumpe, Schaltanlage und Druckhaltepumpe, einsc
Übergabe der Anlage, Dauer ca. 0,5 Tage, mit Bestätigun
über die Einweisung (VdS CEA 4001, 17.2.1).
Menge: 1,000 St

**1.2.0140 Revisionsunterlagen Pumpentechnik**
*** Pauschalposition
Zusammenstellung und Übergabe der Revisionsunterlagen f
die Pumpentechnik: Betriebs- und Wartungsanleitungen
(deutsch), Werksprüfprotokolle, Hersteller-Kennlinienbl
der Sprinklerpumpe (zusätzlich als Datenblatt neben der
Schaltanlage auszuhängen), VdS-Anerkennungsnachweise
(Pumpe, Schaltanlage, Druckschalter), Stromlaufpläne un
einpoliger Übersichtsschaltplan der Schaltanlage,
Inbetriebnahme- und Probelaufbescheinigungen,
Einweisungsbestätigung.
2-fach in Papierform und 1-fach als PDF.
Menge: 1,000 psch

**1.2.0150 Auffüllbehälter 500 l**
Auffüllbehälter 500 l für Sprinklerpumpe,
Nutzinhalt mind. 500 l,
mit automatischer Speisevorrichtung
mind. DN 25, mit Pumpenanschluß mind. DN 50,
Überlaufvorichtung mind. DN 32.
Behälter aus glasfaserverstärkter Kunststoff (GFK)
außen mit GFK Struktur mit Topcoat (rot ähnlich
RAL3000) versiegelt
innen mit Glatte Innenseite mit Gelcoat (rot ähnlich
RAL3000) beständig gegen UV-Strahlen, Säuren und Laugen
etc.

Techn. Daten:
Wanddicke  10 mm
Außenmaße oben 1600 mm x 650 mm
Innenmaße oben 1500 mm x 550 mm
Werkstoff  glasfaserverstärkter Kunststoff (GFK)

einschlislich:

1 St. Schwimmerventil DN 25
1 St. Absperrkugelhan DN 25 mit Endlagenschalter mit
LED-Anzeige
1 St. Absperrkugelhan DN bis DN 50 mit Endlagenschalter
mit LED-Anzeige
1 St. Rückschlagventil bis DN 50
1 St. Rückschlagventil bis DN 25
1 St. Wasserstandsüberwachung
1 St. Abdeckung GFK
1 St. Gewinderohr DN 25 bis 12 m inkl. Verschraubung
1 St. Gewinderohr bis DN 50 24 m inkl. Verschraubung

inkl. Verbindungsstücke, sowie Schweiß-, Dichtungs- und
Befestigungsmaterial.
Menge: 2,000 St

**1.2.0160 Reduzierstück Konzentrisch DN 200 x DN 150**
Reduzierstück Konzentrisch DN 200 x DN 150

inkl. Gegenflansch, Dichtung, Schraubensatz und Verbindungsteile
Liefern und Montieren
Menge: 1,000 St

**1.2.0170 Pumpendruckleitung DN 150**
Pumpendruckleitung DN 150
lackiert, von der Sprinklerpumpe bis zum
Anschluss an den Verteiler in der Sprinklerzentrale

bestehend aus:
1 St. Rückschlagklappe DN 150 PN 16
1 St. Absperrschieber mit Stellungsanzeige DN150 PN 16
mit Endlagenschalter mit LED-Anzeige
1 St. Manometer, 100mm Durchmesser glyceringedämpft,
Anzeigebereich 0 - 16 bar,Kugelhahn mit
Entlastungsbohrung, einschließlich Anschluss an
Rohrnetz
1 St. Vorschweißflansch DN 100 / PN 16, verzinkt
2 St. Vorschweißflansch DN 150 / PN 16, verzinkt
6 St. Rohrbogen DN 150 Nut ASTM A 536 verzinkt
1 St. T-Stück DN 150/150 Nut ASTM A 536 für Anschluss
an der Probierleitung, verzinkt
1 St. Bezeichnungsschild
Probierleitung
18,0 m Stahlrohr DN 150 Nut nach DIN EN 10217 Rot RAL 3000
einschließlich aller erforderlichen Muffen- und
Flanschanschlüsse, Schrauben, Verbindungsstücke,
sowie Schweiß-, Dichtungs- und
Standard-Befestigungsmaterial.
Menge: 1,000 St

**1.2.0180 Pumpenprobierleitung PN 16 DN 200**
Pumpenprobierleitung DN 200 besteht aus:

1 St. Absperrschieber mit Stellungsanzeige DN 200 PN 16
mit Endlagenschalter mit LED-Anzeige
1 St. Meßgerät für Volumenstrom Typ SMB
DN 200 kompl. mit verstellbarer Anzeigevorrichtung,
einschließlich Umgehung
6 St. Rohrbogen DN 200Nut ASTM A 536 vezinkt
1 St. Bezeichnungsschild

18,0 m Stahlrohr DN 150 Nut nach DIN EN 10217 verzinkt
einschließlich aller erforderlichenFlanschanschlüsse,
Schrauben, Verbindungsstücke,
sowie Schweiß-, Dichtungs- und
Standard-Befestigungsmaterial.
Menge: 1,000 St

**1.2.0190 Stationsverteiler DN 150 - in Position 1.2.230 enthalten**
Annahme für diesen Kostenansatz: Es ist ein Stationsverteiler
für die fünf Nassalarmventilstationen vorgesehen.
Die vollständige Lieferung und Montage wird unter Position
1.2.230 erfasst. Unter dieser Position wird kein zusätzlicher
Verteiler und kein zusätzlicher Betrag angesetzt.

Unsicherheit: Die bisher doppelte Beschreibung und die
Anschlusszuordnung sind vor Angebotsaufforderung anhand des
freigegebenen Schemas zu bestätigen.
Menge: 1,000 St

**1.2.0200 Tank Entleerungsanschluss (mit Ventil) DN 50**
Tank Entleerungsanschluss DN 50 nach VdS CEA, mit Absperrventil
und Stopfen sowie alle erforderlichen Schrauben,
Dichtungen, Verbindungsstücke Rohrleitungsanteil bis 1 m

komplett liefern und montieren
Menge: 2,000 St

**1.2.0210 Behälterüberlauf DN 100, feuerverzinkt**
Behälterüberlauf DN 100, feuerverzinkt
zum Einbau Zwischen DEA und Hebeanlage, bestehend aus:

1 Stck. Überlaufrohr DN 100 verzinkt
  Länge bis 6 m
1 Stck. Ablaufrohr DN 100 verzinkt
  Länge bis 18 m
6 St. Rohrbogen DN 100 Verzinkt
1 Stck. Überlauftopf DN 100
1 Stck. Bezeichnungsschild

sowie allen erforderlichen  Kupplungen,
Dichtungen, Übergangsstücken, Verbindungsstücken und
Halterungen.
Menge: 1,000 St

**1.2.0220 Stahlkonstruktion für Stütz-, Hänge-, Trag- und Sonderbefestigungen, einschl. Befestigungsmittel, verzinkt.**
Stahlkonstruktion
für Stütz-, Hänge-, Trag- und Sonderbefestigungen,
einschl. Befestigungsmittel, verzinkt.
Ausführung nach Erfordernis.
Abrechnung nach den Einheitsgewichten der zutreffenden
DIN-Normen.
Menge: 250,000 kg

**1.2.0230 Rohrverteiler DN 150, mit Rohrstutzen, Stahlrohr**
Rohrverteiler
DN 150,
mit Rohrstutzen,
Stahlrohr,
mit Korrosionsschutz Rot RAL 3000 pulverbeschichtet
für die Aufstellung der Ventilstationen,
mit anteiliger Entleerung und Befestigung,
1 x DN 150 - Pumpendruckleitung
5 x DN 150 - NAV
2 x DN 150 - Bypass
1 x DN 100 - Feuerwehreinspeisung
2 x Anschlüsse für die Steuereinheit der
Sprinklerpumpe.
1 x Entleerungsanschluss DN 25
Inkl. Befestigungsmaterial, Konsolen, Lieferung,
Transport in das Gebäude und Montage.
1 St. Absperrkugelhahn DN 25 PN 16 mit Endlagenschalter
mit LED-Anzeige mit Stopfen zur Verteilerentleerung
12 St. Bezeichnungsschilder

inkl.  Form- und Verbindungsstücke und Halterung verzinkt

Liefern und Montieren
Menge: 1,000 St

**1.2.0240 Feuerwehreinspeisung DN 100,**
Feuerwehranschluss
DN 100,
bestehend aus:
1 Rückschlagklappe PN 10, DN 100
1 Schieber übewacht PN 10, DN 100
2 Festkupplungen, Fabrikat/Typ: STORZ / B 75, komplett
mit Blindkupplungen
2 Muffenschieber DN 65
1 Verteiler
1 Entwässerungseinrichtung
Inkl. Befestigungen, Beschilderung, Dichtungen,
Lieferung und Montage.
1 Rohrleitungsanteil 84,00 m DN 100 Rot RAL 3000 pulverbeschichtet

inkl.  Form- und Verbindungsstücke und Halterung verzinkt

Position nach Brandschutzplan

Liefern und Montieren
Menge: 1,000 St

**1.2.0250 Beschilderung der Feuerwehreinspeisung**
Beschilderung der Feuerwehr-Einspeisung im Außenbereich

Liefern und Montieren der Beschilderung für die
Feuerwehr-Einspeiseeinrichtung der Sprinkleranlage
im Außenbereich, bestehend aus:

- Hinweisschild "Einspeisung Sprinkleranlage" nach DIN 4066,
  Beschriftungstext nach Vorgabe der örtlich zuständigen
  Feuerwehr bzw. Brandschutzdienststelle
  (Abstimmung durch den AN vor Fertigung),
- ggf. zusätzliche Wegweisung von der Feuerwehrzufahrt
  zur Einspeisestelle, Anzahl und Anbringungsorte nach
  Vorgabe der Feuerwehr, *

Ausführung dauerhaft witterungs-, UV- und
korrosionsbeständig (Aluminium oder gravierter
Kunststoff für Außenanwendung),
Schriftgröße und Farbgebung nach DIN 4066,
gut sichtbar und dauerhaft lesbar angeordnet,
Montagehöhe und Position nach Vorgabe der Feuerwehr,
Befestigung mechanisch (geschraubt oder genietet)
an der Einspeiseeinrichtung nach Abstimmung mit der Feuerwehr und AG,
bei freistehender Anordnung einschl. Schilderpfosten
mit Bodenbefestigung/Fundament, *
einschl. Befestigungsmaterial in Edelstahl,
Menge: 1,000 St

**1.2.0260 Vorratsbehälterentleerung**
besteht aus:

1 x Kugelhahn in überwachter Ausführung inkl.
Verkabelung, Schloss und Kette
1 x Rohrleitung DN50 bis 1m

einschließlich Form- und Verbindungsstücke

Liefern und Montieren
Menge: 1,000 St

**1.2.0270 Nass-Alarmventilstation DN 150**
Nass-Alarmventilstation
DN 150,
zur Alarmierung in Sprinklerrohrnetzen die nicht in
frostgefährdeten Bereichen eingebaut sind.
Der Verzögerungsbehälter verhindert Fehlalarmierungen
bei kurzzeitigem Wasserfluss, verursacht durch
Druckschwankungen in der Wasserversorgung.
Fabrikat/Typ:

.................................................
(Vom Bieter auszufüllen).
Hauptkomponenten:
1 Nassalarmventil PN 16, mit Flansch- und
Rohrkupplungsanschluss.
2 Absperrschieber mit Anzeigevorrichtung überwacht
2 Schloss mit Polyamidband, zur Sicherung gegen
unbefugtes Schließen.
1 Entleerungsvorrichtung DN 50, 1,50 m Leerlaufleitung.
1 Alarmprobiereinrichtung.
2 Alarmdruckschalter  (1 Schließer, 1 Öffner;
Belastbarkeit: 6A bei 250 V AC; 5A bei 24 V DC).
2 Manometer (0 bis 16 bar) mit Absperrarmatur.
1 Verzögerungsbehälter.
Farbe RAL 3000, Feuerrot.
Inkl. Befestigungsmaterial, Dichtungen und
Verbindungsstücke, Lieferung und Montage.
Menge: 5,000 St

**1.2.0280 Bypass NAV**
besteht aus:

1 x Rohr DN 150
1 x Schieber inkl. Überwachung und Verkabelung

inkl. Form- und Verbindungsstücke, Dichtungen,
Halterungsmaterial

Liefern und Montieren
Menge: 2,000 St

**1.2.0290 Auffangwanne Edelstahl unter Stationsverteiler, ca. 8.000 × 700 × 500 mm**
Auffangwanne Edelstahl unter Stationsverteiler, ca. 8.000 × 700 × 500 mm
Auffangwanne aus nichtrostendem Stahl 1.4301 (V2A), Blech 3,0 mm, gekantet, Ecken und Stöße WIG-dicht verschweißt, gebeizt; Länge ca. 8.000 mm (Lieferung in max. 3 Segmenten, Stöße vor Ort dicht verschweißt), Breite 700 mm, Randhöhe 500 mm; umlaufendes Randprofil und Aussteifungsrippen außen, Abstand max. 1.000 mm, ausgelegt für Vollfüllung (5 kN/m²); Boden mit 1 % Gefälle zum Ablauf; 1 Ablaufstutzen DN 100 bodenseitig mit Sieb, Anschluss an bauseitige Entwässerung rückstaufrei (Gewerk Sanitär); vollflächige Bodenaufstellung, Ausgleich von Bodenunebenheiten; Einschl. Einbringen, Ausrichten, Dichtheitsprüfung (Füllprobe 24 h).

inkl. Form- und Verbindungstücke, Dichtungen,
Halterungsmaterial

Liefern und montieren
Menge: 1,000 St

**1.2.0300 Zonencheck DN 150, Strömungsmelder**
*** Bezugsbeschreibung
Zonencheck
DN 150,
Fabrikat/Typ: MINIMAX
oder gleichwertiger Art,
angebotenes Fabrikat/Typ:

.....................................................
(Vom Bieter auszufüllen).
Strömungsmelder mit automatischer Testeinrichtung,
inkl. Diagnose-Schlüsselkasten, VdS-Anerkennung, FM,
LPCB und UL-Zulassung.
Einbau nur in Sprinkler-Nassanlagen oder in Nassanlagen
mit Frostschutzfüllung auf Glykolbasis sowie
vorgemischter Schaummittellösung zulässig.

Bestehend aus:
1 Strömungsmelder
2 Kugelhähne
1 Entleerungsventil
1 Entlüftungsventil
1 Umwälzpumpe
vormontiert auf 1 Stück Rohr DN 150 mit Nut,
Minimax-Rot (ähnlich RAL 3000, Feuerrot) lackiert.
1 Schlüsselkasten

Technische Daten:
Betriebsdruck max.  12 bar
Umgebungstemperatur 0°C bis +49°C
Rohrlänge  650 mm

Strömungsmelder Typ  WFDE
Strömungsgeschwindigkeit max. 10 m/s
Ansprech-Durchflussmenge  30-57 l/min.
Verzögerungszeit
Skala 0-5  0 - 70 s
ab Werk eingestellt
auf Skala 2  30 s
Schutzart  IP 54
Kontakte  2 Wechsler
Kontaktbelastbarkeit  250 V AC / 10 A
24 V DC / 2,5 A

Umwälzpumpe
Netzanschluss  230 V / 50 Hz
Leistungsaufnahme  185 W
Nennlast  0,88 A

Schlüsselkasten für Aufputzmontage
Netzspannung  230 V / 50 Hz
Abmessungen
Länge  135 x 135 mm
Tiefe  70 mm
Einbaugehäuse  Metall Rot
strukturlackiert
Frontplatte  Kunststoff mit
integriertem Schlüsselschalter
Frontbeschriftung  deutsch oder englisch
Schaltfunktion  Standby-Einzeltest
Standby- Gruppentest
(separate Interconect-Verdrahtung mehrerer
Schlüsselschalter)
LED-Anzeige Grün  Betrieb Pumpe, Wasserfluss
Montageort des Schlüsselschalters in der Sprinklerzentrale

Einschl. Lieferung und Montage inkl. Verkabelung
Menge: 1,000 St

**1.2.0310 Zonencheck DN 80, Strömungsmelder**
*** wie Position 1.2.0300
Zonencheck DN 80, Strömungsmelder

Liefern und Montieren
Menge: 1,000 St

**1.2.0320 Rückschlagklappe DN 150**
*** Bezugsbeschreibung
Rückschlagklappe DN 150

inklusive

1 Bezeichnungsschild

einschl. aller erforderlichen Schrauben, Dichtungen,
Rohrverbindungsstücke, Flanschen und Halterungen

Verlegeart:

frei verlegt
Montagehöhe:

bis 10,00 m
liefern und montieren
Menge: 1,000 Stck

**1.2.0330 Rückschlagklappe DN 80**
*** wie Position 1.2.0320
Menge: 1,000 Stck

**1.2.0340 Absperrschieber DN 150, überwachte Ausführung**
*** Bezugsbeschreibung
Absperrschieber DN 150, überwachte Ausführung

bestehend aus:
1 Absperrschieber DN 150, PN 10
1 Endlagenschalter
1 Riemen und Schloß
1 Bezeichnungsschild

einschl. aller erforderlichen Schrauben, Dichtungen,
Rohrverbindungsstücke, Flanschen und Halterungen
einschl. Anklemmen und Verdrahten und Verkabelung des
Endlagenschalters

liefern und montieren
Menge: 1,000 Stck

**1.2.0350 Absperrschieber DN 80, überwachte Ausführung**
*** wie Position 1.2.0340
Menge: 1,000 Stck

**1.2.0360 Entleerungsanschluss, DN 25, Absperrarmatur, Stopfen**
Entleerungsanschluss
aus geschweißtem mittelschwerem Gewinderohr
entsprechend EN 10255,
Rot RAL 3000 pulverbeschichtet,
DN 25,
mit Absperrarmatur und Stopfen,
Rohrleitungslänge bis 3,00 m.

Liefern und Montieren
Menge: 3,000 St

**1.2.0370 Schrank mit 36 Reservesprinkler,**
Schrank mit 36 Reservesprinkler,
komplett mit allen Befestigungen und Verbindungen
liefern und montieren.
Menge: 1,000 St

**1.2.0380 Sprinklerltg Stahlgewinderohr mittelschwer geschweißt DN 25 genutete Rohrenden Kupplung**
*** Bezugsbeschreibung
Rohrleitung DN 25 für Sprinkleranlage aus
mittelschwerem Stahlgewinderohr DIN EN 10255,
geschweißt, pulverbeschichtet RAL 3000, nass (Leitung ist ständig mit
Löschwasser gefüllt), Verbindung mit Kupplung, Form- und
Verbindungsstücke werden gesondert vergütet, Verlegung
in Zentralen, Rohrbefestigungen werden gesondert
vergütet, Arbeitshöhe des Montageortes bis 5 m.

liefern und montieren
Menge: 28,000 m

**1.2.0390 Sprinklerltg Stahlgewinderohr mittelschwer geschweißt DN 50 genutete Rohrenden Kupplung**
*** wie Position 1.2.0380
Rohr DN 50
Menge: 24,000 m

**1.2.0400 Sprinklerltg Stahlrohr geschweißt DN 80 genutete Rohrenden Kupplung**
*** Bezugsbeschreibung
Rohrleitung DN 80 für Sprinkleranlage aus Stahlrohr DIN
EN 10217-1, Maße DIN EN 10220, geschweißt,
pulverbeschichtet RAL 3000, nass (Leitung ist ständig mit
Löschwasser gefüllt), Verbindung durch genutete Rohrenden
und Kupplung, Form- und Verbindungsstücke werden gesondert
vergütet, Verlegung in Zentralen, Rohrbefestigungen werden
gesondert vergütet, Arbeitshöhe des Montageortes von 1 m bis 5 m

liefern und montieren
Menge: 54,000 m

**1.2.0410 Sprinklerltg Stahlrohr geschweißt DN 100 genutete Rohrenden Kupplung**
*** wie Position 1.2.0400
DN 100 Arbeitshöhe des Montageortes von 1 m bis 5 m
Menge: 6,000 m

**1.2.0420 Sprinklerltg Stahlrohr geschweißt DN 150 genutete Rohrenden Kupplung**
*** wie Position 1.2.0400
DN 150 Arbeitshöhe des Montageortes von 1 m bis 5 m
Menge: 66,000 m

**1.2.0430 Bogen genutet aus duktilem Gusseisen DN25**
*** Bezugsbeschreibung
Bogen DN 25, genutet, aus duktilem Gusseisen innen und
außen beschichtet in rot ASTM A-536, alle Gradzahlen
für Rohrleitung der Sprinkleranlage aus mittelschwerem
Stahlgewinderohr DIN EN 10255

liefern und montieren
Menge: 24,000 St

**1.2.0440 Bogen genutet aus duktilem Gusseisen DN 50**
*** wie Position 1.2.0430
für Rohr DN 50
Menge: 5,000 St

**1.2.0450 Bogen genutet aus duktilem Gusseisen DN80**
*** Bezugsbeschreibung
Bogen DN 80, genutet, aus duktilem Gusseisen innen und
außen beschichtet in rot ASTM A-536, alle Gradzahlen
für Rohrleitung der Sprinkleranlage aus Stahlrohr DIN
EN 10217

liefern und montieren
Menge: 12,000 St

**1.2.0460 Bogen genutet aus duktilem Gusseisen DN 100**
*** wie Position 1.2.0450
für Rohr DN 100
Menge: 22,000 St

**1.2.0470 Bogen genutet aus duktilem Gusseisen DN 150**
*** wie Position 1.2.0450
für Rohr DN 150
Menge: 10,000 St

**1.2.0480 T-Stück genutet aus duktilem Gusseisen DN 50**
T-Stück DN 50, genutet, aus duktilem Gusseisen innen
und außen beschichtet in rot ASTM A-536 für Rohrleitung
der Sprinkleranlage aus Stahlrohr DIN EN 10255

liefern und montieren
Menge: 7,000 St

**1.2.0490 T-Stück genutet aus duktilem Gusseisen DN150**
T-Stück DN 150, genutet, aus duktilem Gusseisen innen
und außen beschichtet in rot ASTM A-536 für Rohrleitung
der Sprinkleranlage aus Stahlrohr DIN EN 10217

liefern und montieren
Menge: 1,000 St

**1.2.0500 Kappe genutet aus duktilem Gusseisen DN 25**
Kappe DN 25, genutet, aus duktilem Gusseisen innen und
außen beschichtet in rot ASTM A-536 für Rohrleitung der
Sprinkleranlage aus mittelschwerem Stahlgewinderohr DIN
EN 10255

liefern und montieren
Menge: 7,000 St

**1.2.0510 Reduzierstück genutet aus duktilem Gusseisen DN 50 x DN 25**
Reduzierstück DN 50 x DN 25, genutet, aus duktilem
Gusseisen innen und außen beschichtet in rot ASTM
A-536, für Rohrleitung der Sprinkleranlage nach EN
10217

liefern und montieren
Menge: 7,000 St

**1.2.0520 Reduzierstück genutet aus duktilem Gusseisen DN 150 x DN 80**
Reduzierstück DN 150 x DN 80, genutet, aus duktilem
Gusseisen innen und außen beschichtet in rot ASTM
A-536, für Rohrleitung der Sprinkleranlage nach EN
10217

liefern und montieren
Menge: 1,000 St

**1.2.0530 Reduzierstück genutet aus duktilem Gusseisen DN 200 x DN 150**
Reduzierstück DN 200 x DN 80, genutet, aus duktilem
Gusseisen innen und außen beschichtet in rot ASTM
A-536, für Rohrleitung der Sprinkleranlage nach EN
10217

liefern und montieren
Menge: 1,000 St

*Hinweis: Die Kupplungen und die Formstücke mit Nut müssen vom*
Die Kupplungen und die Formstücke mit Nut müssen vom
selben Hersteller sein.

**1.2.0540 Rohrkupplung Guss 2tlg Dichtring DN 25**
*** Bezugsbeschreibung
Rohrkupplung, Gehäuse aus Gusseisen, 2-teilig,
mit Dichtung für Rohrenden mit Sicke, max.
Betriebsüberdruck 16 bar, für Stahlrohr DN 25.

liefern und montieren
Menge: 65,000 St

**1.2.0550 Rohrkupplung Guss 2tlg Dichtring DN 50**
*** wie Position 1.2.0540
für Stahlrohr DN 50
Menge: 12,000 St

**1.2.0560 Rohrkupplung Guss 2tlg Dichtring DN 80**
*** wie Position 1.2.0540
für Stahlrohr DN 80
Menge: 14,000 St

**1.2.0570 Rohrkupplung Guss 2tlg Dichtring DN 100**
*** wie Position 1.2.0540
für Stahlrohr DN 100
Menge: 2,000 St

**1.2.0580 Rohrkupplung Guss 2tlg Dichtring DN 150**
*** wie Position 1.2.0540
für Stahlrohr DN 150
Menge: 17,000 St

**1.2.0590 Sprinkler hängend oder stehend K80**
Sprinkler hängend oder stehend
VdS - Anerkennung, mit thermischen
Auslöseelement. Die Auslösetemperatur und Einbaulage
ist an die örtlichen Gegebenheiten angepasst.

Technische Daten:
Schutzfläche:  12m²
Mindestbetriebsdruck:  0,35bar
Betriebsdruck:  max. 16 bar
Auslöseempfindlichkeit: Fast Response (RTI < 50)
K-Faktor:  80
Anschlussgewinde:  1/2 '..........'
Einbaulage:  Stehend
Sprinklerkörper:  Messing
Sprühteller:  Edelstahl

einschließlich Anschluss an die Strangleitung mittels
Anbohrschelle oder Schweißmuffe oder Gewinde-T-Stück mit Reduzierung und Dichtungsmittel.

liefern und montieren
Menge: 14,000 St

**1.2.0600 Rohrschelle Stahl verz L 0,5-1 m DN 25**
*** Bezugsbeschreibung
Rohraufhängung als Rohrschelle, aus verzinktem Stahl,
Länge der Aufhängung über 0,5 m bis 1m, Befestigung mit
Gewindestäben, mit bauaufsichtlich zugelassenen
Dübeln, einschl. Bohrarbeiten, Befestigungsuntergrund
Beton, Rohr aus Stahl, DN 25
Menge: 14,000 St

**1.2.0610 Rohrschellen Stahl verz L 0,5-1 m DN 50**
*** wie Position 1.2.0600
DN 50
Menge: 6,000 St

**1.2.0620 Rohrschellen Stahl verz L 0,5-1 m DN 80**
*** wie Position 1.2.0600
DN 80
Menge: 8,000 St

**1.2.0630 Rohrschellen Stahl verz L 0,5-1 m DN 100**
*** wie Position 1.2.0600
DN 100
Menge: 5,000 St

**1.2.0640 Rohrschellen Stahl verz L 0,5-1 m DN 150**
*** wie Position 1.2.0600
DN 150
Menge: 18,000 St

**1.2.0650 Kernbohrung Gebäude D = 250 mm**
Kernbohrung Gebäude D = 250 mm

Wandstärke bis 320 mm
Menge: 5,000 St

**1.2.0660 Kernbohrung Gebäude D = 180 mm**
Kernbohrung Gebäude D = 180 mm

Wandstärke bis 320 mm
Menge: 2,000 St

**1.2.0670 Kernbohrung Gebäude D =150 mm**
Kernbohrung Gebäude D = 150 mm

Wandstärke bis 320 mm
Menge: 3,000 St

**1.2.0680 Kernbohrung Behälter D =125 mm**
Kernbohrung Behälter D = 125 mm

Wandstärke bis 500 mm
Menge: 1,000 St

**1.2.0690 R 90 - Rohrabschottung Rohraußendurchmesser 168,3 mm**
*** Bezugsbeschreibung
R 90 - Rohrabschottung
Fabrikat/Typ: ROCKWOOL / Conlit 150 P/U-Schale

zur Montage in Geschossdecken und Wänden mit
entsprechender Feuerwiderstandsklasse.

Die Rohrabschottung verhindert für 90 Minuten einen
Übertrag von Feuer und Rauch.
Hierzu ist die Conlit 150 Schale in die Bauteilöffnung
einzubauen.
Die weiterführende Dämmung erfolgt gemäß
Herstellerangaben mit nichtbrennbaren
Mineralwolle-Dämmstoffen, die einen Schmelzpunkt von
>1000°C aufweisen!

Die ordnungsgemäße Ausführung ist vom Unternehmer nach
Abschluss der Arbeiten durch eine
Übereinstimmungserklärung zu bescheinigen.

Die Abschottung ist abzustimmen auf das Leitungssystem;
Rohrwerkstoff/System: Stahlrohr - Sprinkler- und
Wandhydrantenleitung

Außendurchmesser der Rohrleitung: 168,3 mm

Baustoffklasse:  nichtbrennbar nach DIN 4102-1
Schmelzpunkt:  > 1000°C nach DIN 4102-17
Rohdichte:  > 150 kg/mn
Geschossdicke:  320 mm
Wanddicke:  320 mm
Menge: 3,000 St

**1.2.0700 R 90 - Rohrabschottung Rohraußendurchmesser 114,3 mm**
*** wie Position 1.2.0690
Menge: 1,000 St

**1.2.0710 R 90 - Rohrabschottung Rohraußendurchmesser 88,9 mm**
*** wie Position 1.2.0690
Menge: 3,000 St

**1.2.0720 R 90 - Rohrabschottung Rohraußendurchmesser 88,9 mm**
*** wie Position 1.2.0690
Menge: 3,000 St

**1.2.0730 R 90 - Rohrabschottung Rohraußendurchmesser 60,3 mm**
*** wie Position 1.2.0690
Menge: 3,000 St

**1.2.0740 Dichtungseinsatz C DN100**
Dichtungseinsatz mit DPS*
zum Einbau in Kernbohrung und Futterrohr,
dicht gegen drueckendes Wasser, Dichtung einseitig
fuer 1 Medienrohr mit 110 mm Aussendurchmesser,
Kernbohrungsinnendurchmesser 200 mm
Curaflex Dichtungseinsatz C mit DPS*
als nichtgeteilte Dichtung, doppelt dichtend,
asymmetrisch profilierte Stahlringe*:
- ggv-Korrosionsschutzbeschichtung
wahlweise: - Edelstahl
- andere Materialien
- 2 x 27 mm Dichtung: EPDM (DOYMA Grip),
- 3 mm starker orangefarbener Mittelring aus EPDM (bis
KB/DN 350)
wahlweise:
- Perbunan (kraftstoffbestaendig)
- Silikon
- chemikalienbestaendig, Medium:
- gasdicht gegen
- trinkwassergeeignet (KTW-Empfehlung)
Die Kernbohrungswandung ist vor dem Einsetzen
des Dichtungseinsatzes zu konservieren,
einschl. Konservierungsmittel
liefern, nach Herstellerangabe einbauen.
Erzeugnis: DOYMA Curaflex Dichtungseinsatz C
1 St EP EUR GP EUR
* DPS bis KB/DN350

Liefern und Montieren
Menge: 1,000 St

**1.2.0750 Spülen der Anlage**
Spülen einer Sprinklergruppe über die vorhandenen
Spülanschlüsse zum Lösen und Entfernen von
Ablagerungen im Rohrnetz
Ausstellen einer Ausspülbescheinigung
Menge: 2,000 St

**1.2.0760 Druckprobe**
Abdrücken einer Sprinklergruppe mit 15 bar Prüfdruck
und Ausstellen einer Abpreßbescheinigung
Menge: 2,000 St

**1.2.0770 Bedienungsanleitung, Anlagenschema, Gruppenübersichtspläne**
Bedienungsanleitung, Anlagenschema, Gruppenübersichtspl
äne
nach den Erfordernissen farbig, dauerhaft einlaminiert
liefern und montieren
Menge: 1,000 St

**1.2.0780 Hinweis- und Bezeichnungsschild**
Hinweis- und Bezeichnungsschild
für Geräte und Armaturen sowie funktionelle
Anlagenkomponenten.
Ausführung im Schilderhalter mit Klarsichtdeckel
Abmessung ca. 100 x 50 mm,
Beschriftung nach DIN in dauerhafter Form

liefern und montieren
Menge: 1,000 St

**1.2.0790 Hinweis- und Bezeichnungsschild Kennzeichnung SPZ**
Hinweis- und Bezeichnungsschild
für die Kennzeichnung der Sprinklerzentrale
Ausführung als ALU- Metalschild oder Klebeschild nachle
uschtend
Abmessung ca. 400 x 150 mm,
Ausführung und Beschriftung nach DIN in dauerhafter For
m

liefern und montieren
Menge: 4,000 St

#### Titel 1.3 Störmeldeeinrichtung und Verdrahtung

*Hinweis: Hinweistext*
Es wird von Loop-Technik ausgegangen.

**1.3.0010 Sprinkleranlage Störmelde**
Störmelde
Störmeldezentrale nach VDE 0833 mit VdS-Anerkennung,
Netzanschluss für 230 Volt,  6  Meldelinien,
Notstrombatterie 24 Volt für mindestens 72 Std.
einschl. dazugehörigem Ladegerät,
6 Meldelinien überwacht auf Drahtbruch und
Kurzschluss für je 30 Störungsmelder,
1 Zweitalarm mit Ansteuerung von jeweils
2 Alarmleuchten und 1 Alarmhupe entsprechend optischen
u. akustischen Signal- und  Prüfeinrichtungen,
im Stahlblechgehäuse IP 44 für Wandbefestigung

Liefern, Montieren und Verkabeln
Menge: 1,000 St

**1.3.0020 Programmierung**
Programmierung der Überwachungszentrale
Menge: 1,000 St

**1.3.0030 FM-Installationsleitung als Brandmeldekabel**
FM-Installationsleitung als Brandmeldekabel
DIN VDE 0815 in Teillängen liefern
und in offener Verlegung direkt an der
Wand montiertem Kunststoff-Steckstangen-
rohres einziehen als:
J-Y(St)Y rot Gr 2x2x0,8 mm EN 16 Cu 21

liefern und montieren
Menge: 400,000 m

**1.3.0040 Füllstandsüberwachung Zwischen-/Vorratsbehälter**
Füllstandsüberwachung
zur Alarmierung bei Unter- bzw. Überschreitung des
Sollwasserstandes im Zwischen- bzw. Vorratsbehälter,
komplett liefern und montieren,
inkl. Verkabelung
Menge: 1,000 St

**1.3.0050 Füllstandsüberwachung 500 l Behälter**
Füllstandsüberwachung
zur Alarmierung bei Unter- bzw. Überschreitung des
Sollwasserstandes im 500 l Behälter
komplett liefern und montieren,
inkl. Verkabelung
Menge: 1,000 St

**1.3.0060 Überwachungskontakteinrichtung Absperrschieber**
Überwachungskontakteinrichtung
für Absperrschieber in Pumpendruckleitung,
komplett liefern und montieren,
inkl. Verkabelung
Menge: 2,000 St

**1.3.0070 Überwachungskontakteinrichtung Absperrschieber**
Überwachungskontakteinrichtung
für Absperrschieber in Probierleitung,
komplett liefern und montieren,
inkl. Verkabelung
Menge: 1,000 St

**1.3.0080 Überwachungskontakteinrichtung Absperrschieber**
Überwachungskontakteinrichtung
für Absperrschieber unterhalb der NAV,
komplett liefern und montieren,
inkl. Verkabelung
Menge: 5,000 St

**1.3.0090 Überwachungskontakteinrichtung Absperrschieber**
Überwachungskontakteinrichtung
für Absperrschieber oberhalb der NAV,
komplett liefern und montieren,
inkl. Verkabelung
Menge: 5,000 St

**1.3.0100 Überwachungskontakteinrichtung Absperrschieber**
Überwachungskontakteinrichtung
für Absperrschieber Bypass,
komplett liefern und montieren,
inkl. Verkabelung
Menge: 5,000 St

**1.3.0110 Überwachungskontakteinrichtung Absperrschieber**
Überwachungskontakteinrichtung
für Absperrschieber Zonecheck,
komplett liefern und montieren,
inkl. Verkabelung
Menge: 2,000 St

**1.3.0120 Überwachungskontakteinrichtung Alarm-Abstellhahn R 1/2"**
Überwachungskontakteinrichtung
für Alarm-Abstellhahn R 1/2"
komplett liefern und montieren,
inkl. Verkabelung
Menge: 5,000 St

**1.3.0130 Überwachung Kugelhahn R 1/2" bis 2"**
Überwachung Kugelhahn R 1/2" bis 2" auf Betriebsstellun
g
Überwachungseinrichtung mit LED-Einzelkennung für
Kugelhahn auf Überwachungszentrale, sowie alle
erforderlichen Schrauben, Halterungen

liefern, montieren und beschalten
Menge: 10,000 St

**1.3.0140 Raumthermostat Sprinklerzentrale**
Raumthermostat
für die Temperaturüberwachung in der Sprinklerzentrale,
komplett liefern und montieren,
inkl. Verkabelung
Menge: 1,000 St

**1.3.0150 Hochwasser-Alarmsonde Sprinklerzentrale**
Hochwasseralarmsonde
für Sprinklerzentrale,
komplett liefern und montieren,
inkl. Verkabelung
Menge: 1,000 St

**1.3.0160 Anschluss**
der Störmeldezentrale an der bauseitig verlegten
Stromzuleitung sowie Inbetriebnahme der
Störmeldeeinrichtung
und Einweisung des Bedienungspersonals
Menge: 1,000 St

**1.3.0170 Verdrahtung der Elektrosprinklerpumpe**
Verdrahtung der Elektrosprinklerpumpe
mit Kunststoffmantelleitung NYY
Nennspannung 500 V nach VDE 0250, DIN 47704
bzw. DIN 47707 einschl. erforderl. Stahlpanzerrohr in
offener Verlegung;
Anschlüsse:
a) Schaltschrank
b) Pumpe
c) Druckschalter
Menge: 1,000 St

**1.3.0180 Verdrahtung der Druckhaltepumpe**
Verdrahtung der Druckhaltepumpe
mit den Anschlüssen:
a) Pumpe
b) Elektroschrank c) Druckschalter
Menge: 1,000 St

**1.3.0190 Auflegen der bauseitigen Stromzuführung**
Auflegen der bauseitigen Stromzuführung
in den Elektroschaltschrank
Menge: 2,000 St

**1.3.0200 Stromanschluss der Störmeldezentrale**
Stromanschluss der Störmeldezentrale
incl. 10 m Kabel 3*1,5 mm² herstellen
Menge: 1,000 St

**1.3.0210 Verkabelung des redundanten Alarms**
Verkabelung des redundanten Alarms bestehend aus:
Anschluss von Alarmdruckschalter und Blitzleuchte /
Hupe mit BM-Kabel in Kupa oder Alurohr inkl. der
verzinkten Wandausleger. Beschriften aller Geber,
Kabellänge bis 20 m
liefern und montieren
Menge: 5,000 St

**1.3.0220 Elektronische Hupe 24V/DC - Ext. Tonwahl**
Elektronische Hupe  YO5/MO 24V/DC,
mit Tonartenumschaltung

Hupe im ABS-Gehäuse, rot, mit eingebautem
Lautsprecher und Tongenerator zur Erzeugung des
DIN-Alarmtones, sowie 31 weiterer, über
Codierschalter programmierbarer Tonarten, mit
integriertem Ruhestrom-Überwachungsmodul und
Einschaltstrombegrenzung. Schalldruckpegel bei
DIN-Ton ca. 101dB. Zweistufiger Alarm über dritte
Klemme möglich. Außenwand Sprinklerzentrale.

Mindestanforderungen sind:
- Betriebsspannung: 24 V DC
- Stromaufnahme: ca. 90 mA
- Schutzart: IP 54
- Betriebstemperatur: -25 bis + 55°C
- VdS-Geräteanerkennung und
VdS-Systemzulassung

liefern, montieren und beschalten
Menge: 2,000 St

**1.3.0230 Elektronische Blitzleuchte V4 MX 24V/DC**
Elektronische Blitzleuchte V4  MX 24V/DC

Alarmblitzleuchte im eckigen ABS-Gehäuse, Farbe rot,
mit roter Kunststoffhaube, sowie mit integriertem
Ruhestrom-Überwachungsmodul und
Einschaltstrombegrenzung.
- Blitzenergie: 5 Joule
- Blitzfrequenz: 1Hz
- Einschaltdauer: 100%
- Betriebsspannung: 24V DC
- Stromaufnahme: ca. 250 mA
- Schutzart: IP65
- Betriebstemperatur: -25°C bis +40°C
- VdS-Geräteanerkennung und
VdS-Systemzulassung
an der Trockenalarmventilstation

liefern, montieren und beschalten
Menge: 6,000 St

**1.3.0240 Verkabelung der internen Sprinklerüberwachung**
Verkabelung der internen Sprinklerüberwachung bestehend
aus:
Anschluss der Überwachungspunkte im Loop mit BM-Kabel
in Kupa oder Alurohr
inkl. der verzinkten Wandausleger. Beschriften des
Gebers, Funktionstest mit Prüfprotokoll.

liefern und montieren
Menge: 39,000 St

**1.3.0250 Linienverzeichnis der Überwachungsanlage**
*** Pauschalposition
Linienverzeichnis der Überwachungsanlage
der Sprinkleranlage erstellen:
tabellarische Auflistung aller Überwachungslinien
mit Liniennummer, Geber/Meldertyp (z. B.
Strömungsmelder, Überwachung der Absperrarmaturen,
Druckschalter, Störmeldungen), Einbauort und
zugeordnetem Schutzbereich bzw. Sprinklergruppe,
abgestimmt auf die Beschriftung der
Überwachungszentrale,
Ausführung als Aushang, einlaminiert
(feuchtigkeits- und abriebbeständig),
Format mindestens DIN A4,
Anbringung gut sichtbar in der Sprinklerzentrale
neben der Überwachungszentrale,
zusätzlich Übergabe in digitaler Form (PDF) und
1-fach in Papierform zur Ablage im Betriebsbuch
der Sprinkleranlage.

Erstellen, Laminieren und Anbringen
Menge: 1,000 psch

#### Titel 1.4 Sprinkler und Rohrnetz Anlieferung EG

*Hinweis: Tandem Station*

**1.4.0010 Sprinkler stehend K115**
Sprinkler stehend
VdS - Anerkennung, mit thermischen
Auslöseelement. Die Auslösetemperatur und Einbaulage
ist an die örtlichen Gegebenheiten angepasst.

Technische Daten:
Schutzfläche:  9m²
Mindestbetriebsdruck:  0,5 bar
Betriebsdruck:  max. 16 bar
Auslöseempfindlichkeit: Fast Response (RTI > 80, < 200 )
K-Faktor:  115
Anschlussgewinde:  1/2 '..........'
Einbaulage:  Stehend
Sprinklerkörper:  Messing
Sprühteller:  Edelstahl

einschließlich Anschluss an die Strangleitung mittels
Anbohrschelle oder Schweißmuffe oder Gewinde-T-Stück mit Reduzierung und Dichtungsmittel.liefern und montieren
Menge: 26,000 St

*Hinweis: Hinweis mdash; Bauphasen / Provisorium für hängende*
Hinweis mdash; Bauphasen / Provisorium für hängende Trockensprinkler (HTS)

Die Anschlüsse für die hängenden Trockensprinkler (HTS) werden
in Bauphase 1 vorbereitet.

Die Dämmung bzw. Abhangdecke im Bereich der Unterfahrt wird in
Bauphase 1 noch nicht hergestellt; die Ausführung erfolgt in der
nachfolgenden Bauphase. Bis dahin ist der Sprinklerschutz des
Bereichs sicherzustellen.

Hierzu werden in die vorbereiteten HTS-Anschlüsse stehende
Sprinkler einschließlich Reduzierung als Provisorium eingedreht.
Die Anlage ist mit den provisorischen stehenden Sprinklern
betriebsbereit zu halten.

Die HTS werden nach Aufmaß (Einbaulänge) geliefert. Nach
Lieferung der HTS und der Dämmung, unmittelbar vor Montage der
Dämmung bzw. Abhangdecke, werden die provisorischen stehenden
Sprinkler ausgedreht; anschließend werden die HTS montiert.

Das zweimalige Entleeren und Wiederauffüllen der betroffenen
Gruppe, die Wiederherstellung der Betriebsbereitschaft sowie die
Terminabstimmung mit dem AG/Betreiber sind in die Einheitspreise
der zugehörigen Positionen einzurechnen. Die Außerbetriebnahme
ist auf das erforderliche Mindestmaß zu beschränken und dem
AG/Betreiber vorab anzuzeigen.

Das Liefern, Ein- und Ausdrehen der provisorischen stehenden
Sprinkler einschl. Reduzierungen wird in einer gesonderten
Position vergütet.

**1.4.0020 Sprinkler stehend K115 als Provisorium**
Sprinkler stehend
VdS - Anerkennung, mit thermischen
Auslöseelement. Die Auslösetemperatur und Einbaulage
ist an die örtlichen Gegebenheiten angepasst.

Technische Daten:
Schutzfläche:  9m²
Mindestbetriebsdruck:  0,5 bar
Betriebsdruck:  max. 16 bar
Auslöseempfindlichkeit: Fast Response (RTI > 80, < 200 )
K-Faktor:  115
Anschlussgewinde:  1/2 '..........'
Einbaulage:  Stehend
Sprinklerkörper:  verchromt
Sprühteller:  Edelstahl

einschließlich Anschluss an die Strangleitung mittels
Anbohrschelle oder Schweißmuffe oder Gewinde-T-Stück mit Reduzierung und Dichtungsmittel.

liefern und montieren
Menge: 15,000 St

**1.4.0030 Demontage Sprinkler K115 1/2" stehend als Provisorium**
Sprinkler 1/2" stehend

Auslösetemperatur 30°C über der Umgebungstemperatur
Ansprechempfindlichkeit Standard
K-Faktor 115
wie vorstehend  jedoch
ohne Rohrnetzanteil
einschl. Stopfen für den Anschluss am Strang

Demontage und Entsorgung
Menge: 15,000 St

**1.4.0040 Trockensprinkler hängend (HTS), K 115, RTI Standard**
Hängender Trockensprinkler (HTS),
Baugruppe bestehend aus Sprinkler und Trockenrohrstück
(Verlängerungsrohr) mit Dichtungseinrichtung,
VdS-anerkannt,
für den Einsatz in Trockenanlagen,
K-Faktor: 115,
Nennöffnungstemperatur: nahe an, aber nicht weniger als
30 °C über der höchsten zu erwartenden
Ansprechempfindlichkeit (RTI-Wert): Standard,
Einbaulänge bis 1.000 mm, nach Aufmaß,
Anschlussgewinde nach Herstellerangabe,
vom Bieter anzugeben,
einschl. breite Rosette für Außenbereich .

Anschluss (Einstich) an die Verteil-/Strangleitung
nur seitlich oder nach oben (VdS CEA 4001,
Abschn. 10.2.2); bei seitlichem Anschluss muss das Rohr,
an das angeschlossen wird, entweder ein für den
Anwendungsfall anerkanntes Rohrsystem oder zwei
Nennweiten größer als das Anschlussgewinde des
Trockensprinklers sein.

einschließlich Anschluss an die Strangleitung mittels
Anbohrschelle oder Schweißmuffe oder Gewinde-T-Stück mit Reduzierung und Dichtungsmittel.

liefern und montieren
Menge: 15,000 St

*Hinweis: Rohrleitung Pulverbeschichtet aus geschweißtem*
Rohrleitung Pulverbeschichtet aus geschweißtem
Stahlrohr
Rohrleitung Pulverbeschichtet Farbe RAL 3000
aus geschweißtem Stahlrohr nach DIN EN10217-1,
Normalwandstärke nach DIN 2458
in allen ausgeschriebenen Längen.
Formstücke, Kupplungen und Rohrbefestigungen werden über
die hierfür vorhandenen gesonderten LV-Positionen vergütet.
Die Rohr-Einheitspreise enthalten diese gesondert ausgeschriebenen
Bauteile und deren Montage nicht nochmals.
Anforderungen an Werkstoffe, Korrosionsschutz und Befestigungsart
ergeben sich aus den jeweiligen Einzelpositionen.
Dimensionierung, Anordnung, Halterung und
Verlegung gemäß den Richtlinien für Sprinkleranlagen
nach VdS CEA 4001. Montagehöhe bis 6,0 m.

Zusätzliche Anforderungen Trockenanlage
(VdS CEA 4001, Abschn. 15.1.10):
Verlegung mit Gefälle: Strangrohre min. 0,4 %,
Verteilerrohre min. 0,2 %;
Strangrohre dürfen nur seitlich oder an der Oberseite
der Verteilerrohre angeschlossen werden.
Rohre bis einschl. DN 65 mit Mindestwandstärke 2,9 mm;
bei geringerer Wandstärke sind die Halterungsabstände
nach Abschn. 15.2.2 zu halbieren.
Mechanische Kupplungen VdS-anerkannt; Mindestwanddicke
entsprechend der Anerkennung der Rohrverbindung,
mindestens nach Tabelle 15.01 der VdS CEA 4001.

**1.4.0050 Sprinklerltg Stahlgewinderohr mittelschwer geschweißt DN 25 Gewinde Rohrenden**
Rohrleitung DN 25 bis 1m Länge für Sprinkleranlage aus
mittelschwerem Stahlgewinderohr DIN EN 10255,
geschweißt, pulverbeschichtet RAL 3000, trocken,
Verbindung mit Kupplung und Gewinde,
Form- und Verbindungsstücke werden gesondert vergütet, Verlegung
in Zentralen, Rohrbefestigungen werden gesondert
vergütet, Arbeitshöhe des Montageortes bis 5 m.

liefern und montieren
Menge: 12,000 St

**1.4.0060 Sprinklerltg Stahlgewinderohr mittelschwer geschweißt DN 25 genutete Rohrenden Kupplung**
*** Bezugsbeschreibung
Rohrleitung DN 25 für Sprinkleranlage aus
mittelschwerem Stahlgewinderohr DIN EN 10255,
geschweißt, pulverbeschichtet RAL 3000, nass (Leitung ist ständig mit
Löschwasser gefüllt), Verbindung mit Kupplung, Form- und
Verbindungsstücke werden gesondert vergütet, Verlegung
in Zentralen, Rohrbefestigungen werden gesondert
vergütet, Arbeitshöhe des Montageortes bis 5 m.

liefern und montieren
Menge: 89,000 m

**1.4.0070 Sprinklerltg Stahlgewinderohr mittelschwer geschweißt DN 32 genutete Rohrenden Kupplung**
*** wie Position 1.4.0060
Rohr DN 32
Menge: 12,000 m

**1.4.0080 Sprinklerltg Stahlrohr geschweißt DN 100 genutete Rohrenden Kupplung**
*** Bezugsbeschreibung
Rohrleitung DN 100 für Sprinkleranlage aus Stahlrohr DIN
EN 10217-1, Maße DIN EN 10220, geschweißt,
pulverbeschichtet RAL 3000, trocken, Verbindung durch genutete Rohrenden
und Kupplung, Form- und Verbindungsstücke werden gesondert
vergütet, Verlegung in Zentralen, Rohrbefestigungen werden
gesondert vergütet, Arbeitshöhe des Montageortes von 1 m bis 5 m

liefern und montieren
Menge: 19,000 m

**1.4.0090 Sprinklerltg Stahlrohr geschweißt DN 125 genutete Rohrenden Kupplung**
*** wie Position 1.4.0080
DN 125 Arbeitshöhe des Montageortes von 1 m bis 5 m
Menge: 36,000 m

**1.4.0100 Sprinklerltg Stahlrohr geschweißt DN 150 genutete Rohrenden Kupplung**
*** wie Position 1.4.0080
DN 150 Arbeitshöhe des Montageortes von 1 m bis 5 m
Menge: 1,000 m

**1.4.0110 Sprinklerltg Stahlrohr geschweißt DN 150 genutete Rohrenden Kupplung**
Rohrleitung DN 150 für Sprinkleranlage aus Stahlrohr DIN
EN 10217-1, Maße DIN EN 10220, geschweißt,
pulverbeschichtet RAL 3000, nass (Leitung ist ständig mit
Löschwasser gefüllt), Verbindung durch genutete Rohrenden
und Kupplung, Form- und Verbindungsstücke werden gesondert
vergütet, Verlegung in Zentralen, Rohrbefestigungen werden
gesondert vergütet, Arbeitshöhe des Montageortes von 1 m bis 5 m

liefern und montieren
Menge: 37,000 m

**1.4.0120 Stranganschlüsse an die Verteilerleitung DN 125 x DN 25**
Erstellen des Stranganschlusses an die Verteilerleitung

mittels Anbohrschelle DN 125 x DN 25. horizontal oder vertikal Rohrstück
bis 1 m als Verbindungsstück zwischen Anschluss und
Strang.

komplett liefern und montieren
Menge: 12,000 St

**1.4.0130 Stranganschlüsse an die Verteilerleitung DN 100 x DN 25**
Erstellen des Stranganschlusses an die Verteilerleitung

mittels Anbohrschelle DN 100 x DN 25. horizontal oder vertikal Rohrstück
bis 1 m als Verbindungsstück zwischen Anschluss und
Strang.

komplett liefern und montieren
Menge: 1,000 St

**1.4.0140 Stranganschlüsse an die Verteilerleitung DN 100 x DN 32 Doppel Anbohrschelle**
Erstellen des Stranganschlusses an die Verteilerleitung

mittels Doppel Anbohrschelle DN 100 x (DN 25 - DN 32). horizontal oder vertikal Rohrstück DN 25 - DN 32
bis 2 m als Verbindungsstücke zwischen Anschluss und
Strang.

komplett liefern und montieren
Menge: 5,000 St

**1.4.0150 Bogen Gewindefitting Temperguss DN 25**
Bogen DN 25 Gewindefitting, aus Temperguss nach DIN EN
10242 verzinkt, alle Gradzahlen für Rohrleitung der
Sprinkleranlage aus mittelschwerem Stahlgewinderohr DIN
EN 10255

liefern und montieren
Menge: 15,000 St

**1.4.0160 Bogen genutet aus duktilem Gusseisen DN25**
Bogen DN 25, genutet, aus duktilem Gusseisen innen und
außen beschichtet in rot ASTM A-536, alle Gradzahlen
für Rohrleitung der Sprinkleranlage aus mittelschwerem
Stahlgewinderohr DIN EN 10255

liefern und montieren
Menge: 31,000 St

**1.4.0170 Bogen genutet aus duktilem Gusseisen DN 100**
*** Bezugsbeschreibung
Bogen DN 100, genutet, aus duktilem Gusseisen innen und
außen beschichtet in rot ASTM A-536, alle Gradzahlen
für Rohrleitung der Sprinkleranlage aus mittelschwerem
Stahlgewinderohr DIN EN 10217

liefern und montieren
Menge: 2,000 St

**1.4.0180 Bogen genutet aus duktilem Gusseisen DN 125**
*** wie Position 1.4.0170
für Rohr DN 125
Menge: 39,000 St

**1.4.0190 Bogen genutet aus duktilem Gusseisen DN 150**
*** wie Position 1.4.0170
für Rohr DN 150
Menge: 39,000 St

**1.4.0200 T-Stück genutet aus duktilem Gusseisen DN 125**
T-Stück DN 125, genutet, aus duktilem Gusseisen innen
und außen beschichtet in rot ASTM A-536 für Rohrleitung
der Sprinkleranlage aus Stahlrohr DIN EN 10217

liefern und montieren
Menge: 1,000 St

**1.4.0210 Kappe genutet aus duktilem Gusseisen DN 25**
Kappe DN 25, genutet, aus duktilem Gusseisen innen und
außen beschichtet in rot ASTM A-536 für Rohrleitung der
Sprinkleranlage aus mittelschwerem Stahlgewinderohr DIN
EN 10255

liefern und montieren
Menge: 23,000 St

**1.4.0220 Kappe DN 125 Nut x DN 50 i-Gewinde**
Kappe DN 125 Nut beschichtet in rot, exzentrisch
reduziert auf DN 50 mit Innengewinde

liefern und montieren
Menge: 1,000 St

**1.4.0230 Kappe DN 100 Nut x DN 50 i-Gewinde**
Kappe DN 100 Nut beschichtet in rot, exzentrisch
reduziert auf DN 50 mit Innengewinde

liefern und montieren
Menge: 1,000 St

**1.4.0240 Reduzierstück genutet aus duktilem Gusseisen DN 32 x DN 25**
Reduzierstück DN 32 x DN 25, genutet, aus duktilem
Gusseisen innen und außen beschichtet in rot ASTM
A-536, für Rohrleitung der Sprinkleranlage nach EN
10255

liefern und montieren
Menge: 10,000 St

**1.4.0250 Reduzierstück genutet aus duktilem Gusseisen DN 150 x DN 125**
Reduzierstück DN 150 x DN 125, genutet, aus duktilem
Gusseisen innen und außen beschichtet in rot ASTM
A-536, für Rohrleitung der Sprinkleranlage nach EN
10217

liefern und montieren
Menge: 1,000 St

**1.4.0260 Reduzierstück genutet aus duktilem Gusseisen DN 125 x DN 100**
Reduzierstück DN 125 x DN 100, genutet, aus duktilem
Gusseisen innen und außen beschichtet in rot ASTM
A-536, für Rohrleitung der Sprinkleranlage nach EN
10217

liefern und montieren
Menge: 1,000 St

*Hinweis: Die Kupplungen und die Formstücke mit Nut müssen vom*
Die Kupplungen und die Formstücke mit Nut müssen vom
selben Hersteller sein.

**1.4.0270 Rohrkupplung Guss 2tlg Dichtring DN 25**
*** Bezugsbeschreibung
Rohrkupplung, Gehäuse aus Gusseisen, 2-teilig,
mit Dichtung für Rohrenden mit Sicke, max.
Betriebsüberdruck 16 bar, für Stahlrohr DN 25.

liefern und montieren
Menge: 102,000 St

**1.4.0280 Rohrkupplung Guss 2tlg Dichtring DN 100**
*** wie Position 1.4.0270
für Stahlrohr DN 100
Menge: 10,000 St

**1.4.0290 Rohrkupplung Guss 2tlg Dichtring DN 125**
*** wie Position 1.4.0270
für Stahlrohr DN 125
Menge: 11,000 St

**1.4.0300 Rohrkupplung Guss 2tlg Dichtring DN 150**
*** wie Position 1.4.0270
für Stahlrohr DN 150
Menge: 17,000 St

**1.4.0310 Rohrschelle Stahl verz L 0,5-1 m DN 25**
*** Bezugsbeschreibung
Rohraufhängung als Rohrschelle, aus verzinktem Stahl,
Länge der Aufhängung über 0,5 m bis 1m, Befestigung mit
Gewindestäben, mit bauaufsichtlich zugelassenen
Dübeln oder Trapezblechhalter, einschl. Bohrarbeiten, Befestigungsuntergrund
Beton oder Trapezblech, Rohr aus Stahl, DN 25

Rohrschellen Stahl verz L 0,5-1 m DN 100
liefern und montieren
Menge: 45,000 St

**1.4.0320 Rohrschellen Stahl verz L 0,5-1 m DN 100**
*** wie Position 1.4.0310
DN 100
Menge: 5,000 St

**1.4.0330 Rohrschellen Stahl verz L 0,5-1 m DN 125**
*** wie Position 1.4.0310
DN 125
Menge: 9,000 St

**1.4.0340 Rohrschellen Stahl verz L 0,5-1 m DN 150**
*** wie Position 1.4.0310
DN 150
Menge: 10,000 St

**1.4.0350 Stahlkonstruktion für Stütz-, Hänge-, Trag- und Sonderbefestigungen, einschl. Befestigungsmittel, verzinkt.**
Stahlkonstruktion
für Stütz-, Hänge-, Trag- und Sonderbefestigungen,
einschl. Befestigungsmittel, verzinkt.
Ausführung nach Erfordernis.
Abrechnung nach den Einheitsgewichten der zutreffenden
DIN-Normen.
Menge: 150,000 kg

**1.4.0360 Spülanschluss (mit Ventil) DN 50**
Spülanschluss DN 50 nach VdS CEA, mit Absperrventil
und Stopfen einschl. bis 1 Rohr DN 50 sowie alle erforderlichen Schrauben,
Dichtungen, Verbindungsstücke

komplett liefern und montieren
Menge: 2,000 St

**1.4.0370 Wartungseinheit Kondensatentleerung Trockenanlage**
Wartungseinheit (Kondensat-Entleerungseinheit)
für das Rohrnetz der Trockenanlage,
zur Entleerung des anfallenden Kondenswassers an den
Tiefpunkten des Trockenrohrnetzes,
Entwässerung ohne Außerbetriebnahme der Trockenanlage
(VdS CEA 4001, Abschn. 13.4.2),
bestehend aus:
1 Absperrarmatur netzseitig (oben),
1 Kondensat-Sammelrohr,
1 Absperr-/Entleerungsarmatur (unten),
Armaturen wechselweise zu betätigen, so dass das
Kondensat abgelassen werden kann, ohne den
Überwachungsdruck des Trockennetzes abzusenken,
Nennweite nach VdS CEA 4001, Tabelle 13.01,
je nach Rohrnennweite am Tiefpunkt,
Fabrikat nach Wahl des Bieters, VdS-konforme Ausführung,
einschl. Anbindeleitung an den Tiefpunkt bis 6 m,
Gewinderohr geschweißt, mittelschwer, nach EN 10255,
Form- und Verbindungsstücke, Dichtungsmittel und
Befestigung.

Liefern und Montieren
Menge: 1,000 St

**1.4.0380 Kernbohrungen bis 150 mm Durchmesser**
Kernbohrungen bis 150 mm Durchmesser
durch Betondecken oder Wände bis
max. 400 mm Decken- oder Wandstärke herstellen
Menge: 7,000 St

**1.4.0390 R 90 - Rohrabschottung Rohraußendurchmesser 168,3 mm**
R 90 - Rohrabschottung
Fabrikat/Typ: ROCKWOOL / Conlit 150 P/U-Schale

zur Montage in Geschossdecken und Wänden mit
entsprechender Feuerwiderstandsklasse.

Die Rohrabschottung verhindert für 90 Minuten einen
Übertrag von Feuer und Rauch.
Hierzu ist die Conlit 150 Schale in die Bauteilöffnung
einzubauen.
Die weiterführende Dämmung erfolgt gemäß
Herstellerangaben mit nichtbrennbaren
Mineralwolle-Dämmstoffen, die einen Schmelzpunkt von
>1000°C aufweisen!

Die ordnungsgemäße Ausführung ist vom Unternehmer nach
Abschluss der Arbeiten durch eine
Übereinstimmungserklärung zu bescheinigen.

Die Abschottung ist abzustimmen auf das Leitungssystem;
Rohrwerkstoff/System: Stahlrohr - Sprinkler- und
Wandhydrantenleitung

Außendurchmesser der Rohrleitung: 168,3 mm

Baustoffklasse:  nichtbrennbar nach DIN 4102-1
Schmelzpunkt:  > 1000°C nach DIN 4102-17
Rohdichte:  > 150 kg/mn
Geschossdicke:  400 mm
Wanddicke:  400 mm

komplett liefern und montieren
Menge: 7,000 St

**1.4.0400 Wetterfeste Fassadenmanschette für Rohrdurchführung DN 150**
Wetterfeste Fassadenmanschette für Rohrdurchführung DN 150

Liefern und Montieren einer wetterfesten Wand-/Fassaden-
manschette zur Abdeckung und Abdichtung einer Rohrdurchführung durch die Fassade im Außenbereich,
dicht gegen Schlagregen und Spritzwasser
(keine Abdichtung gegen drückendes Wasser),

für 1 Medienrohr: Stahlrohr DN 150 mit 168,3 mm
Außendurchmesser,
zur vollständigen Überdeckung der Kernbohrung mit
250 mm Durchmesser,
Abdeckteller/Flanschplatte entsprechend überdeckend
(Außendurchmesser größer als Kernbohrung zzgl.
umlaufender Befestigungsrand),

Ausführung:
Manschette aus EPDM, UV-, ozon- und witterungsbeständig,
temperaturbeständig für den Außeneinsatz,
Anschluss am Rohr mit Spannband aus Edelstahl,
Abdeckteller/Flanschplatte aus Edelstahl oder EPDM
mit Edelstahl-Anpressrahmen,
Befestigung an der Fassade mechanisch (geschraubt/gedübelt),
Befestigungsmaterial in Edelstahl,
umlaufende Verfugung zur Fassade mit dauerelastischem,
witterungsbeständigem Dichtstoff,
einschl. Anpassung an die vorhandene Fassadenoberfläche,
einschl. sämtlicher Befestigungs- und Dichtmittel.

Fabrikat/Typ (Bietereintrag):  ..........

liefern und nach Einbauanleitung des Herstellers montieren.
Menge: 1,000 St

**1.4.0410 Trockenalarmventilstation (TAV) DN 150**
Trockenalarmventilstation (TAV) DN 150,
komplett montiert mit Standard-Trimming,
Auslösung über pneumatische Niederdruck-Auslöseeinheit,
Fabrikat/Typ: z. B. Victaulic FireLock NXT Serie 768N
oder gleichwertig,
Zulassungen: VdS, FM, UL, LPCB (EN 12259-3), CE,

Technische Daten (Richtwerte Serie 768N, DN 150):
Anschluss: genutet (Nut-System),
Rohraußendurchmesser 168,3 mm,
Druckstufe: bis 20 bar,
Überwachungsluftdruck: min. 0,9 bar,
empfohlen max. 1,24 bar,
Durchflusskoeffizient Kv: 865 (voll geöffnet),

Abmessungen (Richtwerte lt. Datenblatt 31.80):
Einbaulänge Ventilgehäuse (Maß A): 406 mm,
Einbaulänge einschl. Hauptabsperrarmatur (Maß A1): 562 mm,
Bauhöhe Station einschl. Schnellöffner: ca. 1.079 mm
(787 mm zzgl. 292 mm für Schnellöffner),
Tiefe über Trimming (Maß D): ca. 591 mm,
Gewicht komplett mit Trimming: ca. 53 kg,
zzgl. Schnellöffner,

Lieferumfang / Hauptkomponenten:
1 Trockenalarmventil DN 150, genutet,
1 Hauptabsperrarmatur mit elektrischer Überwachung,
1 Wartungsabsperrarmatur mit elektrischer Überwachung,
1 Standard-Trimming, komplett montiert, bestehend aus:
Niederdruck-Auslöseeinheit (pneumatisch),
Füll-/Ansaugverteiler mit Kugelhähnen,
Alarmverteiler, Hauptentleerungsventil, Tropfbecher,
allen erforderlichen Rohrnippeln und Formteilen
(verzinkt) sowie allen erforderlichen Manometern
mit Manometerventilen,
2 Alarmdruckschalter,
1 Luftdrucküberwachungsschalter (Hoch-/Niederdruck),
1 Schnellöffner (z. B. Serie 746-LPA) einschl.
Absperr- und Entlüftungskugelhahn,
1 Anschlusssatz für die Entleerung,
einschl. Kupplungen, Dichtungen, Form- und
Verbindungsstücken sowie Befestigung.

Liefern, Montieren und Einstellen

Leistungsabgrenzung:
Die Druckluftversorgung einschließlich Druckluftbehälter und
regulierter Wartungseinheit wird gesondert nach Position 1.4.500
vergütet. Die äußere elektrische Verdrahtung des Druckluftaggregats
nach Position 1.4.500 wird gesondert nach Position 1.4.510 vergütet.
Menge: 1,000 St

**1.4.0420 Sprinkleranlage Störmelde**
Störmelde
Störmeldezentrale nach VDE 0833 mit VdS-Anerkennung,
Netzanschluss für 230 Volt,  6  Meldelinien,
Notstrombatterie 24 Volt für mindestens 72 Std.
einschl. dazugehörigem Ladegerät,
6 Meldelinien überwacht auf Drahtbruch und
Kurzschluss für je 30 Störungsmelder,
1 Zweitalarm mit Ansteuerung von jeweils
2 Alarmleuchten und 1 Alarmhupe entsprechend optischen
u. akustischen Signal- und  Prüfeinrichtungen,
im Stahlblechgehäuse IP 44 für Wandbefestigung

Liefern, Montieren und Verkabeln
Menge: 1,000 St

**1.4.0430 Stromanschluss der Störmeldezentrale**
Stromanschluss der Störmeldezentrale
incl. 10 m Kabel 3*1,5 mm² herstellen
Menge: 1,000 St

**1.4.0440 Programmierung**
Programmierung der Überwachungszentrale
Menge: 1,000 St

**1.4.0450 FM-Installationsleitung als Brandmeldekabel**
FM-Installationsleitung als Brandmeldekabel
DIN VDE 0815 in Teillängen liefern
und in offener Verlegung direkt an der
Wand montiertem Kunststoff-Steckstangen-
rohres einziehen als:
J-Y(St)Y rot Gr 2x2x0,8 mm EN 16 Cu 21

liefern und montieren
Menge: 20,000 m

**1.4.0460 Elektronische Blitzleuchte V4 MX 24V/DC**
Elektronische Blitzleuchte V4  MX 24V/DC

Alarmblitzleuchte im eckigen ABS-Gehäuse, Farbe rot,
mit roter Kunststoffhaube, sowie mit integriertem
Ruhestrom-Überwachungsmodul und
Einschaltstrombegrenzung.
- Blitzenergie: 5 Joule
- Blitzfrequenz: 1Hz
- Einschaltdauer: 100%
- Betriebsspannung: 24V DC
- Stromaufnahme: ca. 250 mA
- Schutzart: IP65
- Betriebstemperatur: -25°C bis +40°C
- VdS-Geräteanerkennung und
VdS-Systemzulassung
an der Trockenalarmventilstation

liefern, montieren und beschalten
Menge: 1,000 St

**1.4.0470 Überwachungskontakteinrichtung Alarm-Abstellhahn R 1/2"**
Überwachungskontakteinrichtung
für Alarm-Abstellhahn R 1/2"
komplett liefern und montieren,
inkl. Verkabelung
Menge: 1,000 St

**1.4.0480 Überwachung Kugelhahn R 1/2" bis 2"**
Überwachung Kugelhahn R 1/2" bis 2" auf Betriebsstellun
g
Überwachungseinrichtung mit LED-Einzelkennung für
Kugelhahn auf Überwachungszentrale, sowie alle
erforderlichen Schrauben, Halterungen

liefern, montieren und beschalten
Menge: 1,000 St

**1.4.0490 Auflegen der bauseitigen Stromzuführung**
Auflegen der bauseitigen Stromzuführung
in den Elektroschaltschrank
Menge: 1,000 St

**1.4.0500 Kompressoraggregat für Trocken-/Tandemanlage**
Kompressoraggregat für Trocken-/Tandemanlage,
zum Auf- und Nachfüllen des Rohrnetzes mit Druckluft,
auf Druckluftbehälter montiert (tankmontierte
Ausführung; Herstellervorgabe der
Trockenalarmventilstation bei Einsatz eines
Schnellöffners),
Fabrikat nach Wahl des Bieters,

Auslegung gemäß VdS CEA 4001, Abschn. 10.2.1:
effektive Liefermenge: min. 8 m3/h,
maximale Gesamtfüllzeit des Rohrnetzes: 1 h,
Netzvolumen der Gruppe: (- zu verifizieren),
Motorleistung: ca. 0,75 - 1,1 kW,
230/400 V, 50 Hz, endgültige Leistung nach
Fabrikat, vom Bieter anzugeben,
Überwachungsdruck Rohrnetz: ca. 0,9 - 1,24 bar,
Schaltpunkte Druckschalter:
Ein (Niederdruck): ca. 0,9 bar,
Aus (Hochdruck): ca. 1,24 bar,
Feineinstellung nach Herstellerangabe der
Trockenalarmventilstation,

bestehend aus:
1 luftgekühlter Kolbenkompressor mit Ölabscheider
bzw. in ölfreier Ausführung,
1 E-Motor, mit Kompressor gekuppelt,
1 Druckluftbehälter mit Grundrahmen bzw. Konsole,
1 Druckschalter, auf Ein-/Ausschaltdruck
voreingestellt,
1 Federsicherheitsventil,
1 Manometer mit Manometerventil,
1 Motorschutzschalter,
1 Kondensatablassventil am Behälter,
1 Wartungseinheit für die regulierte
Drucklufteinspeisung, mit Kugelhähnen zur
langsamen und schnellen Befüllung,
1 Verbindungsleitung DN 20 bis 5 m zum Rohrnetz
der Trockenalarmventilstation, einschl.
Absperrventil und Rückschlagventil,
1 Störmeldekontakt (potenzialfrei) zur Aufschaltung
auf die Überwachungseinrichtung,
Ausführung gemäß VdS CEA 4001,
einschl. Schrauben, Dichtungen, Form- und
Verbindungsstücken sowie Befestigung.

Liefern, montieren, mechanisch anschließen und einstellen.
Die werksinterne Verdrahtung und die beschriebenen geräteinternen
Schalt- und Schutzeinrichtungen gehören zum Aggregat.
Die äußere elektrische Anschluss- und Steuerverkabelung
wird gesondert nach Position 1.4.510 vergütet.
Menge: 1,000 St

**1.4.0510 Verdrahtung des Kompressors**
Äußere elektrische Anschluss- und Steuerverkabelung des
Kompressoraggregats nach Position 1.4.500, mit den Anschlüssen:
a) Kompressoraggregat,
b) Stromnetzanschluss,
c) Druckschalter.

Die werksinterne Verdrahtung des Aggregats ist Bestandteil
der Position 1.4.500 und wird hier nicht nochmals vergütet.
Die Zuordnung eines gegebenenfalls gesondert ausgeschriebenen
Auflegens der bauseitigen Stromzuführung nach Position 1.4.490
ist vor Angebotsaufforderung abzugleichen; dieselbe Anschlussleistung
darf nur einmal vergütet werden.
Menge: 1,000 St

**1.4.0520 Beschilderung**
*** Pauschalposition
Menge: 1,000 psch

**1.4.0530 Linienverzeichnis der Überwachungsanlage**
*** Pauschalposition
Linienverzeichnis der Überwachungsanlage
der Sprinkleranlage erstellen:
tabellarische Auflistung aller Überwachungslinien
mit Liniennummer, Geber/Meldertyp (z. B.
Strömungsmelder, Überwachung der Absperrarmaturen,
Druckschalter, Störmeldungen), Einbauort und
zugeordnetem Schutzbereich bzw. Sprinklergruppe,
abgestimmt auf die Beschriftung der
Überwachungszentrale,
Ausführung als Aushang, einlaminiert
(feuchtigkeits- und abriebbeständig),
Format mindestens DIN A4,
Anbringung gut sichtbar in der Sprinklerzentrale
neben der Überwachungszentrale,
zusätzlich Übergabe in digitaler Form (PDF) und
1-fach in Papierform zur Ablage im Betriebsbuch
der Sprinkleranlage.

Erstellen, Laminieren und Anbringen
Menge: 1,000 psch

**1.4.0540 Spülen**
Gründlich Spülen der Sprinklerrohrleitungen nach VdS in
diesem Geschoss sowie Ausstellen einer
Ausspülbescheinigung und Unterschrift vom Auftaggeber.
Menge: 3,000 St

**1.4.0550 Abdrücken**
Abdrücken der Sprinklerrohrleitungen nach VdS in diesem
Geschoss sowie Ausstellen einer Abpressbescheinigung
und Unterschrift vom Auftaggeber.
Menge: 3,000 St

#### Titel 1.5 Sprinkler und Rohrnetz 1.UG

**1.5.0010 Sprinkler hängend oder stehend K80**
Glasfasssprinkler gemäß DIN EN 12259-1, mit
VdS-Anerkennung und CE-Kennzeichnung
Sprühcharakteristik an die örtlichen Gegebenheiten
angepasst

Die Auslösetemperatur und Einbaulage
ist an die örtlichen Gegebenheiten angepasst.

Technische Daten:
Schutzfläche:  12m²
Mindestbetriebsdruck:  0,35bar
Betriebsdruck:  max. 16 bar
Auslöseempfindlichkeit: Fast Response (RTI < 50)
K-Faktor:  80
Anschlussgewinde:  1/2 '..........'
Einbaulage:  Stehend
Sprinklerkörper:  Messing
Sprühteller:  Edelstahl

einschließlich Anschluss an die Strangleitung mittels
Anbohrschelle (Gewinde) oder Gewinde T-Stück mit Reduzierung oder reduzierten Gewindemuffe
oder reduzierten Gewindewinkel und Dichtungsmittel.die beschrieben Anschlussteile sind in der Position inkludiert.

liefern und montieren
Menge: 733,000 St

**1.5.0020 Sprinkler hängend oder stehend K160**
Glasfasssprinkler gemäß DIN EN 12259-1, mit
VdS-Anerkennung und CE-Kennzeichnung
Sprühcharakteristik an die örtlichen Gegebenheiten
angepasst

Die Auslösetemperatur und Einbaulage
ist an die örtlichen Gegebenheiten angepasst.

Technische Daten:
Schutzfläche:  9m²
Mindestbetriebsdruck:  0,5bar
Betriebsdruck:  max. 16 bar
Auslöseempfindlichkeit: Fast Response (RTI < 50)
K-Faktor:  160
Anschlussgewinde:  1/2 '..........'
Einbaulage:  Stehend
Sprinklerkörper:  Messing
Sprühteller:  Edelstahl

einschließlich Anschluss an die Strangleitung mittels
Anbohrschelle (Gewinde) oder Gewinde T-Stück mit Reduzierung oder reduzierte Gewindemuffe und Dichtungsmittel.die beschrieben Anschlussteile sind in der Position inkludiert.

liefern und montieren
Menge: 10,000 St

**1.5.0030 Sprinkler hängend K80**
Glasfasssprinkler gemäß DIN EN 12259-1, mit
VdS-Anerkennung und CE-Kennzeichnung
Sprühcharakteristik an die örtlichen Gegebenheiten
angepasst

Die Auslösetemperatur und Einbaulage
ist an die örtlichen Gegebenheiten angepasst.

Technische Daten:
Schutzfläche:  12m²
Mindestbetriebsdruck:  5bar
Betriebsdruck:  max. 16 bar
Auslöseempfindlichkeit: Fast Response (RTI < 50)
K-Faktor:  80
Anschlussgewinde:  1/2 '..........'
Einbaulage:  Stehend
Sprinklerkörper:  verchromt
Sprühteller:  Edelstahl

einschließlich Anschluss an Schlauchanschluss
inklusive Metallrosette und Dichtungsmittel.

liefern und montieren
Menge: 32,000 St

**1.5.0040 Sprinkler hängend K80**
Glasfasssprinkler gemäß DIN EN 12259-1, mit
VdS-Anerkennung und CE-Kennzeichnung
Sprühcharakteristik an die örtlichen Gegebenheiten
angepasst

Die Auslösetemperatur und Einbaulage
ist an die örtlichen Gegebenheiten angepasst.

Technische Daten:
Schutzfläche:  12m²
Mindestbetriebsdruck:  0,35bar
Betriebsdruck:  max. 16 bar
Auslöseempfindlichkeit: Fast Response (RTI < 50)
K-Faktor:  80
Anschlussgewinde:  1/2 '..........'
Einbaulage:  Stehend
Sprinklerkörper:  verchromt
Sprühteller:  Edelstahl

einschließlich Anschluss an die Strangleitung mittels
reduzierten Gewindemuffe oder reduzierten Gewindewinkel und Dichtungsmittel.die beschrieben Anschlussteile sind in der Position inkludiert.

liefern und montieren
Menge: 49,000 St

**1.5.0050 Sprinkler-Schutzkorb (Schutzbügel) aus Metall**
Sprinkler-Schutzkorb (Schutzbügel) aus Metall
nach VdS CEA 4001, Abschn. 12.6,
für stehende und hängende Sprinkler,
einschl. erforderlichem Zubehör (Befestigungs-, Adapter-
und Halteteile nach Herstellervorgabe),
zum Schutz des Sprinklers gegen mechanische Beschädigung
(Anstoßen, Lagergut, Fördermittel o. ä.).

Anwendungsbereiche: Stellen mit Gefahr mechanischer
Beschädigung, z. B. Montagehöhe unter 1 m über OKFF,
Verkehrs-, Lager- und Staplerbereiche, Werkstätten
(vom AG festzulegen).

Ausführung:
- Stahldraht-/Bügelkonstruktion, korrosionsgeschützt,
  Oberfläche in Standardausführung des Herstellers
  (verzinkt, zinkchromatiert oder pulverbeschichtet),
- Form und Größe so, dass Sprühbild, Wasserverteilung
  und Auslöseverhalten des Sprinklers nicht beeinträchtigt
  werden
- vom Sprinklerhersteller für den eingebauten Sprinkler
  freigegebenes Zubehör, Nachweis (Herstellerdatenblatt)
  mit dem Angebot,
- Befestigung am Sprinkler bzw. am Anschlussstück nach
  Herstellervorgabe, ohne Veränderung des Sprinklers.

Der Einheitspreis gilt für stehende und hängende
Sprinkler gleichermaßen und schließt das Zubehör ein.

Liefern und Montieren
Menge: 8,000 St

**1.5.0060 Abschirmblech (Prallblech / Wasserschutzschild) für Sprinkler**
Abschirmblech (Prallblech / Wasserschutzschild) für Sprinkler
nach VdS CEA 4001, Abschn. 12.7,
für stehende und hängende Sprinkler,
einschl. erforderlichem Zubehör (Befestigungs-, Adapter-
und Halteteile nach Herstellervorgabe).

Anwendungsfall: Sprinkler, die wegen Sprühbehinderung
durch Einbauten anderer TGA-Gewerke (Lüftungskanäle,
Heizungs- und sonstige Rohrleitungen, Trassen) sowie
durch Unterzüge zusätzlich bzw. tiefer als die
Deckensprinkler angeordnet sind (u. a. Sprinkler
unterhalb von Leitungskanälen nach VdS CEA 4001,
Abschn. 11.4.9) und dadurch von höher liegenden oder
benachbarten Sprinklern besprüht werden können.

Zum Schutz des Glasfass- bzw. Schmelzlotelements gegen
Besprühen und Kühlung,
aus Metall, korrosionsgeschützt,
Durchmesser min. 75 mm;
Winkel zwischen der Sprinklermittelachse und der
Verbindungslinie von der Außenkante des Abschirmblechs
zum tiefsten sichtbaren Teil des Glasfasses oder
Schmelzlotes min. 60° (VdS CEA 4001, Bild 12.01),
Wasserverteilung des Sprinklers darf nicht negativ
beeinflusst werden, kein Rücklauf von Wasser auf der
Blechunterseite zum Sprinkler.

Anforderungen an Bauteil und Zulassung:
- VdS-anerkanntes Bauteil, VdS-Anerkennungs-Nr. mit dem
  Angebot vorzulegen,
- zugelassen für den eingebauten Sprinkler
  Freigabe des Sprinklerherstellers für diese Kombination
  und Abdeckung durch die VdS-Anerkennung des Sprinklers
  bzw. des Abschirmblechs, Nachweis mit dem Angebot,
- Befestigung direkt am Sprinkler nach Herstellervorgabe,
  ohne Veränderung des Sprinklers,
- Montage ohne Beeinträchtigung von Sprühbild und
  Auslöseverhalten.

Fabrikat/Typ: (vom Bieter einzutragen)
VdS-Anerkennungs-Nr.: (vom Bieter einzutragen)

Der Einheitspreis gilt für stehende und hängende
Sprinkler gleichermaßen und schließt das Zubehör ein.

Liefern und Montieren
Menge: 196,000 St

**1.5.0070 Schlauchauswinklung DN 20**
Schlauchauswinklung DN 20 bis 2 m für abgehängten
Decken, Edelstahlschlauch mit VdS-Anerkennung,
Halterung,Positionierung der Sprinkler, sowie
Form- und Verbindungsstücke, mit Anbohrschelle
auf Rohrleitung.
komplett liefern und montieren
Menge: 32,000 St

**1.5.0080 Schutzabdeckung der fertig montierten Sprinkler für die bauseitigen Malerarbeiten**
Schutzabdeckung der fertig montierten Sprinkler für die
bauseitigen Malerarbeiten (Anstrich der Decke einschließlich
des Sprinklerrohrnetzes), je Sprinkler bestehend aus
Anbringen und späterem Abnehmen:

Anbringen vor Beginn der Malerarbeiten:
Abdecken jedes Sprinklers mit einer geeigneten Schutzkappe /
Schutzabdeckung (handelsübliche Sprinkler-Abdeckkappe oder
gleichwertiges Abkleben), die den Sprinkler vollständig gegen
Farbauftrag und Farbnebel schützt,
ohne Beschädigung von Glasfass / Ampulle, Düse, Sprühteller
und Rosette; keine Klebstoffe unmittelbar auf Glasfass oder
Austrittsöffnung.
Hinweis: Sprinkler dürfen außer vom Hersteller keinen
Farbanstrich erhalten und in keiner Weise verändert werden
(VdS CEA 4001, 12.1.1).

Abnehmen nach Abschluss der Malerarbeiten:
rückstandsfreies Entfernen sämtlicher Schutzabdeckungen /
Klebereste, Sichtkontrolle jedes Sprinklers auf Farbspuren,
Kleberückstände und Beschädigungen.
Sprinkler, die trotz Abdeckung mit Farbe in Berührung
gekommen oder beschädigt worden sind, dürfen nicht gereinigt
oder überarbeitet werden; sie sind dem AG zu melden und
auszutauschen (Austausch wird gesondert vergütet,
Kostentragung durch den Verursacher bleibt vorbehalten).
Dokumentation: Anzahl abgedeckter / kontrollierter Sprinkler
und festgestellte Beanstandungen als Protokoll an den AG.

Zeitliche Taktung (Anbringen - Malerarbeiten - Abnehmen) in
Abstimmung mit dem Malergewerk. Die Abdeckungen dürfen nur für die Dauer
der Malerarbeiten verbleiben; bei einer bereits in Betrieb
befindlichen Anlage nur nach Abstimmung mit dem Betreiber
(Beeinträchtigung des Sprinklerschutzes).

An- und Abbringen, je Sprinkler.
Menge: 743,000 St

**1.5.0090 Sprinklerltg Stahlgewinderohr mittelschwer geschweißt DN 25 Gewinde Rohrenden**
Rohrleitung DN 25 bis 1m Länge für Sprinkleranlage aus
mittelschwerem Stahlgewinderohr DIN EN 10255,
geschweißt, pulverbeschichtet RAL 3000, nass (Leitung ist ständig mit
Löschwasser gefüllt),
Form- und Verbindungsstücke werden gesondert vergütet, Verlegung
in Zentralen, Rohrbefestigungen werden gesondert
vergütet, Arbeitshöhe des Montageortes bis 5 m.

liefern und montieren
Menge: 215,000 St

**1.5.0100 Sprinklerltg Stahlgewinderohr mittelschwer geschweißt DN 25 genutete Rohrenden Kupplung**
*** Bezugsbeschreibung
Rohrleitung DN 25 für Sprinkleranlage aus
mittelschwerem Stahlgewinderohr DIN EN 10255,
geschweißt, pulverbeschichtet RAL 3000, nass (Leitung ist ständig mit
Löschwasser gefüllt), Verbindung mit Kupplung, Form- und
Verbindungsstücke werden gesondert vergütet, Verlegung
in Zentralen, Rohrbefestigungen werden gesondert
vergütet, Arbeitshöhe des Montageortes bis 5 m.

liefern und montieren
Menge: 174,000 m

**1.5.0110 Sprinklerltg Stahlgewinderohr mittelschwer geschweißt DN 32 genutete Rohrenden Kupplung**
*** wie Position 1.5.0100
Rohr DN 32
Menge: 85,000 m

**1.5.0120 Sprinklerltg Stahlgewinderohr mittelschwer geschweißt DN 40 genutete Rohrenden Kupplung**
*** wie Position 1.5.0100
Rohr DN 40
Menge: 1100,000 m

**1.5.0130 Sprinklerltg Stahlgewinderohr mittelschwer geschweißt DN 50 genutete Rohrenden Kupplung**
*** wie Position 1.5.0100
Rohr DN 50
Menge: 125,000 m

**1.5.0140 Sprinklerltg Stahlrohr geschweißt DN 65 genutete Rohrenden Kupplung**
*** Bezugsbeschreibung
Rohrleitung DN 65 für Sprinkleranlage aus Stahlrohr DIN
EN 10217-1, Maße DIN EN 10220, geschweißt,
pulverbeschichtet RAL 3000, nass (Leitung ist ständig mit
Löschwasser gefüllt), Verbindung durch genutete Rohrenden
und Kupplung, Form- und Verbindungsstücke werden gesondert
vergütet, Verlegung in Zentralen, Rohrbefestigungen werden
gesondert vergütet, Arbeitshöhe des Montageortes von 1 m bis 5 m

liefern und montieren
Menge: 76,000 m

**1.5.0150 Sprinklerltg Stahlrohr geschweißt DN 80 genutete Rohrenden Kupplung**
*** wie Position 1.5.0140
DN 80 Arbeitshöhe des Montageortes von 1 m bis 5 m
Menge: 105,000 m

**1.5.0160 Sprinklerltg Stahlrohr geschweißt DN 100 genutete Rohrenden Kupplung**
*** wie Position 1.5.0140
DN 100 Arbeitshöhe des Montageortes von 1 m bis 5 m
Menge: 329,000 m

**1.5.0170 Sprinklerltg Stahlrohr geschweißt DN 125 genutete Rohrenden Kupplung**
*** wie Position 1.5.0140
DN 125, Arbeitshöhe des Montageortes von 1 m bis 5 m.

Annahme für diesen Kostenansatz: Nennweite DN 125 entsprechend
dem Kurztext und dem zugrunde gelegten Einheitspreis.
Unsicherheit: Die endgültige Nennweite ist vor Angebotsaufforderung
anhand des Rohrnetzplans und der hydraulischen Berechnung zu bestätigen.
Menge: 84,000 m

**1.5.0180 Sprinklerltg Stahlrohr geschweißt DN 150 genutete Rohrenden Kupplung**
*** wie Position 1.5.0140
DN 150 Arbeitshöhe des Montageortes von 1 m bis 5 m
Menge: 10,000 m

**1.5.0190 Stranganschlüsse an die Strangleitung DN 32 x DN 25**
Erstellen des Stranganschlusses an die Strangleitung

mittels Anbohrschelle DN 32 x DN 25

komplett liefern und montieren
Menge: 9,000 St

**1.5.0200 Stranganschlüsse an die Strangleitung DN 40 x DN 25**
Erstellen des Stranganschlusses an die Strangleitung

mittels Anbohrschelle DN 40 x DN 25.

komplett liefern und montieren
Menge: 56,000 St

**1.5.0210 Stranganschlüsse an die Strangleitung DN 50 x DN 25**
Erstellen des Stranganschlusses an die Strangleitung

mittels Anbohrschelle DN 50 x DN 25.

komplett liefern und montieren
Menge: 35,000 St

**1.5.0220 Stranganschlüsse an die Strangleitung DN 50 x DN 40**
Erstellen des Stranganschlusses an die Strangleitung

mittels Anbohrschelle DN 50 x DN 40.

komplett liefern und montieren
Menge: 1,000 St

**1.5.0230 Stranganschlüsse an die Verteilerleitung DN 65 x DN 25**
Erstellen des Stranganschlusses an die Verteilerleitung

mittels Anbohrschelle DN 65 x DN 25. horizontal oder vertikal Rohrstück DN 25
bis 1 m als Verbindungsstück zwischen Anschluss und
Strang.

komplett liefern und montieren
Menge: 52,000 St

**1.5.0240 Stranganschlüsse an die Verteilerleitung DN 65 x DN 50**
Erstellen des Stranganschlusses an die Verteilerleitung

mittels Anbohrschelle DN 65 x DN 50. horizontal oder vertikal Rohrstück DN 50
bis 1 m als Verbindungsstück zwischen Anschluss und
Strang.

komplett liefern und montieren
Menge: 4,000 St

**1.5.0250 Stranganschlüsse an die Verteilerleitung DN 80 x DN 25**
Erstellen des Stranganschlusses an die Verteilerleitung

mittels Anbohrschelle DN 80 x DN 25. horizontal oder vertikal Rohrstück DN 25
bis 1 m als Verbindungsstück zwischen Anschluss und
Strang.

komplett liefern und montieren
Menge: 2,000 St

**1.5.0260 Stranganschlüsse an die Verteilerleitung DN 80 x DN 32**
Erstellen des Stranganschlusses an die Verteilerleitung

mittels Anbohrschelle DN 65 x DN 80. horizontal oder vertikal Rohrstück DN 32
bis 1 m als Verbindungsstück zwischen Anschluss und
Strang.

komplett liefern und montieren
Menge: 3,000 St

**1.5.0270 Stranganschlüsse an die Verteilerleitung DN 80 x DN 40**
Erstellen des Stranganschlusses an die Verteilerleitung

mittels Anbohrschelle DN 80 x DN 40. horizontal oder vertikal Rohrstück DN 40
bis 1 m als Verbindungsstück zwischen Anschluss und
Strang.

komplett liefern und montieren
Menge: 4,000 St

**1.5.0280 Stranganschlüsse an die Verteilerleitung DN 100 x DN 25**
Erstellen des Stranganschlusses an die Verteilerleitung

mittels Anbohrschelle DN 100 x DN 25. horizontal oder vertikal Rohrstück DN 25
bis 1 m als Verbindungsstück zwischen Anschluss und
Strang.

komplett liefern und montieren
Menge: 2,000 St

**1.5.0290 Stranganschlüsse an die Verteilerleitung DN 100 x DN 32**
Erstellen des Stranganschlusses an die Verteilerleitung

mittels Anbohrschelle DN 100 x DN 32. horizontal oder vertikal Rohrstück DN 32
bis 1 m als Verbindungsstück zwischen Anschluss und
Strang.

komplett liefern und montieren
Menge: 4,000 St

**1.5.0300 Stranganschlüsse an die Verteilerleitung DN 100 x DN 40**
Erstellen des Stranganschlusses an die Verteilerleitung

mittels Anbohrschelle DN 100 x DN 40. horizontal oder vertikal Rohrstück DN 40
bis 1 m als Verbindungsstück zwischen Anschluss und
Strang.

komplett liefern und montieren
Menge: 83,000 St

**1.5.0310 Stranganschlüsse an die Verteilerleitung DN 100 x DN 50**
Erstellen des Stranganschlusses an die Verteilerleitung

mittels Anbohrschelle DN 100 x DN 50. horizontal oder vertikal Rohrstück DN 50
bis 1 m als Verbindungsstück zwischen Anschluss und
Strang.

komplett liefern und montieren
Menge: 7,000 St

**1.5.0320 Stranganschlüsse an die Verteilerleitung DN 100 x DN 65**
Erstellen des Stranganschlusses an die Verteilerleitung

mittels Anbohrschelle DN 100 x DN 65. horizontal oder vertikal Rohrstück DN 65
bis 1 m als Verbindungsstück zwischen Anschluss und
Strang.

komplett liefern und montieren
Menge: 1,000 St

**1.5.0330 Stranganschlüsse an die Verteilerleitung DN 125 x DN 40**
Erstellen des Stranganschlusses an die Verteilerleitung

mittels Anbohrschelle DN 125 x DN 40. horizontal oder vertikal Rohrstück DN 40
bis 1 m als Verbindungsstück zwischen Anschluss und
Strang.

komplett liefern und montieren
Menge: 12,000 St

**1.5.0340 Stranganschlüsse an die Verteilerleitung DN 125 x DN 50**
Erstellen des Stranganschlusses an die Verteilerleitung

mittels Anbohrschelle DN 125 x DN 50. horizontal oder vertikal Rohrstück DN 50
bis 1 m als Verbindungsstück zwischen Anschluss und
Strang.

komplett liefern und montieren
Menge: 4,000 St

**1.5.0350 Bogen genutet aus duktilem Gusseisen DN25**
*** Bezugsbeschreibung
Bogen DN 25, genutet, aus duktilem Gusseisen innen und
außen beschichtet in rot ASTM A-536, alle Gradzahlen
für Rohrleitung der Sprinkleranlage aus mittelschwerem
Stahlgewinderohr DIN EN 10255

liefern und montieren
Menge: 148,000 St

**1.5.0360 Bogen genutet aus duktilem Gusseisen DN 32**
*** wie Position 1.5.0350
für Rohr DN 32
Menge: 33,000 St

**1.5.0370 Bogen genutet aus duktilem Gusseisen DN 40**
*** wie Position 1.5.0350
für Rohr DN 40
Menge: 475,000 St

**1.5.0380 Bogen genutet aus duktilem Gusseisen DN 50**
*** wie Position 1.5.0350
für Rohr DN 50
Menge: 64,000 St

**1.5.0390 Bogen genutet aus duktilem Gusseisen DN65**
*** Bezugsbeschreibung
Bogen DN 65, genutet, aus duktilem Gusseisen innen und
außen beschichtet in rot ASTM A-536, alle Gradzahlen
für Rohrleitung der Sprinkleranlage aus Stahlrohr DIN
EN 10217

liefern und montieren
Menge: 13,000 St

**1.5.0400 Bogen genutet aus duktilem Gusseisen DN 80**
*** wie Position 1.5.0390
für Rohr DN 80
Menge: 24,000 St

**1.5.0410 Bogen genutet aus duktilem Gusseisen DN 100**
*** wie Position 1.5.0390
für Rohr DN 100
Menge: 77,000 St

**1.5.0420 Bogen genutet aus duktilem Gusseisen DN 125**
*** wie Position 1.5.0390
für Rohr DN 125
Menge: 12,000 St

**1.5.0430 Bogen genutet aus duktilem Gusseisen DN 150**
*** wie Position 1.5.0390
für Rohr DN 150
Menge: 7,000 St

**1.5.0440 T-Stück genutet aus duktilem Gusseisen DN 25**
T-Stück DN 25, genutet, aus duktilem Gusseisen innen
und außen beschichtet in rot ASTM A-536 für Rohrleitung
der Sprinkleranlage aus Stahlrohr DIN EN 10255

liefern und montieren
Menge: 1,000 St

**1.5.0450 T-Stück genutet aus duktilem Gusseisen DN 32**
T-Stück DN 32, genutet, aus duktilem Gusseisen innen
und außen beschichtet in rot ASTM A-536 für Rohrleitung
der Sprinkleranlage aus Stahlrohr DIN EN 10255

liefern und montieren
Menge: 2,000 St

**1.5.0460 T-Stück genutet aus duktilem Gusseisen DN 40**
T-Stück DN 40, genutet, aus duktilem Gusseisen innen
und außen beschichtet in rot ASTM A-536 für Rohrleitung
der Sprinkleranlage aus Stahlrohr DIN EN 10255

liefern und montieren
Menge: 48,000 St

**1.5.0470 T-Stück genutet aus duktilem Gusseisen DN 50**
T-Stück DN 50, genutet, aus duktilem Gusseisen innen
und außen beschichtet in rot ASTM A-536 für Rohrleitung
der Sprinkleranlage aus Stahlrohr DIN EN 10255

liefern und montieren
Menge: 6,000 St

**1.5.0480 T-Stück genutet aus duktilem Gusseisen DN 80**
T-Stück DN 80, genutet, aus duktilem Gusseisen innen
und außen beschichtet in rot ASTM A-536 für Rohrleitung
der Sprinkleranlage aus Stahlrohr DIN EN 10217

liefern und montieren
Menge: 4,000 St

**1.5.0490 T-Stück genutet aus duktilem Gusseisen DN 100**
T-Stück DN 100, genutet, aus duktilem Gusseisen innen
und außen beschichtet in rot ASTM A-536 für Rohrleitung
der Sprinkleranlage aus Stahlrohr DIN EN 10217

liefern und montieren
Menge: 6,000 St

**1.5.0500 T-Stück genutet aus duktilem Gusseisen DN 125**
T-Stück DN 125, genutet, aus duktilem Gusseisen innen
und außen beschichtet in rot ASTM A-536 für Rohrleitung
der Sprinkleranlage aus Stahlrohr DIN EN 10217

liefern und montieren
Menge: 8,000 St

**1.5.0510 T-Stück genutet aus duktilem Gusseisen DN 150**
T-Stück DN 150, genutet, aus duktilem Gusseisen innen
und außen beschichtet in rot ASTM A-536 für Rohrleitung
der Sprinkleranlage aus Stahlrohr DIN EN 10217

liefern und montieren
Menge: 1,000 St

**1.5.0520 Kappe genutet aus duktilem Gusseisen DN 25**
Kappe DN 25, genutet, aus duktilem Gusseisen innen und
außen beschichtet in rot ASTM A-536 für Rohrleitung der
Sprinkleranlage aus mittelschwerem Stahlgewinderohr DIN
EN 10255

liefern und montieren
Menge: 13,000 St

**1.5.0530 Kappe genutet aus duktilem Gusseisen DN 32**
Kappe DN 32, genutet, aus duktilem Gusseisen innen und
außen beschichtet in rot ASTM A-536 für Rohrleitung der
Sprinkleranlage aus mittelschwerem Stahlgewinderohr DIN
EN 10255

liefern und montieren
Menge: 13,000 St

**1.5.0540 Kappe genutet aus duktilem Gusseisen DN 40**
Kappe DN 40, genutet, aus duktilem Gusseisen innen und
außen beschichtet in rot ASTM A-536 für Rohrleitung der
Sprinkleranlage aus mittelschwerem Stahlgewinderohr DIN
EN 10255

liefern und montieren
Menge: 96,000 St

**1.5.0550 Kappe genutet aus duktilem Gusseisen DN 50**
Kappe DN 50, genutet, aus duktilem Gusseisen innen und
außen beschichtet in rot ASTM A-536 für Rohrleitung der
Sprinkleranlage aus mittelschwerem Stahlgewinderohr DIN
EN 10255

liefern und montieren
Menge: 5,000 St

**1.5.0560 Kappe DN 65 Nut x DN 50 i-Gewinde**
Kappe DN 65 Nut beschichtet in rot, exzentrisch
reduziert auf DN 50 mit Innengewinde

liefern und montieren
Menge: 1,000 St

**1.5.0570 Kappe DN 80 Nut x DN 50 i-Gewinde**
Kappe DN 80 Nut beschichtet in rot, exzentrisch
reduziert auf DN 50 mit Innengewinde

liefern und montieren
Menge: 2,000 St

**1.5.0580 Kappe DN 100 Nut x DN 50 i-Gewinde**
Kappe DN 100 Nut beschichtet in rot, exzentrisch
reduziert auf DN 50 mit Innengewinde

liefern und montieren
Menge: 8,000 St

**1.5.0590 Kappe DN 125 Nut x DN 50 i-Gewinde**
Kappe DN 100 Nut beschichtet in rot, exzentrisch
reduziert auf DN 50 mit Innengewinde

liefern und montieren
Menge: 1,000 St

**1.5.0600 Reduzierstück genutet aus duktilem Gusseisen DN 32 x DN 25**
Reduzierstück DN 32 x DN 25, genutet, aus duktilem
Gusseisen innen und außen beschichtet in rot ASTM
A-536, für Rohrleitung der Sprinkleranlage nach EN
10255

liefern und montieren
Menge: 3,000 St

**1.5.0610 Reduzierstück genutet aus duktilem Gusseisen DN 40 x DN 25**
Reduzierstück DN 40 x DN 25, genutet, aus duktilem
Gusseisen innen und außen beschichtet in rot ASTM
A-536, für Rohrleitung der Sprinkleranlage nach EN
10255

liefern und montieren
Menge: 56,000 St

**1.5.0620 Reduzierstück genutet aus duktilem Gusseisen DN 40 x DN 32**
Reduzierstück DN 40 x DN 32, genutet, aus duktilem
Gusseisen innen und außen beschichtet in rot ASTM
A-536, für Rohrleitung der Sprinkleranlage nach EN
10255

liefern und montieren
Menge: 3,000 St

**1.5.0630 Reduzierstück genutet aus duktilem Gusseisen DN 50 x DN 25**
Reduzierstück DN 50 x DN 25, genutet, aus duktilem
Gusseisen innen und außen beschichtet in rot ASTM
A-536, für Rohrleitung der Sprinkleranlage nach EN
10255

liefern und montieren
Menge: 15,000 St

**1.5.0640 Reduzierstück genutet aus duktilem Gusseisen DN 50 x DN 32**
Reduzierstück DN 50 x DN 32, genutet, aus duktilem
Gusseisen innen und außen beschichtet in rot ASTM
A-536, für Rohrleitung der Sprinkleranlage nach EN
10255

liefern und montieren
Menge: 3,000 St

**1.5.0650 Reduzierstück genutet aus duktilem Gusseisen DN 50 x DN 40**
Reduzierstück DN 50 x DN 40, genutet, aus duktilem
Gusseisen innen und außen beschichtet in rot ASTM
A-536, für Rohrleitung der Sprinkleranlage nach EN
10255

liefern und montieren
Menge: 8,000 St

**1.5.0660 Reduzierstück genutet aus duktilem Gusseisen DN 65 x DN 50**
Reduzierstück DN 65 x DN 50, genutet, aus duktilem
Gusseisen innen und außen beschichtet in rot ASTM
A-536, für Rohrleitung der Sprinkleranlage nach EN
10217

liefern und montieren
Menge: 1,000 St

**1.5.0670 Reduzierstück genutet aus duktilem Gusseisen DN 80 x DN 50**
Reduzierstück DN 80 x DN 50, genutet, aus duktilem
Gusseisen innen und außen beschichtet in rot ASTM
A-536, für Rohrleitung der Sprinkleranlage nach EN
10217

liefern und montieren
Menge: 3,000 St

**1.5.0680 Reduzierstück genutet aus duktilem Gusseisen DN 80 x DN 65**
Reduzierstück DN 80 x DN 65, genutet, aus duktilem
Gusseisen innen und außen beschichtet in rot ASTM
A-536, für Rohrleitung der Sprinkleranlage nach EN
10217

liefern und montieren
Menge: 6,000 St

**1.5.0690 Reduzierstück genutet aus duktilem Gusseisen DN 100 x DN 50**
Reduzierstück DN 100 x DN 50, genutet, aus duktilem
Gusseisen innen und außen beschichtet in rot ASTM
A-536, für Rohrleitung der Sprinkleranlage nach EN
10217

liefern und montieren
Menge: 9,000 St

**1.5.0700 Reduzierstück genutet aus duktilem Gusseisen DN 100 x DN 80**
Reduzierstück DN 100 x DN 80, genutet, aus duktilem
Gusseisen innen und außen beschichtet in rot ASTM
A-536, für Rohrleitung der Sprinkleranlage nach EN
10217

liefern und montieren
Menge: 4,000 St

**1.5.0710 Reduzierstück genutet aus duktilem Gusseisen DN 125 x DN 50**
Reduzierstück DN 125 x DN 50, genutet, aus duktilem
Gusseisen innen und außen beschichtet in rot ASTM
A-536, für Rohrleitung der Sprinkleranlage nach EN
10217

liefern und montieren
Menge: 1,000 St

**1.5.0720 Reduzierstück genutet aus duktilem Gusseisen DN 125 x DN 100**
Reduzierstück DN 125 x DN 100, genutet, aus duktilem
Gusseisen innen und außen beschichtet in rot ASTM
A-536, für Rohrleitung der Sprinkleranlage nach EN
10217

liefern und montieren
Menge: 8,000 St

**1.5.0730 Reduzierstück genutet aus duktilem Gusseisen DN 150 x DN 80**
Reduzierstück DN 150 x DN 80, genutet, aus duktilem
Gusseisen innen und außen beschichtet in rot ASTM
A-536, für Rohrleitung der Sprinkleranlage nach EN
10217

liefern und montieren
Menge: 4,000 St

**1.5.0740 Reduzierstück genutet aus duktilem Gusseisen DN 150 x DN 125**
Reduzierstück DN 150 x DN 125, genutet, aus duktilem
Gusseisen innen und außen beschichtet in rot ASTM
A-536, für Rohrleitung der Sprinkleranlage nach EN
10217

liefern und montieren
Menge: 4,000 St

*Hinweis: Die Kupplungen und die Formstücke mit Nut müssen vom*
Die Kupplungen und die Formstücke mit Nut müssen vom
selben Hersteller sein.

**1.5.0750 Rohrkupplung Guss 2tlg Dichtring DN 25**
*** Bezugsbeschreibung
Rohrkupplung, Gehäuse aus Gusseisen, 2-teilig,
mit Dichtung für Rohrenden mit Sicke, max.
Betriebsüberdruck 16 bar, für Stahlrohr DN 25.

liefern und montieren
Menge: 797,000 St

**1.5.0760 Rohrkupplung Guss 2tlg Dichtring DN 32**
*** wie Position 1.5.0750
für Stahlrohr DN 32
Menge: 119,000 St

**1.5.0770 Rohrkupplung Guss 2tlg Dichtring DN 40**
*** wie Position 1.5.0750
für Stahlrohr DN 40
Menge: 1549,000 St

**1.5.0780 Rohrkupplung Guss 2tlg Dichtring DN 50**
*** wie Position 1.5.0750
für Stahlrohr DN 50
Menge: 226,000 St

**1.5.0790 Rohrkupplung Guss 2tlg Dichtring DN 65**
*** wie Position 1.5.0750
für Stahlrohr DN 65
Menge: 46,000 St

**1.5.0800 Rohrkupplung Guss 2tlg Dichtring DN 80**
*** wie Position 1.5.0750
für Stahlrohr DN 80
Menge: 91,000 St

**1.5.0810 Rohrkupplung Guss 2tlg Dichtring DN 100**
*** wie Position 1.5.0750
für Stahlrohr DN 100
Menge: 223,000 St

**1.5.0820 Rohrkupplung Guss 2tlg Dichtring DN 125**
*** wie Position 1.5.0750
für Stahlrohr DN 125
Menge: 72,000 St

**1.5.0830 Rohrkupplung Guss 2tlg Dichtring DN 150**
*** wie Position 1.5.0750
für Stahlrohr DN 150
Menge: 17,000 St

**1.5.0840 Rohrschelle Stahl verz L 0,5-1 m DN 25**
*** Bezugsbeschreibung
Rohraufhängung als Rohrschelle, aus verzinktem Stahl,
Länge der Aufhängung über 0,5 m bis 1m, Befestigung mit
Gewindestäben, mit bauaufsichtlich zugelassenen
Dübeln, einschl. Bohrarbeiten, Befestigungsuntergrund
Beton, Rohr aus Stahl, DN 25
Menge: 14,000 St

**1.5.0850 Rohrschellen Stahl verz L 0,5-1 m DN 32**
*** wie Position 1.5.0840
DN 32
Menge: 6,000 St

**1.5.0860 Rohrschellen Stahl verz L 0,5-1 m DN 40**
*** wie Position 1.5.0840
DN 40
Menge: 6,000 St

**1.5.0870 Rohrschellen Stahl verz L 0,5-1 m DN 50**
*** wie Position 1.5.0840
DN 50
Menge: 6,000 St

**1.5.0880 Rohrschellen Stahl verz L 0,5-1 m DN 65**
*** wie Position 1.5.0840
DN 65
Menge: 6,000 St

**1.5.0890 Rohrschellen Stahl verz L 0,5-1 m DN 80**
*** wie Position 1.5.0840
DN 80
Menge: 8,000 St

**1.5.0900 Rohrschellen Stahl verz L 0,5-1 m DN 100**
*** wie Position 1.5.0840
DN 100
Menge: 5,000 St

**1.5.0910 Rohrschellen Stahl verz L 0,5-1 m DN 125**
*** wie Position 1.5.0840
DN 125
Menge: 5,000 St

**1.5.0920 Rohrschellen Stahl verz L 0,5-1 m DN 150**
*** wie Position 1.5.0840
DN 150
Menge: 18,000 St

**1.5.0930 Sonderhalterungen pro kg, verzinkt**
Profilstahl zum Bau von Sonderhalterungen, zur
Befestigung der Rohrleitungen, z.B. zum Herstellen
von Traversen, verzinkte Ausführung
Ausführung entsprechend den VdS-Richtlinien
sowie alle erforderlichen Schrauben,
Verbindungsstücke und Schweißmaterial
Im Verkaufsraum schwarzes Schild mit weißer Schrift

komplett liefern und montieren
Menge: 250,000 kg

**1.5.0940 Spülanschluss (mit Ventil) DN 50**
Spülanschluss DN 50 nach VdS CEA, mit Absperrventil
und Stopfen einschl. bis 1 Rohr DN 50 sowie alle erforderlichen Schrauben,
Dichtungen, Verbindungsstücke

komplett liefern und montieren
Menge: 12,000 St

**1.5.0950 Entleerung bzw. Entlüftung 1"**
Entleerung oder Entlüftung DN 25, PN 10, mit
Absperrventil und Stopfen sowie alle erforderlichen
Schrauben, Anschluss an Strang- und Verteilerleitung (DN 32-125) mittels Anbohrschelle,
Dichtungen, Verbindungsstück

komplett liefern und montieren
Menge: 12,000 St

**1.5.0960 Testsprinkler K 80**
Prüfeinrichtung mit Testsprinkler am hydraulisch
ungünstigsten Punkt der Sprinklergruppe
nach VdS CEA 4001, Abschn. 13.5.2,
komplett betriebsfertig, bestehend aus:

- Testsprinkler (offener Sprinkler / Prüfdüse),
  K-Faktor 80, entsprechend dem kleinsten K-Faktor
  der Gruppe, Fabrikat/Typ wie Gruppensprinkler,
  Anschlussgewinde R 1/2,
- Stichleitung DN 25 vom Verteiler- bzw. Strangrohr bis
  zur Prüfeinrichtung, Länge bis 18 m, im Einheitspreis
  enthalten, Gewinderohr geschweißt, mittelschwer, nach
  EN 10255, außen korrosionsgeschützt, Beschichtung
  RAL 3000, einschl. Form- und
  Verbindungsstücke sowie Rohrbefestigung,
- Absperrventil (Prüfventil) DN 25, VdS-anerkannt,
  gegen unbefugtes Betätigen gesichert
  (z. B. Verschlussstopfen am Auslauf, Abschn. 13.5.2),
- Manometer mit Manometerhahn und Prüfanschluss,
  Skaleneinteilung nach VdS CEA 4001, Abschn. 13.7,
  Skalenendwert ca. 150 % des größten zu erwartenden
  Drucks,

Durchfluss entsprechend der Ausflussrate eines
einzelnen Sprinklers K 80.
Anordnung ohne mobile Hilfsmittel (Leiter, Hebebühne)
zugänglich (Abschn. 13.5.2).

Liefern und Montieren
Menge: 1,000 St

**1.5.0970 Testsprinkler K 160**
Prüfeinrichtung mit Testsprinkler am hydraulisch
ungünstigsten Punkt der Sprinklergruppe
nach VdS CEA 4001, Abschn. 13.5.2,
komplett betriebsfertig, bestehend aus:

- Testsprinkler (offener Sprinkler / Prüfdüse),
  K-Faktor 80, entsprechend dem kleinsten K-Faktor
  der Gruppe, Fabrikat/Typ wie Gruppensprinkler,
  Anschlussgewinde R 1/2,
- Stichleitung DN 50 vom Verteiler- bzw. Strangrohr bis
  zur Prüfeinrichtung, Länge bis 12 m, im Einheitspreis
  enthalten, Gewinderohr geschweißt, mittelschwer, nach
  EN 10255, außen korrosionsgeschützt, Beschichtung
  RAL 3000, einschl. Form- und
  Verbindungsstücke sowie Rohrbefestigung,
- Absperrventil (Prüfventil) DN 25, VdS-anerkannt,
  gegen unbefugtes Betätigen gesichert
  (z. B. Verschlussstopfen am Auslauf, Abschn. 13.5.2),
- Manometer mit Manometerhahn und Prüfanschluss,
  Skaleneinteilung nach VdS CEA 4001, Abschn. 13.7,
  Skalenendwert ca. 150 % des größten zu erwartenden
  Drucks,

Durchfluss entsprechend der Ausflussrate eines
einzelnen Sprinklers K 80.
Anordnung ohne mobile Hilfsmittel (Leiter, Hebebühne)
zugänglich (Abschn. 13.5.2).

Liefern und Montieren
Menge: 1,000 St

**1.5.0980 Hinweis- und Bezeichnungsschild**
Hinweis- und Bezeichnungsschild
für Geräte und Armaturen sowie funktionelle
Anlagenkomponenten.
Ausführung im Schilderhalter mit Klarsichtdeckel
Abmessung ca. 100 x 50 mm,
Beschriftung nach DIN in dauerhafter Form
Schutzabdeckung der fertig montierten Sprinkler für die
bauseitigen Malerarbeiten

liefern und montieren
Menge: 17,000 St

**1.5.0990 Kernbohrungen bis 250 mm Durchmesser**
Kernbohrungen bis 250 mm Durchmesser
durch Betondecken oder Wände bis
max. 400 mm Decken- oder Wandstärke.

herstellen
Menge: 1,000 St

**1.5.1000 Kernbohrungen bis 220 mm Durchmesser**
Kernbohrungen bis 220 mm Durchmesser
durch Betondecken oder Wände bis
max. 400 mm Decken- oder Wandstärke.

herstellen
Menge: 1,000 St

**1.5.1010 Kernbohrungen bis 180 mm Durchmesser**
Kernbohrungen bis 180 mm Durchmesser
durch Betondecken oder Wände bis
max. 400 mm Decken- oder Wandstärke.

herstellen
Menge: 11,000 St

**1.5.1020 Kernbohrungen bis 150 mm Durchmesser**
Kernbohrungen bis 150 mm Durchmesser
durch Betondecken oder Wände bis
max. 400 mm Decken- oder Wandstärke herstellen
Menge: 6,000 St

**1.5.1030 Kernbohrungen bis 130 mm Durchmesser**
Bohrungen bis 130 mm Durchmesser
durch Rigipswände bis
max. 400 mm Wandstärke.

herstellen
Menge: 4,000 St

**1.5.1040 R 90 - Rohrabschottung Rohraußendurchmesser 168,3 mm**
*** Bezugsbeschreibung
R 90 - Rohrabschottung
Fabrikat/Typ: ROCKWOOL / Conlit 150 P/U-Schale

zur Montage in Geschossdecken und Wänden mit
entsprechender Feuerwiderstandsklasse.

Die Rohrabschottung verhindert für 90 Minuten einen
Übertrag von Feuer und Rauch.
Hierzu ist die Conlit 150 Schale in die Bauteilöffnung
einzubauen.
Die weiterführende Dämmung erfolgt gemäß
Herstellerangaben mit nichtbrennbaren
Mineralwolle-Dämmstoffen, die einen Schmelzpunkt von
>1000°C aufweisen!

Die ordnungsgemäße Ausführung ist vom Unternehmer nach
Abschluss der Arbeiten durch eine
Übereinstimmungserklärung zu bescheinigen.

Die Abschottung ist abzustimmen auf das Leitungssystem;
Rohrwerkstoff/System: Stahlrohr - Sprinkler- und
Wandhydrantenleitung

Außendurchmesser der Rohrleitung: 168,3 mm

Baustoffklasse:  nichtbrennbar nach DIN 4102-1
Schmelzpunkt:  > 1000°C nach DIN 4102-17
Rohdichte:  > 150 kg/mn
Geschossdicke:  400 mm
Wanddicke:  400 mm

komplett liefern und montieren
Menge: 1,000 St

**1.5.1050 R 90 - Rohrabschottung Rohraußendurchmesser 129,7 mm**
*** wie Position 1.5.1040
R 90 - Rohrabschottung Rohraußendurchmesser 129,7 mm

komplett liefern und montieren
Menge: 1,000 St

**1.5.1060 R 90 - Rohrabschottung Rohraußendurchmesser 114,3 mm**
*** wie Position 1.5.1040
R 90 - Rohrabschottung Rohraußendurchmesser 114,3 mm

komplett liefern und montieren
Menge: 11,000 St

**1.5.1070 R 90 - Rohrabschottung Rohraußendurchmesser 88,9 mm**
*** wie Position 1.5.1040
R 90 - Rohrabschottung Rohraußendurchmesser 88,9 mm

komplett liefern und montieren
Menge: 6,000 St

**1.5.1080 R 90 - Rohrabschottung Rohraußendurchmesser 76,1 mm**
*** wie Position 1.5.1040
R 90 - Rohrabschottung Rohraußendurchmesser 76,1 mm

komplett liefern und montieren
Menge: 4,000 St

**1.5.1090 Spülen**
Gründlich Spülen der Sprinklerrohrleitungen nach VdS in
diesem Geschoss sowie Ausstellen einer
Ausspülbescheinigung und Unterschrift vom Auftaggeber.
Menge: 3,000 St

**1.5.1100 Abdrücken**
Abdrücken der Sprinklerrohrleitungen nach VdS in diesem
Geschoss sowie Ausstellen einer Abpressbescheinigung
und Unterschrift vom Auftaggeber.
Menge: 3,000 St

#### Titel 1.6 Sprinkler und Rohrnetz 2.UG

**1.6.0010 Sprinkler hängend oder stehend K80**
Glasfasssprinkler gemäß DIN EN 12259-1, mit
VdS-Anerkennung und CE-Kennzeichnung
Sprühcharakteristik an die örtlichen Gegebenheiten
angepasst

Die Auslösetemperatur und Einbaulage
ist an die örtlichen Gegebenheiten angepasst.

Technische Daten:
Schutzfläche:  12m²
Mindestbetriebsdruck:  0,35bar
Betriebsdruck:  max. 16 bar
Auslöseempfindlichkeit: Fast Response (RTI < 50)
K-Faktor:  80
Anschlussgewinde:  1/2 '..........'
Einbaulage:  Stehend
Sprinklerkörper:  Messing
Sprühteller:  Edelstahl

einschließlich Anschluss an die Strangleitung mittels
Anbohrschelle (Gewinde) oder Gewinde T-Stück mit Reduzierung oder reduzierten Gewindemuffe
oder reduzierten Gewindewinkel und Dichtungsmittel.die beschrieben Anschlussteile sind in der Position inkludiert.

liefern und montieren
Menge: 7,000 St

**1.6.0020 Sprinklerltg Stahlgewinderohr mittelschwer geschweißt DN 32 genutete Rohrenden Kupplung**
Rohrleitung DN 32 für Sprinkleranlage aus
mittelschwerem Stahlgewinderohr DIN EN 10255,
geschweißt, pulverbeschichtet RAL 3000, nass (Leitung ist ständig mit
Löschwasser gefüllt), Verbindung mit Kupplung, Form- und
Verbindungsstücke werden gesondert vergütet, Verlegung
in Zentralen, Rohrbefestigungen werden gesondert
vergütet, Arbeitshöhe des Montageortes bis 5 m.

liefern und montieren
Menge: 19,000 m

**1.6.0030 Sprinklerltg Stahlrohr geschweißt DN 80 genutete Rohrenden Kupplung**
Rohrleitung DN 80 für Sprinkleranlage aus Stahlrohr DIN
EN 10217-1, Maße DIN EN 10220, geschweißt,
pulverbeschichtet RAL 3000, nass (Leitung ist ständig mit
Löschwasser gefüllt), Verbindung durch genutete Rohrenden
und Kupplung, Form- und Verbindungsstücke werden gesondert
vergütet, Verlegung in Zentralen, Rohrbefestigungen werden
gesondert vergütet, Arbeitshöhe des Montageortes von 1 m bis 5 m

liefern und montieren
Menge: 13,000 m

**1.6.0040 Bogen genutet aus duktilem Gusseisen DN32**
Bogen DN 32, genutet, aus duktilem Gusseisen innen und
außen beschichtet in rot ASTM A-536, alle Gradzahlen
für Rohrleitung der Sprinkleranlage aus mittelschwerem
Stahlgewinderohr DIN EN 10255

liefern und montieren
Menge: 5,000 St

**1.6.0050 Bogen genutet aus duktilem Gusseisen DN80**
Bogen DN 80, genutet, aus duktilem Gusseisen innen und
außen beschichtet in rot ASTM A-536, alle Gradzahlen
für Rohrleitung der Sprinkleranlage aus Stahlrohr DIN
EN 10217

liefern und montieren
Menge: 1,000 St

**1.6.0060 T-Stück genutet aus duktilem Gusseisen DN 32**
T-Stück DN 32, genutet, aus duktilem Gusseisen innen
und außen beschichtet in rot ASTM A-536 für Rohrleitung
der Sprinkleranlage aus Stahlrohr DIN EN 10255

liefern und montieren
Menge: 2,000 St

**1.6.0070 Kappe genutet aus duktilem Gusseisen DN 32**
Kappe DN 32, genutet, aus duktilem Gusseisen innen und
außen beschichtet in rot ASTM A-536 für Rohrleitung der
Sprinkleranlage aus mittelschwerem Stahlgewinderohr DIN
EN 10255

liefern und montieren
Menge: 4,000 St

**1.6.0080 Kappe DN 80 Nut x DN 50 i-Gewinde**
Kappe DN 80 Nut beschichtet in rot, exzentrisch
reduziert auf DN 50 mit Innengewinde

liefern und montieren
Menge: 2,000 St

*Hinweis: Die Kupplungen und die Formstücke mit Nut müssen vom*
Die Kupplungen und die Formstücke mit Nut müssen vom
selben Hersteller sein.

**1.6.0090 Rohrkupplung Guss 2tlg Dichtring DN 32**
*** Bezugsbeschreibung
Rohrkupplung, Gehäuse aus Gusseisen, 2-teilig,
mit Dichtung für Rohrenden mit Sicke, max.
Betriebsüberdruck 16 bar, für Stahlrohr DN 32.

liefern und montieren
Menge: 26,000 St

**1.6.0100 Rohrkupplung Guss 2tlg Dichtring DN 80**
*** wie Position 1.6.0090
für Stahlrohr DN 80
Menge: 4,000 St

**1.6.0110 Rohrschelle Stahl verz L 0,5-1 m DN 32**
*** Bezugsbeschreibung
Rohraufhängung als Rohrschelle, aus verzinktem Stahl,
Länge der Aufhängung über 0,5 m bis 1m, Befestigung mit
Gewindestäben, mit bauaufsichtlich zugelassenen
Dübeln, einschl. Bohrarbeiten, Befestigungsuntergrund
Beton, Rohr aus Stahl, DN 32
Menge: 6,000 St

**1.6.0120 Rohrschellen Stahl verz L 0,5-1 m DN 80**
*** wie Position 1.6.0110
DN 80
Menge: 3,000 St

**1.6.0130 Sonderhalterungen pro kg, verzinkt**
Profilstahl zum Bau von Sonderhalterungen, zur
Befestigung der Rohrleitungen, z.B. zum Herstellen
von Traversen, verzinkte Ausführung
Ausführung entsprechend den VdS-Richtlinien
sowie alle erforderlichen Schrauben,
Verbindungsstücke und Schweißmaterial
Im Verkaufsraum schwarzes Schild mit weißer Schrift

komplett liefern und montieren
Menge: 20,000 kg

**1.6.0140 Spülanschluss (mit Ventil) DN 50**
Spülanschluss DN 50 nach VdS CEA, mit Absperrventil
und Stopfen einschl. bis 1 Rohr DN 50 sowie alle erforderlichen Schrauben,
Dichtungen, Verbindungsstücke

komplett liefern und montieren
Menge: 12,000 St

**1.6.0150 Testsprinkler K 80**
Prüfeinrichtung mit Testsprinkler am hydraulisch
ungünstigsten Punkt der Sprinklergruppe
nach VdS CEA 4001, Abschn. 13.5.2,
komplett betriebsfertig, bestehend aus:

- Testsprinkler (offener Sprinkler / Prüfdüse),
  K-Faktor 80, entsprechend dem kleinsten K-Faktor
  der Gruppe, Fabrikat/Typ wie Gruppensprinkler,
  Anschlussgewinde R 1/2,
- Stichleitung DN 25 vom Verteiler- bzw. Strangrohr bis
  zur Prüfeinrichtung, Länge bis 18 m, im Einheitspreis
  enthalten, Gewinderohr geschweißt, mittelschwer, nach
  EN 10255, außen korrosionsgeschützt, Beschichtung
  RAL 3000, einschl. Form- und
  Verbindungsstücke sowie Rohrbefestigung,
- Absperrventil (Prüfventil) DN 25, VdS-anerkannt,
  gegen unbefugtes Betätigen gesichert
  (z. B. Verschlussstopfen am Auslauf, Abschn. 13.5.2),
- Manometer mit Manometerhahn und Prüfanschluss,
  Skaleneinteilung nach VdS CEA 4001, Abschn. 13.7,
  Skalenendwert ca. 150 % des größten zu erwartenden
  Drucks,

Durchfluss entsprechend der Ausflussrate eines
einzelnen Sprinklers K 80.
Anordnung ohne mobile Hilfsmittel (Leiter, Hebebühne)
zugänglich (Abschn. 13.5.2).

Liefern und Montieren
Menge: 1,000 St

**1.6.0160 Hinweis- und Bezeichnungsschild**
Hinweis- und Bezeichnungsschild
für Geräte und Armaturen sowie funktionelle
Anlagenkomponenten.
Ausführung im Schilderhalter mit Klarsichtdeckel
Abmessung ca. 100 x 50 mm,
Beschriftung nach DIN in dauerhafter Form
Schutzabdeckung der fertig montierten Sprinkler für die
bauseitigen Malerarbeiten

liefern und montieren
Menge: 1,000 St

**1.6.0170 Spülanschluss (mit Ventil) DN 50**
Spülanschluss DN 50 nach VdS CEA, mit Absperrventil
und Stopfen sowie alle erforderlichen Schrauben,
Dichtungen, Verbindungsstücke

komplett liefern und montieren
Menge: 1,000 St

**1.6.0180 Kernbohrungen bis 150 mm Durchmesser**
Kernbohrungen bis 125 mm Durchmesser
durch Betondecken oder Wände bis
max. 400 mm Decken- oder Wandstärke herstellen
Menge: 6,000 St

**1.6.0190 R 90 - Rohrabschottung Rohraußendurchmesser 88,9 mm**
R 90 - Rohrabschottung Rohraußendurchmesser 88,9 mm

komplett liefern und montieren
Menge: 6,000 St

#### Titel 1.7 Steigleitung im Schacht

**1.7.0010 Sprinklerltg Stahlrohr geschweißt DN 150 genutete Rohrenden Kupplung**
Rohrleitung DN 150 für Sprinkleranlage aus Stahlrohr DIN
EN 10217-1, Maße DIN EN 10220, geschweißt,
pulverbeschichtet RAL 3000, nass (Leitung ist ständig mit
Löschwasser gefüllt), Verbindung durch genutete Rohrenden
und Kupplung, Form- und Verbindungsstücke werden gesondert
vergütet, Verlegung in Zentralen, Rohrbefestigungen werden
gesondert vergütet, Arbeitshöhe des Montageortes von 1 m bis 5 m

liefern und montieren
Menge: 90,000 m

**1.7.0020 Bogen genutet aus duktilem Gusseisen DN150**
Bogen DN 150, genutet, aus duktilem Gusseisen innen und
außen beschichtet in rot ASTM A-536, alle Gradzahlen
für Rohrleitung der Sprinkleranlage aus mittelschwerem
Stahlgewinderohr DIN EN 10217

liefern und montieren
Menge: 31,000 St

**1.7.0030 Kappe genutet aus duktilem Gusseisen DN 150**
Kappe DN 150, genutet, aus duktilem Gusseisen innen und
außen beschichtet in rot ASTM A-536 für Rohrleitung der
Sprinkleranlage aus mittelschwerem Stahlgewinderohr DIN
EN 10217

liefern und montieren
Menge: 4,000 St

**1.7.0040 Rohrkupplung Guss 2tlg Dichtring DN 150**
Rohrkupplung, Gehäuse aus Gusseisen, 2-teilig,
mit Dichtung für Rohrenden mit Sicke, max.
Betriebsüberdruck 16 bar, für Stahlrohr DN 150.

liefern und montieren
Menge: 77,000 St

**1.7.0050 Rohrschelle Stahl verz L 0,5-1 m DN 150**
Rohraufhängung als Rohrschelle, aus verzinktem Stahl,
Länge der Aufhängung über 0,5 m bis 1m, Befestigung mit
Gewindestäben, mit bauaufsichtlich zugelassenen
Dübeln, einschl. Bohrarbeiten, Befestigungsuntergrund
Beton, Rohr aus Stahl, DN 150
Menge: 45,000 St

**1.7.0060 Sonderhalterungen pro kg, verzinkt**
Profilstahl zum Bau von Sonderhalterungen, zur
Befestigung der Rohrleitungen, z.B. zum Herstellen
von Traversen, verzinkte Ausführung
Ausführung entsprechend den VdS-Richtlinien
sowie alle erforderlichen Schrauben,
Verbindungsstücke und Schweißmaterial
Im Verkaufsraum schwarzes Schild mit weißer Schrift

komplett liefern und montieren
Menge: 150,000 kg

**1.7.0070 Hinweis- und Bezeichnungsschild**
Hinweis- und Bezeichnungsschild
für Geräte und Armaturen sowie funktionelle
Anlagenkomponenten.
Ausführung im Schilderhalter mit Klarsichtdeckel
Abmessung ca. 100 x 50 mm,
Beschriftung nach DIN in dauerhafter Form
Schutzabdeckung der fertig montierten Sprinkler für die
bauseitigen Malerarbeiten

liefern und montieren
Menge: 10,000 St

**1.7.0080 Kernbohrungen bis 250 mm Durchmesser**
Kernbohrungen bis 250 mm Durchmesser
durch Betondecken oder Wände bis
max. 400 mm Decken- oder Wandstärke.

herstellen
Menge: 4,000 St

**1.7.0090 R 90 - Rohrabschottung Rohraußendurchmesser 168,3 mm**
R 90 - Rohrabschottung
Fabrikat/Typ: ROCKWOOL / Conlit 150 P/U-Schale

zur Montage in Geschossdecken und Wänden mit
entsprechender Feuerwiderstandsklasse.

Die Rohrabschottung verhindert für 90 Minuten einen
Übertrag von Feuer und Rauch.
Hierzu ist die Conlit 150 Schale in die Bauteilöffnung
einzubauen.
Die weiterführende Dämmung erfolgt gemäß
Herstellerangaben mit nichtbrennbaren
Mineralwolle-Dämmstoffen, die einen Schmelzpunkt von
>1000°C aufweisen!

Die ordnungsgemäße Ausführung ist vom Unternehmer nach
Abschluss der Arbeiten durch eine
Übereinstimmungserklärung zu bescheinigen.

Die Abschottung ist abzustimmen auf das Leitungssystem;
Rohrwerkstoff/System: Stahlrohr - Sprinkler- und
Wandhydrantenleitung

Außendurchmesser der Rohrleitung: 168,3 mm

Baustoffklasse:  nichtbrennbar nach DIN 4102-1
Schmelzpunkt:  > 1000°C nach DIN 4102-17
Rohdichte:  > 150 kg/mn
Geschossdicke:  400 mm
Wanddicke:  400 mm

komplett liefern und montieren
Menge: 4,000 St

**1.7.0100 Spülen**
Gründlich Spülen der Sprinklerrohrleitungen nach VdS in
diesem Geschoss sowie Ausstellen einer
Ausspülbescheinigung und Unterschrift vom Auftaggeber.
Menge: 4,000 St

**1.7.0110 Abdrücken**
Abdrücken der Sprinklerrohrleitungen nach VdS in diesem
Geschoss sowie Ausstellen einer Abpressbescheinigung
und Unterschrift vom Auftaggeber.
Menge: 4,000 St

#### Titel 1.8 Wartung (nur EP)

**1.8.0010 Wartung der Sprinkleranlage gemäß den Richtlinien des VdS / CEA 4001.**
*** Bedarfsposition ohne GB
Wartung der Sprinkleranlage gemäß VdS CEA 4001 : 2024-01 (08),
Abschnitt 18 (Instandhaltung).
Die Preise sind auf einen jährlichen Wartungsturnus zu beziehen;
Höchstabstand zwischen den Wartungen: 12 Monate (Abschn. 18.4.2.1).

Leistungsumfang - jährliche Instandhaltungsarbeiten nach
Abschn. 18.4.2, u. a.:
- Prüfung der Durchflussrate der Wasserversorgung (Sprinklerpumpe
  bzw. Direktanschluss, soweit vorhanden) mit maximaler
  Durchflussrate (Qmax) über den gesamten Einsatzbereich
  (Pumpenkurve), Abschn. 18.4.2.3,
- Untersuchung und Reinigung von Filtern und Sieben in der
  Wasserversorgung, Abschn. 18.4.2.6,
- Kontrolle der Ölstände an Kompressoren, Pumpen und sonstigen
  Komponenten, Ölwechsel nach Herstellerangaben, Abschn. 18.4.2.8,
- Funktionsprüfung der Überwachungszentralen, Abschn. 18.4.2.10,
- alle weiteren von den Bauteilherstellern empfohlenen Verfahren.

Es wird davon ausgegangen, dass die gemäß Abschn. 18.3
erforderlichen täglichen, wöchentlichen, monatlichen und
vierteljährlichen Kontrollen (Abstand max. 13 Wochen, mit
Aufzeichnung) durch den Betreiber/Sprinklerwart durchgeführt werden.

Die Wartung ist durch eine sachkundige Person eines VdS-anerkannten
Errichters durchzuführen; je Wartungsdurchgang ist dem Betreiber ein
unterzeichneter und datierter Inspektionsbericht zu übergeben.

Wartung der Alarmventilstationen: siehe gesonderte Positionen.
Instandsetzungsleistungen und Ersatzteile werden nach gesonderter
Beauftragung vergütet.

Je Wartungsjahr
Menge: 5,000 St

**1.8.0020 Wartung Nassalarmventilstation, jährlich**
*** Bedarfsposition ohne GB
Wartung der Nassalarmventilstation gemäß
VdS CEA 4001 : 2024-01 (08), Abschn. 18.4.2.2
(Höchstabstand 12 Monate):
Alarmventil öffnen, innere Prüfung, bewegliche Bauteile auf
Leichtgängigkeit prüfen.
Einschl. Funktionsprobe der Alarmierung über die
Alarmprobiereinrichtung und Wiederherstellen der
Betriebsbereitschaft.
Durchführung durch eine sachkundige Person eines VdS-anerkannten
Errichters, einschl. unterzeichnetem und datiertem
Inspektionsbericht.
Instandsetzungsleistungen und Ersatzteile werden nach gesonderter
Beauftragung vergütet.

Je Station und Wartungsdurchgang (1 x jährlich)
Menge: 5,000 St

**1.8.0030 Wartung Trockenalarmventilstation, halbjährlich**
*** Bedarfsposition ohne GB
Wartung der Trockenalarmventilstation gemäß
VdS CEA 4001 : 2024-01 (08), Abschn. 18.4.1.3
(Höchstabstand 6 Monate):
Durchschlagprobe des Trockenalarmventils sowie aller Schnellöffner
und Schnellentlüfter (Vollflutung des Rohrnetzes nicht
erforderlich), Alarmventil öffnen, innere Prüfung, bewegliche
Bauteile auf Leichtgängigkeit prüfen.
Einschl. Entwässern des Rohrnetzes, Wiederauffüllen mit Druckluft
und Wiederherstellen der Betriebsbereitschaft.
Durchführung durch eine sachkundige Person eines VdS-anerkannten
Errichters, einschl. unterzeichnetem und datiertem
Inspektionsbericht.
Instandsetzungsleistungen und Ersatzteile werden nach gesonderter
Beauftragung vergütet.

Je Station und Wartungsdurchgang (2 x jährlich)
Menge: 5,000 St

**1.8.0040 3-Jahres-Inspektion Absperrarmaturen/Rückflussverhinderer**
*** Pauschalposition
*** Bedarfsposition ohne GB
3-Jahres-Inspektion gemäß VdS CEA 4001 : 2024-01 (08),
Abschn. 18.4.3 (Höchstabstand 3 Jahre):
Überprüfung aller Absperrarmaturen und Rückflussverhinderer
(einschl. der Armaturen zur Entwässerungsunterteilung).
Anzahl und Nennweiten der Armaturen: siehe Bestandsunterlagen
(- zu verifizieren).
Austausch bzw. Instandsetzung einschl. Material wird nach
gesonderter Beauftragung vergütet.

Je Inspektionsdurchgang
Menge: 1,000 psch

**1.8.0050 5-Jahres-Inspektion Behälter und Trockenrohrnetz**
*** Pauschalposition
*** Bedarfsposition ohne GB
5-Jahres-Inspektion gemäß VdS CEA 4001 : 2024-01 (08),
Abschn. 18.4.4 (Höchstabstand 5 Jahre):
- Durchschlagprobe des Trockenrohrnetzes mit Vollflutung über die
  Prüfeinrichtung, im Beisein der zuständigen Stelle;
  Terminabstimmung mit der zuständigen Stelle durch den AG.
  Einschl. anschließendem Entwässern, Wiederauffüllen mit
  Druckluft und Wiederherstellen der Betriebsbereitschaft.
  Wasser und Energie werden bauseits gestellt; Wasserableitung
  bauseits.
- Sofern Behälter mit innerer Beschichtung oder Auskleidung
  vorhanden (- zu verifizieren): Prüfung von innen und außen auf
  Korrosion und Zustand der Beschichtung oder Auskleidung,
  Reinigung nach Bedarf.
- Kontrolle der Steuerventile nach Herstellerangaben; ein
  herstellerseitig vorgesehener Austausch einschl. Material wird
  nach gesonderter Beauftragung vergütet.
Instandsetzungsleistungen werden nach gesonderter Beauftragung
vergütet.

Je Inspektionsdurchgang
Menge: 1,000 psch

#### Titel 1.9 Sonstige Sprinkleranlage

**1.9.0010 Sachverständigen-Abnahme der gesamten Sprinkleranlage**
*** Pauschalposition
Sachverständigen-Abnahme der gesamten Sprinkleranlage,
einschl. Bestandsanlage, einschl. sämtlicher erforderlichen Unterlagen, mängelfreies Abnahmeprotokoll, inkl. Mängelbeseitigung.
Abnahme bestehend aus:
1 Abnahme, 1 Nachabnahme
Menge: 1,000 psch

**1.9.0020 Begleitung der Sachverständigenabnahme**
Begleitung der Sachverständigenabnahme durch Obermonteur/Projektleiter und Helfer
Menge: 2,000 St

*Hinweis: STUNDENLOHNARBEITEN*
STUNDENLOHNARBEITEN

Stundenlohnarbeiten sind nur nach Anforderung der
Bauleitung und schriftlicher Genehmigung auszuführen.
Enthalten:
- Auslösung
- Fahrtkosten
- Gemeinkosten
- Wagnis
- Gewinn
- Bauüberwachung durch den Montageleiter

Für den Nachweis der Stundenlohnarbeiten dürfen nur die
dafür vorgesehenen Vordrucke verwendet werden.
Die Stundenlohnnachweise sind täglich der Bauleitung
zur Kenntnisnahme vorzulegen und bestätigen zu lassen.

Zuschläge für Stundenlohnarbeiten:
Bei Mehr-, Nacht-, Sonn- und Feiertagsarbeit sind die
tariflichen Zuschläge in dem Basisstundenlohn zu
berücksichtigen.

**1.9.0030 Basisstunden Techniker/Meister**
*** Zu bezuschlagende Position
*** Bedarfsposition ohne GB
Menge: 1,000 h

**1.9.0040 Basisstunden Obermonteur/Monteur**
*** Zu bezuschlagende Position
*** Bedarfsposition ohne GB
Menge: 1,000 h

**1.9.0050 Basisstunden Helfer / Azubi**
*** Zu bezuschlagende Position
*** Bedarfsposition ohne GB
Basisstunden Helfer
Menge: 1,000 h

**1.9.0060 Überstundenzuschlag ( 18-22 Uhr )**
*** Zuschlagsposition auf die folgenden Positionen
*** Bedarfsposition ohne GB
Überstundenzuschlag ( 18:00 - 22:00 Uhr )

- prozentualer Aufschlag auf vorgenannte Stundensätze
- 1.9.0030
- 1.9.0040
- 1.9.0050

**1.9.0070 Nachtstundenzuschlag ( 22-06 Uhr )**
*** Zuschlagsposition auf die folgenden Positionen
*** Bedarfsposition ohne GB
Nachtstundenzuschlag ( 22:00 - 06:00 Uhr )

- prozentualer Aufschlag auf vorgenannte Stundensätze
- 1.9.0030
- 1.9.0040
- 1.9.0050

*Hinweis: DEMONTAGEN*

**1.9.0080 Demontage und fachgerechte Entsorgung Wandhydrantenschränke**
*** Bedarfsposition ohne GB
Demontage und fachgerechte Entsorgung
Wandhydrantenschränke,
einschl. Entleerung der Anlage, Absperrvorrichtung,
Strahlrohr, Schlauch und Haspel, Feuerlöscher,
Meldeeinrichtungen, Befestigungen, Form- und
Verbindungsstücke.
Menge: 1,000 St

**1.9.0090 Demontage und fachgerechte Entsorgung Wandhydrantenleitungen, DN 50 - DN 80**
*** Bedarfsposition ohne GB
Demontage und fachgerechte Entsorgung
Wandhydrantenleitungen, DN 50 - DN 80.
einschl. Befestigungen, Form- und Verbindungsstücke
Menge: 1,000 m

**1.9.0100 Trennen der Rohrleitung DN 50 - DN 150**
*** Bedarfsposition ohne GB
Trennen der Rohrleitung  DN 40 - DN 65
mittels Trennschnitt
Menge: 1,000 St

**1.9.0110 Demontage und fachgerechte Entsorgung Sprinkler**
*** Bedarfsposition ohne GB
Demontage und fachgerechte Entsorgung von Sprinklern,
einschl. Sprinklerstrangrohren einschl. der Befestigungen, Flexschläuche, Fall- und Steigrohre Form- und Verbindungsstücke.
Menge: 1,000 St

**1.9.0120 Demontage und fachgerechte Entsorgung Sprinklerverteilerleitung DN 65 - DN 150**
*** Bedarfsposition ohne GB
Demontage und fachgerechte Entsorgung von Sprinklerverteilerleitung,
einschl. der Befestigungen, Form- und Verbindungsstücke, Armaturen und Ventile inkl. zuleitung
DN 20 - DN 65.
Menge: 1,000 m

*Hinweis: Sonstiges*

**1.9.0130 Fracht und Transport**
*** Pauschalposition
Fracht und Transport der Materialien und
Werkzeuge,Werkzeuggestellung, Abtransport der
Werkzeuge, Restmaterialien und des anteiligen
Bauschuttes, Bruch- und Bauwesenversicherung für alle
vorstehenden Arbeiten.

liefern und entsorgen
Menge: 1,000 psch

**1.9.0140 Baustelleneinrichtung**
*** Pauschalposition
Menge: 1,000 psch

**1.9.0150 Gestellung von Gerüsten und Hebebühnen**
*** Pauschalposition
Gestellung von Gerüsten oder fahrbare Arbeitsbühnen für
dieses Gewerk und alle vorstehenden Arbeiten über 2,00m
bis 5,00m über Fußboden oder Gelände.

liefern und abholen
Menge: 1,000 psch

**1.9.0160 Dichtigkeitsprüfung**
*** Pauschalposition
Die komplette Feuerlöschanlage ist auf Dichtigkeit zu
prüfen und mit Übergabe der Revisionsunterlagen dem AG
zu in vollem Umfang zu bescheinigen.

liefern
Menge: 1,000 psch

*Hinweis*

**1.9.0170 Werk- und Montageplanung sowie auch Montagezeichnungen**
*** Pauschalposition
Erstellen der kompletten Werk- und Montageplanung sowie
auch Montagezeichnungen für komplettes Gewerk Sprinkler
inkl. hydraulische Berechnugen, für alle zuvor aufgeführten
Titel und Positionen.

liefern und ausführen
Menge: 1,000 psch

**1.9.0180 Revisionsunterlagen**
*** Pauschalposition
Revisionsunterlagen
Erstellung der kompletten Revisionsunterlagen für
dieses Gewerk in 3-facher Ausfertigung, bestehend aus:

3 Satz : Montage - Detailpläne als Papierpausen,
  : farbig angelegt
3 Stück : CD-ROM mit den Zeichnungen
3 Satz : komplette Unterlagen über alle eingebauten
 : Anlagen- und Regelteile
3 Satz  : Messprotokolle
3 Satz  : Bedienungsanleitungen
3 Satz  : Wartungslisten
3 Satz  : Auflistung aller eingestellten Soll- und
 : Istwerte, Schaltzeiten etc.

Korrigierte Schaltschemen in allen Zentralen und
Unterverteilungen als Hartschaumplatte.

Die Revisionsunterlagen sind je in einem getrennten
Ringordner abzuliefern.

ausführen und liefern
Menge: 1,000 psch

### Abschnitt 2 Wandhydranten

*Hinweis: Hinweistext*
Vorbemerkungen mdash; Baubeschreibung Wandhydrantenanlage
Umbau Stadthof Hanau

1 Bauvorhaben und Leistungsumfang
(1.1) Für das Gesamtgebäude wird eine neue Wandhydrantenanlage errichtet. Im gesamten 1. Untergeschoss werden die
vorhandenen Wandhydranten und zugehörigen Leitungen im
Bestand demontiert.
(1.2) Im 2. Untergeschoss ist keine Wandhydrantenanlage
vorhanden; dort sind keine Leistungen an der
Wandhydrantenanlage zu erbringen.
(1.3) Im 1. Untergeschoss sind Technikräume sowie Flächen
für den Mieter Decathlon (Verkaufs- und Lagerbereich)
geplant.
(1.4) Gegenstand dieses LV sind das 1. Untergeschoss
sowie die zentralen Anlagenteile (Löschwassertank,
Druckerhöhungsanlage, Feuerwehreinspeisung, Steig-/
Verteilleitungen). Die Ausschreibung der übrigen
Geschosse erfolgt in einem weiteren Schritt. Die
hydraulische Berechnung ist jedoch bereits jetzt für
das Gesamtgebäude einschließlich der übrigen Geschosse
aufzustellen; die daraus resultierenden Anforderungen
sind bei der Auslegung der Druckerhöhungsanlage, des
Löschwassertanks und der Verteil-/Steigleitungen zu
berücksichtigen und zu würdigen, sodass die späteren
Bauabschnitte ohne Umbau der zentralen Anlagenteile
angeschlossen werden können.

2 Auslegung
(2.1) Löschwasserbedarf gemäß Brandschutzkonzept:
gleichzeitiger Betrieb von drei Wandhydranten Typ F
mit je 100 l/min bei einem Mindestfließdruck von
0,3 MPa an der hydraulisch ungünstigsten Entnahmestelle; Gesamtbedarf somit 300 l/min (18 m³/h).
(2.2) Die Wandhydrantenanlage wird als Löschwasseranlage
nach DIN 14462 ausgeführt. Es kommen Wandhydranten Typ F
für die Benutzung durch Laien und die Feuerwehr zum
Einsatz (Anzahl und Anordnung gemäß Brandschutzkonzept
und Planunterlagen).
(2.3) Die Löschwasserversorgung erfolgt über eine
Feuerlösch-Druckerhöhungsanlage nach DIN 14462, die an
einen Löschwassertank angeschlossen wird. Der
Löschwassertank bevorratet 100 % des erforderlichen
Löschwasserbedarfs (Nutzvolumen gemäß Brandschutzkonzept bzw. hydraulischer Berechnung - zu
verifizieren). Die Nachspeisung des Tanks erfolgt aus
dem Trinkwassernetz über einen freien Auslauf nach
DIN EN 1717.
(2.4) Die Wandhydrantenanlage erhält zusätzlich eine
Feuerwehreinspeisung nach DIN 14462 in Abstimmung mit
der zuständigen Brandschutzdienststelle (Anordnung und
Ausführung gemäß Brandschutzkonzept).
(2.5) Zur Begrenzung des Fließdrucks an druckstarken
Entnahmestellen sind Druckminderventile bzw.
Drosselscheiben gemäß hydraulischer Berechnung
vorzusehen. Der erforderliche Mindestfließdruck an der
hydraulisch ungünstigsten Entnahmestelle darf dabei
nicht unterschritten werden.

3 Bauablauf / Betrieb während der Umbauarbeiten
(3.1) Während der gesamten Umbauarbeiten ist der
kontinuierliche und wirksame Betrieb der Wandhydrantenanlage in den übrigen Bereichen sicherzustellen.
(3.2) Temporäre Maßnahmen oder Provisorien zur
Aufrechterhaltung des Brandschutzes sind durch den
Auftragnehmer zu planen, mit dem Bauherrn, der
Fachbauleitung und den zuständigen Stellen abzustimmen
und umzusetzen.

4 Regelwerk und Ausführung
(4.1) Die Wandhydrantenanlage ist nach den jeweils
gültigen Fassungen der DIN 14462, DIN 1988-600,
DIN EN 1717, DIN 14461 und DIN EN 671-1 zu planen und
zu errichten.
(4.2) Die Arbeiten sind unter Berücksichtigung der
allgemein anerkannten Regeln der Technik sowie der
jeweils gültigen VOB-, VDE- und DVGW-Vorgaben
auszuführen.
(4.3) Alle einzubauenden Komponenten müssen für den
Einsatz in Löschwasseranlagen geeignet und entsprechend
zertifiziert sein (DVGW- bzw. Bauart-Zulassung, soweit
einschlägig). Die Nachweise sind mit dem Angebot bzw.
spätestens vor Einbau vorzulegen.
(4.4) Die Montage ist in enger Abstimmung mit den
anderen beteiligten Gewerken (insbesondere HLS,
Elektro, Küchenplanung) sowie mit dem Bauherrn und der
Fachbauleitung durchzuführen.

5 Dokumentation und Abnahme
(5.1) Alle im Rahmen dieser Maßnahme erstellten
Anlagenteile sind zu dokumentieren (Bestands-/
Revisionsunterlagen, hydraulische Berechnung,
Kontrollbuch nach DIN 14462) und für die Abnahme durch
einen anerkannten Sachverständigen bzw. Sachkundigen
vorzubereiten.
(5.2) Vorbereitung und Begleitung der Abnahme werden, soweit
gesondert ausgeschrieben, ausschließlich über die betreffenden
Positionen vergütet. Die Pflicht zur Beseitigung eigener Mängel
bleibt unberührt.

6 Abgrenzung von Nebenleistungen und gesonderten Positionen
Die nachfolgend genannten Leistungen sind nur insoweit in die
Einheitspreise einzurechnen, als hierfür keine gesonderte Position
im LV vorhanden ist. Ausdrücklich gesondert ausgeschriebene
Leistungen werden ausschließlich über die betreffende Position
vergütet und nicht zusätzlich in andere Einheitspreise eingerechnet:
(6.1) Zweimalige Einweisung des Bedienungspersonals.
(6.2) Erstellen der Werk- und Montageplanung
einschließlich der hydraulischen Berechnung.
(6.3) Gestellung der erforderlichen Gerüste für die
Montage unter Beachtung von Behinderungen in
Teilbereichen.
(6.4) Erstellen der Revisionsunterlagen sowie der
Errichterbescheinigung.
(6.5) Teilnahme an Baubesprechungen.
(6.6) Koordination mit anderen Gewerken.
(6.7) Inbetriebnahme und Übergabe der Anlage.

7 Bauseitige Leistungen
Folgende Leistungen werden bauseits erbracht und sind
nicht Bestandteil dieses LV:
(7.1) Revisionsschaltung der WH-Anlage bezüglich
der Aufschaltung auf die BMA/BMZ (Abschaltung der
Weiterleitung während der Arbeiten).
(7.2) Bauwasser.
(7.3) Baustrom.
(7.4) Nachtdienst (falls notwendig).
(7.5) Brandwache (falls notwendig und Notwendigkeit nicht durch AN verursacht (7.4 und 7.5)).

Ergänzende Leistungsabgrenzung - Stand ID B:
Der Bau der Löschwasservorratsbehälter erfolgt bauseits.
Leistungsumfang dieses LV sind die ausdrücklich beschriebenen
Rohrleitungen, Anschlüsse, Durchführungen und Zubehörteile.
Die gesondert ausgeschriebenen 500-l-Auffüllbehälter nach
Position 1.2.150 bleiben Bestandteil des LV.
Demontage- und Trennpositionen mit Kennzeichnung als Bedarf
ohne Gesamtbetrag dienen ausschließlich der Einheitspreisabfrage.
Die Mengenangabe 1 ist keine bestätigte Ausführungsmenge.
Vor Angebotsaufforderung sind die im Änderungs- und Prüfvermerk
aufgeführten technischen Widersprüche sowie die projektbezogen
anzuwendenden Regelwerksfassungen zu klären.

#### Titel 2.1 Löschwassertank

**2.1.0010 Überlauf des Löschwassertanks DN 100**
Überlauf des Löschwassertanks  DN 100

DN 100 aus Stahlrohr nach DIN 2458.

VERZINKT

Die Verbindungsstellen sind entsprechend den Angaben
des Rohrherstellers mit einem Korrosionsschutz zu
versehen und zu verlegen.

inkl. Werksprüfungzeugnis 2.2 nach EN 10 204.

Herstellung der Rohrverbindung zwischen
Unterwasserpumpe und Behälteranschluss

inkl. Gegenflansch für Pumpendruckstutzen, Form- und
Verbindungsstücke und Halterung verzinkt

Liefern und Montieren
Menge: 12,000 m

**2.1.0020 Be- und Entlüftung des Löschwassertanks DN 100**
Be- und Entlüftung des Löschwassertanks  DN 100

DN 100 aus Stahlrohr nach DIN 2458.

VERZINKT

Die Verbindungsstellen sind entsprechend den Angaben
des Rohrherstellers mit einem Korrosionsschutz zu
versehen und zu verlegen.

inkl. Werksprüfungzeugnis 2.2 nach EN 10 204.

Herstellung der Rohrverbindung zwischen
Unterwasserpumpe und Behälteranschluss

inkl. Gegenflansch für Pumpendruckstutzen, Form- und
Verbindungsstücke und Halterung verzinkt

Liefern und Montieren
Menge: 12,000 m

**2.1.0030 Kernbohrung Behälter D = 250 mm**
Kernbohrung Behälter D = 250 mm

Wandstärke bis 500 mm
Menge: 1,000 St

**2.1.0040 Kernbohrung Behälter D = 200 mm**
Kernbohrung Behälter D = 200 mm

Wandstärke bis 500 mm
Menge: 4,000 St

**2.1.0050 Kernbohrungen bis 150 mm Durchmesser**
Kernbohrungen bis 150 mm Durchmesser
durch Betondecken oder Wände bis
max. 400 mm Decken- oder Wandstärke herstellen
Menge: 2,000 St

**2.1.0060 Kernbohrung Behälter D =125 mm**
Kernbohrung Behälter D = 125 mm

Wandstärke bis 500 mm
Menge: 1,000 St

**2.1.0070 Dichtungseinsatz DPS DN 150 zur Abdichtung einer Durchdringung mit Rohrleitung DN 150**
Dichtungseinsatz DPS DN 150 zur Abdichtung einer Durchdringung
mit Rohrleitung DN 150

Dicht gegen drückendes Wasser. Einsatz in Kernbohrung in der
wasserundurchlässigen Stahlbetonwand (WU-Beton) des
Sprinklervorratsbehälters.
Mit Fest- und Losflansch zur wasserdichten Einbindung der
innenliegenden Behälterfolie (Abdichtungsfolie).

Dichtungseinsatz DPS als nichtgeteilte Dichtung,
mit integriertem Fest- und Losflansch (Flanschkonstruktion
nach DIN 18533),
mit asymmetrisch profilierten Stahlringen (DPS bis KB/DN 350)
in Stahl ggv (galvanisch verzinkt, gelbchromatiert und versiegelt)
oder Edelstahl 1.4301 (V2A)
oder Edelstahl 1.4571/1.4404 (V4A), *
mit wasserdicht verschweißten Bolzen,
mit Elastomer-Dichtung aus EPDM, Dichtbreite 2 x 27 mm,
geeignet für Löschwasser (Sprinklervorratsbehälter),
Dichtigkeit gegen drückendes Wasser, gasdicht,
erfüllt Anforderungen nach FHRK-Standard 30,
geprüft nach FHRK-Prüfgrundlage GE 101,
mit FHRK-Qualitätssiegel ausgezeichnet,
wartungsfreie Ausführung (kein Nachspannen erforderlich),
Montage von der druckzugewandten Seite (Behälterinnenseite),
einschl. Befestigungsmaterial für Massivwände,
einschl. beidseitig angeordneter Zulagen (Klemm-/Schutzscheiben)
für dünne, harte Abdichtungsfolien, zur schonenden, flächigen und
wasserdichten Einspannung der Folie zwischen Fest- und Losflansch,
Ausführung nach Vorgabe des Dichtungseinsatz-Herstellers und
abgestimmt auf den Folientyp,
einschl. Locheisen zum passgenauen Ausschneiden der
Folie im Flanschbereich, *
einschl. Konservierung der Kernbohrungswandung mit
herstellerseitig vorgeschriebenem Konservierungsmittel
vor dem Einsetzen des Dichtungseinsatzes,

Medienleitung: Stahlrohr DN 150, Außendurchmesser 168,3 mm
Futterrohr-/Kernbohrungsinnendurchmesser: DN 250 (250 mm,
zulässig 247 - 253 mm)

Fabrikat/Typ (Bietereintrag):  ..........

liefern und nach Einbauanleitung des Herstellers montieren.

* Nichtzutreffendes streichen bzw. Auswahl durch AG.
Menge: 1,000 St

**2.1.0080 Dichtungseinsatz DPS DN 100 zur Abdichtung einer Durchdringung mit Rohrleitung DN 100**
Dicht gegen drückendes Wasser. Einsatz in Kernbohrung in der
wasserundurchlässigen Stahlbetonwand (WU-Beton) des
Sprinklervorratsbehälters.
Mit Fest- und Losflansch zur wasserdichten Einbindung der
innenliegenden Behälterfolie (Abdichtungsfolie).

Dichtungseinsatz DPS als nichtgeteilte Dichtung,
mit integriertem Fest- und Losflansch (Flanschkonstruktion
nach DIN 18533),
mit asymmetrisch profilierten Stahlringen (DPS bis KB/DN 350)
in Stahl ggv (galvanisch verzinkt, gelbchromatiert und versiegelt)
oder Edelstahl 1.4301 (V2A)
oder Edelstahl 1.4571/1.4404 (V4A), *
mit wasserdicht verschweißten Bolzen,
mit Elastomer-Dichtung aus EPDM, Dichtbreite 2 x 27 mm,
geeignet für Löschwasser (Sprinklervorratsbehälter),
Dichtigkeit gegen drückendes Wasser, gasdicht,
erfüllt Anforderungen nach FHRK-Standard 30,
geprüft nach FHRK-Prüfgrundlage GE 101,
mit FHRK-Qualitätssiegel ausgezeichnet,
wartungsfreie Ausführung (kein Nachspannen erforderlich),
Montage von der druckzugewandten Seite (Behälterinnenseite),
einschl. Befestigungsmaterial für Massivwände,
einschl. beidseitig angeordneter Zulagen (Klemm-/Schutzscheiben)
für dünne, harte Abdichtungsfolien, zur schonenden, flächigen und
wasserdichten Einspannung der Folie zwischen Fest- und Losflansch,
Ausführung nach Vorgabe des Dichtungseinsatz-Herstellers und
abgestimmt auf den Folientyp,
einschl. Locheisen zum passgenauen Ausschneiden der
Folie im Flanschbereich, *
einschl. Konservierung der Kernbohrungswandung mit
herstellerseitig vorgeschriebenem Konservierungsmittel
vor dem Einsetzen des Dichtungseinsatzes,

Medienleitung: Stahlrohr DN 100, Außendurchmesser 114,3 mm
Futterrohr-/Kernbohrungsinnendurchmesser: DN 200 (200 mm,
zulässig 199 - 204 mm)

Fabrikat/Typ (Bietereintrag):  ..........

liefern und nach Einbauanleitung des Herstellers montieren.

* Nichtzutreffendes streichen bzw. Auswahl durch AG.
Menge: 2,000 St

**2.1.0090 Dichtungseinsatz DPS zur Abdichtung einer Rohrdurchführung DN100**
Dichtungseinsatz DPS zur Abdichtung einer Rohrdurchführung

Dichtungseinsatz zum Einbau in Kernbohrung oder Futterrohr,
dicht gegen drückendes Wasser, Dichtung einseitig,
für 1 Medienrohr mit 110 mm Außendurchmesser,
Kernbohrungs-/Futterrohrinnendurchmesser 200 mm.

Dichtungseinsatz DPS als nichtgeteilte Dichtung,
doppelt dichtend,
mit asymmetrisch profilierten Stahlringen (DPS bis KB/DN 350)
aus Edelstahl 1.4301 (V2A),
einschl. Verschraubung/Bolzen in Edelstahl,
mit Elastomer-Dichtung aus EPDM, Dichtbreite 2 x 27 mm,
mit Mittelring aus EPDM, 3 mm stark,
geeignet für Löschwasser,
Dichtigkeit gegen drückendes Wasser, gasdicht,
wartungsfreie Ausführung (kein Nachspannen erforderlich).

Die Kernbohrungswandung ist vor dem Einsetzen des
Dichtungseinsatzes mit herstellerseitig vorgeschriebenem
Konservierungsmittel zu konservieren,
einschl. Lieferung des Konservierungsmittels,
Einbau nach Herstellerangabe.

Fabrikat/Typ (Bietereintrag):  ..........

liefern und nach Einbauanleitung des Herstellers montieren.

Abrechnungseinheit: St
Menge: 2,000 St

**2.1.0100 Dichtungseinsatz DPS DN 50 zur Abdichtung einer Durchdringung mit Rohrleitung DN 50**
Dicht gegen drückendes Wasser. Einsatz in Kernbohrung in der
wasserundurchlässigen Stahlbetonwand (WU-Beton) des
Sprinklervorratsbehälters.
Mit Fest- und Losflansch zur wasserdichten Einbindung der
innenliegenden Behälterfolie (Abdichtungsfolie).

Dichtungseinsatz DPS als nichtgeteilte Dichtung,
mit integriertem Fest- und Losflansch (Flanschkonstruktion
nach DIN 18533),
mit asymmetrisch profilierten Stahlringen (DPS bis KB/DN 350)
in Stahl ggv (galvanisch verzinkt, gelbchromatiert und versiegelt)
oder Edelstahl 1.4301 (V2A)
oder Edelstahl 1.4571/1.4404 (V4A), *
mit wasserdicht verschweißten Bolzen,
mit Elastomer-Dichtung aus EPDM, Dichtbreite 2 x 27 mm,
geeignet für Löschwasser (Sprinklervorratsbehälter),
Dichtigkeit gegen drückendes Wasser, gasdicht,
erfüllt Anforderungen nach FHRK-Standard 30,
geprüft nach FHRK-Prüfgrundlage GE 101,
mit FHRK-Qualitätssiegel ausgezeichnet,
wartungsfreie Ausführung (kein Nachspannen erforderlich),
Montage von der druckzugewandten Seite (Behälterinnenseite),
einschl. Befestigungsmaterial für Massivwände,
einschl. beidseitig angeordneter Zulagen (Klemm-/Schutzscheiben)
für dünne, harte Abdichtungsfolien, zur schonenden, flächigen und
wasserdichten Einspannung der Folie zwischen Fest- und Losflansch,
Ausführung nach Vorgabe des Dichtungseinsatz-Herstellers und
abgestimmt auf den Folientyp,
einschl. Locheisen zum passgenauen Ausschneiden der
Folie im Flanschbereich, *
einschl. Konservierung der Kernbohrungswandung mit
herstellerseitig vorgeschriebenem Konservierungsmittel
vor dem Einsetzen des Dichtungseinsatzes,

Medienleitung: Stahlrohr DN 50, Außendurchmesser 60,3 mm
Futterrohr-/Kernbohrungsinnendurchmesser: DN 125 (125 mm,
zulässig 123,5 - 128 mm)

Fabrikat/Typ (Bietereintrag):  ..........

liefern und nach Einbauanleitung des Herstellers montieren.

* Nichtzutreffendes streichen bzw. Auswahl durch AG.
Menge: 1,000 St

**2.1.0110 Beschilderung des Löschwassertanks**
Beschilderung des Löschwassertanks

.
Menge: 1,000 Stck

#### Titel 2.2 Löschwasserzentrale

**2.2.0010 Feuerlösch-Druckerhöhungsanlage**
Feuerlösch-Druckerhöhungsanlage (DEA) nach DIN 14462:2023-07
für Löschwasseranlage "nass" (Wandhydranten),
als Ein-Pumpen-Anlage (Abschn. 4.8.1) mit Pumpenschaltschrank,
werksseitig auf Grundrahmen betriebsfertig montiert,
verrohrt und verdrahtet, geprüft.
Anschlussart: mittelbarer Anschluss über bauseitigen
Vorlagebehälter (Behälter und Zulaufarmaturen nicht
Bestandteil dieser Position; Anschlussart - zu verifizieren
nach Brandschutzkonzept / DIN 1988-600).

Hydraulischer Aufbau:
- abschließbare Absperrarmatur saugseitig,
- normalsaugende, vertikale mehrstufige Hochdruck-
  Kreiselpumpe, medienberührte Teile aus nichtrostendem
  Stahl, Gleitringdichtung mit Notlaufeigenschaft,
- Motor Energieeffizienzklasse mind. IE3,
- druckseitig Rückflussverhinderer, Membrandruckbehälter
  (ca. 8 l), Drucktransmitter, abschließbare Absperrarmatur,
- zusätzlicher Strömungswächter in der Druckleitung.

Funktionsanforderungen nach DIN 14462, Abschn. 4.8.1 / 4.8.2:
- volle Leistung innerhalb 15 s nach Startbefehl oder
  Spannungswiederkehr, Anlaufphase max. 10 s (4.8.2.1),
- kein Abschalten bei Löschwasserentnahme ab 100 l/min,
  zuverlässiger Betrieb auch unter Mindestfördermenge (4.8.1),
- außenliegender Hauptschalter zum Freischalten (4.8.2.1),
  kein Not-Aus-Schalter,
- Handbetrieb zusätzlich zum Automatikbetrieb (4.8.2.1),
- bei Anschluss an das Trinkwassernetz Pumpenstart nur auf
  Anforderung der Löschwasserübergabestelle oder zu Prüf-/
  Testzwecken (4.8.2.1),
- Überstromüberwachung: im Einsatzfall nur Störmeldung ohne
  Abschaltung, beim Probelauf Störmeldung mit Abschaltung
  (4.8.2.1),
- Überwachung aller pumpenrelevanten Übertragungswege
  außerhalb des Schaltschranks auf Drahtbruch und
  Kurzschluss; Störung wird angezeigt und führt zum
  Pumpenstart bzw. verhindert ihn nicht (4.8.2.1),
- selbsttätiger Probelauf mind. wöchentlich (4.8.1),
- mind. 10 Starts je Stunde, davon 5 direkt hintereinander,
  Dauerbetrieb mind. 2 h (4.8.2.1),
- Sanftanlauf, bemessen auf mind. 100 % des maximalen
  Betriebsstroms (4.8.2.4),
- optische Störanzeige am Schaltschrank, potentialfreie
  Kontakte zur Störweiterleitung (4.8.2.1),
- Dokumentation aller eingestellten und einstellbaren
  Betriebsparameter, der Anlaufart und der EMV-Maßnahmen
  (4.8.2.1, 4.8.2.4).

Ausstattung Schalt- und Steuereinrichtung (SPS), zusätzliche
Anforderungen des AG:
- Schaltschrank Schutzart mind. IP 54, lackiert RAL 7035,
  nach DIN EN 60204-1,
- Hauptschalter in Ein- und Aus-Stellung verriegelbar,
- Hand-0-Automatik-Wahl über Schlüsselschalter, Handbetrieb
  auch bei Störung der Steuerungsautomatik,
- Netzüberwachung (Phasenausfall, Phasenfolge, Über-/Unter-
  spannung), Netzgerät 24 V DC, Einzelabsicherung der
  Spannungsabgänge,
- Leuchtmelder Betriebsbereitschaft und Störung,
  akustischer Störmelder,
- Touchscreen mit Anlagenschema, Klartext-Störmeldungen,
  chronologisches Ereignisprotokoll, Anzeige Serviceintervalle, Benutzerebenen (Betreiber/Sachkundiger),
- potentialfreie Wechsler für Betriebsbereitschaft,
  Sammelstörung, Behälterüberlauf, Pumpe läuft, externer
  Signalgeber,
- Steuerausgänge für Trinkwasser-Abschottung, Not-Absperrung
  Zuleitung, Spülventil Zuleitung, Zulaufarmaturen,
- Steuereingänge für externe Pumpenanforderung, Behälterüberwachung (Wassermangel/Überlauf), Wassermangelschutz
  mit Voralarm und Notabschaltung bei leerem Behälter,
- Spülfunktion Zuleitung (Zeitpunkt, Dauer, Volumenstrom
  konfigurierbar), Rohrbrucherkennung Löschwasserleitung,
  Dauerlaufschutz, Selbsttest Pumpe/Zulaufarmatur,
- Anschlussklemmen für bauseitige Signalleitungen,
- Schnittstelle Ethernet/LAN, Spannungsausgänge 24 V DC
  und 230 V AC für Zubehör.

Technische Daten (Auslegung):
- Auslegungspunkt: ___ m³/h bei ___ bar am Pumpenaustritt
  (- zu verifizieren, aus hydraulischer Berechnung F.20 nach
  Brandschutzkonzept / DIN 14462, Tab. 2),
- Kennwerte Leitfabrikat (Herstellerdatenblatt FD 2403-2412):
  Förderhöhe bei Q0 ca. 107 mWS, bei Q = 18 m³/h ca. 92 mWS,
  Baureihe für Volumenstrom bis 36 m³/h,
- Betriebsdruck Anlage: max. 16 bar,
- Anschlüsse: saugseitig Flansch DN 65, druckseitig Rp 2,
- Spannung 3~400 V / 50 Hz, Motorleistung P2 ca. 11 kW,
  Nennstrom ca. 19,3 A (- zu verifizieren nach
  Auslegungspunkt),
- Abmessungen ca. 970 x 1.365 x 625 mm (B x Hmax x T),
  Gewicht ca. 288 kg,
- Druckbegrenzung an den Entnahmestellen nach DIN 14462,
  Abschn. 4.9 vom AN im Rahmen von F.20 nachzuweisen
  (max. Fließdruck 0,8 MPa an Entnahmestellen, max. 1,2 MPa
  an Schlauchanschlussventilen).

Leitfabrikat zur Qualitätsbeschreibung: Alfred Schneider
FD 2408 oder gleichwertig. Gleichwertigkeitskriterien:
Förderkennlinie im Auslegungspunkt, Funktionen nach
DIN 14462 Abschn. 4.8.1/4.8.2, Schnittstellen (potentialfreie Kontakte, Steuerein-/-ausgänge), Schutzart;
Gleichwertigkeitsnachweis mit dem Angebot.

Leistungsabgrenzung:
- Elektrozuleitung bis Eingangsklemmen Schaltschrank nach
  DIN 14462 Abschn. 4.8.3 (eigener, in der NSHV separat
  abgesicherter Stromkreis, kein Fehlerstrom-Schutzschalter,
  Spannungsabfall max. 5 %, Sicherungen für drei Starts
  hintereinander, Funktionserhalt nach Brandschutzkonzept)
  bauseits durch Elektro-Gewerk; AN liefert die abzusichernden
  Ströme und Anschlusswerte (Herstellerdokumentation),
- externe Komponenten (Trinkwasser-Abschottung, Not-
  Absperrung, Spülventil, Behälterfühler, externer
  Signalgeber) und deren Verkabelung sind nicht Bestandteil
  dieser Position, soweit nicht gesondert ausgeschrieben,
- Weiterleitung der Störmeldungen an GLT/BMA bauseits.

Einschließlich Einbringen, Aufstellen, Ausrichten, Anschluss
saug- und druckseitig an die bis Übergabepunkt geführten
Rohrleitungen, Anschluss der Steuerleitungen im Schaltschrank,
Werksprüfprotokoll, Herstellerdokumentation.

Liefern und Montieren
Menge: 1,000 St

**2.2.0020 Optisch-akustischer Signalgeber (Blitzsirene)**
Optisch-akustischer Signalgeber (Blitzsirene),
Tongeber mit einstellbaren Signaltönen,
Lautstärke 67-100 dB(A) über Potentiometer einstellbar,
Blitzrate 1 Hz oder 2 Hz einstellbar,
Blitzsignal und Tongeber individuell ansteuerbar,
Kunststoffgehäuse ABS FR, rot RAL 3001,
Einsatzbereich -20 °C bis +70 °C,
Abmessungen ca. D = 90 mm, H = 97 mm, Schutzart IP54,
einschl. Anschlussadapter/Sockel mit integriertem
Spannungswandler 230 V AC auf 24 V DC,
Kunststoffgehäuse rot RAL 3001, Schutzart IP65,
einschl. Befestigungs- und Anschlussmaterial.

Fabrikat: Alfred Schneider oder gleichwertig
Angebotenes Fabrikat/Typ: ________________

Liefern, Montieren und Anschließen
Menge: 1,000 St

**2.2.0030 Prüfung und Inbetriebnahme der Löschwasseranlage**
Prüfung und Inbetriebnahme der Löschwasseranlage
nach DIN 14462:2023-07, bestehend aus:

a) Prüfung Löschwasseranlage (nass):
Prüfung des Anlagenaufbaus, Prüfung des korrekten
Anschlusses an die Trinkwasser-Installation, Abgleich
der Löschwasseranlage mit den Angaben im Kontrollbuch,
Sichtkontrolle der Gesamtanlage auf offensichtliche
Mängel, Sichtkontrolle der Löschwasserzentrale auf
Abweichungen zu DIN 14462:2023-07, Ermittlung der
erforderlichen Löschwasserbereitstellung mit Fließdruckmessung an der hydraulisch ungünstigsten
Entnahmestelle unter Berücksichtigung der geforderten
Gleichzeitigkeit.

b) Dichtheits- und Festigkeitsprüfung:
Prüfung der Löschwasserleitung 10 Minuten auf
Dichtheit und 2 Minuten auf Festigkeit.

c) Prüfung Druckerhöhungsanlage:
Kontrolle gemäß Herstellervorgaben, Überprüfung und
ggf. Neuparametrierung der Anlagenkonfiguration,
Überprüfung der Ansteuerung durch drei aufeinanderfolgende Pumpenstarts jeweils direkt nach Pumpenstillstand, Kontrolle der Betriebsanzeigen, Funktion
der potentialfreien Kontakte, Überprüfung der
ausreichenden Druckerzeugung durch Fließdruckmessung
an der hydraulisch günstigsten Entnahmestelle sowie an
der hydraulisch ungünstigsten Entnahmestelle unter
Berücksichtigung der geforderten Gleichzeitigkeit,
Dokumentation aller veränderten betriebsrelevanten
Anlagenparameter, Daten-Backup der Anlagensteuerung.

d) Prüfung Alarm-/Störmeldezentrale bzw. Fernanzeige:
Sichtkontrolle mit Funktionstest der Betriebsanzeigen,
Kontrolle der Akkus (sofern vorhanden), Überprüfung der
potentialfreien Abgänge, Anbringen eines Prüfnachweises.

e) Prüfung Wandhydranten Typ F, 10 St:
Sichtkontrolle des Allgemeinzustandes, der Beschilderung
und der Plombierung bzw. Versiegelung, Funktionskontrolle
der Türen und des Schlauchanschlussventils, Ermittlung
von Fließ- und Ruhedruck, Dichtheitsprobe der Schlauchhaspel bei vorhandenem Systemdruck, Plombieren bzw.
Versiegeln nach der Prüfung mit Anbringen eines
Instandhaltungsnachweises.
(Stückzahl Wandhydranten beispielhaft mdash; anpassen.)

Einschl. An- und Abfahrt sowie Dokumentation.
Menge: 1,000 St

**2.2.0040 Pumpensaugleitung DN 65**
Pumpensaugleitung DN 65,
von der DEA bis Antiwirbelplatte in
Sprinklervorratsbehälter
bestehend aus:

1 St. Absperrschieber Nut mit Stellungsanzeige DN 65
PN 16 mit Endlagenschalter mit LED-Anzeige
1 St. Antiwirbelplatte DN 65 Größe nach VdS CEA 4001
4 St. Rohrbogen DN 65 Nut ASTM A 536 verzinkt
1 St.  Bezeichnungsschild,
6,0 m Stahlrohr DN 65 nach DIN EN 10255 verzinkt
einschließlich aller erforderlichen Flansche - und
Gegenflansche, Schrauben, Muttern Verbindungsstücke,
sowie Dichtungs- und
Befestigungsmaterial.
Menge: 1,000 St

**2.2.0050 Druckleitungsverteiler DN 80**
Druckleitungsverteiler DN 80

Ausführung bestehend aus:

3,00 m Stahlrohr DN 50 EN 10255, verzinkt
3 Verteilerfüße aus Flachstahl, verzinkt

alle Anschlußstutzen in verzinkter Ausführung:

1  Anschlussstutzen DN 50 für Pumpendruckstutzen
1  Anschlussstutzen DN DN 80 für Druckleitung gekuppelt
1  Anschlussstutzen DN 25  für Entleerung

der Anschlussstutzen DN 50  mit Nut
endend, der Anschlussstutzen DN 25 als Innengewinde

Einschl.:

1 St. Absperrkugelhahn DN 25 PN 16 mit Stopfen zur
Verteilerentleerung
3 St. Bezeichnungsschilder
Menge: 1,000 St

**2.2.0060 Stahlrohr geschweißt DN 50 genutete Rohrenden Kupplung**
*** Bezugsbeschreibung
Rohrleitung DN 50 für Sprinkleranlage aus Stahlrohr DIN
EN 10255, geschweißt, verzinkt, nass (Leitung ist
ständig mit Löschwasser gefüllt), Verbindung durch
genutete Rohrenden und Kupplung, Form- und
Verbindungsstücke werden gesondert vergütet, Verlegung
in Zentralen, Rohrbefestigungen werden gesondert
vergütet, Arbeitshöhe des Montageortes von 1 m bis 5
m
Menge: 2,000 m

**2.2.0070 Stahlrohr geschweißt DN 80 genutete Rohrenden Kupplung**
*** wie Position 2.2.0060
Rohr DN 80
Menge: 6,000 m

**2.2.0080 Druckminderventil DN 80**
Druckminderventil DN 80
zur Begrenzung des Ausgangsdrucks in der
Löschwasseranlage nach DIN 14462,
geeignet für Feuerlösch-/Trinkwasserinstallationen
nach DIN 1988-600, DVGW-geprüft,
Gehäuse aus Rotguss bzw. Sphäroguss Epoxy-beschichtet,
Druckstufe PN 16, Eingangsdruck max. 16 bar,
Ausgangsdruck einstellbar, federbelastet,
Sollwert gemäß hydraulischer Berechnung
(- zu verifizieren; erforderlicher Fließdruck an der
ungünstigsten Entnahmestelle darf nicht unterschritten
werden),
wartungsfreundliche Ausführung mit austauschbarer
Ventilpatrone,
einschl. zwei Manometern (vor- und nachdruckseitig)
mit Absperrhähnen,
einschl. Beruhigungsstrecken vor und nach dem Ventil
gemäß Herstellerangabe,
Anschluss geflanscht PN 16 nach DIN EN 1092-1
einschl. Gegenflansche mit Schraubensatz, Dichtungs-, Verschraubungs- und
Befestigungsmaterial,
einschl. Einstellung und Funktionsprüfung.

Fabrikat: ________________  Typ: ________________

Liefern, Montieren und Einstellen
Menge: 1,000 St

**2.2.0090 Bogen Gewindefitting Temperguss DN 50**
Bogen DN 50 Gewindefitting, aus Temperguss nach DIN EN
10242 verzinkt, alle Gradzahlen für Rohrleitung der
Sprinkleranlage aus mittelschwerem Stahlgewinderohr DIN
EN 10255

liefern und montieren
Menge: 8,000 St

**2.2.0100 Bogen genutet aus duktilem Gusseisen DN80**
Bogen DN 80, genutet, aus duktilem Gusseisen innen und
außen beschichtet in rot ASTM A-536, alle Gradzahlen
für Rohrleitung der Sprinkleranlage aus Stahlrohr DIN
EN 10217

liefern und montieren
Menge: 8,000 St

**2.2.0110 Rohrkupplung Guss 2tlg Dichtring DN 80**
Rohrkupplung, Gehäuse aus Gusseisen, 2-teilig,
mit Dichtung für Rohrenden mit Sicke, max.
Betriebsüberdruck 16 bar, für Stahlrohr DN 80.

liefern und montieren
Menge: 17,000 St

**2.2.0120 Rohrschelle Stahl verz L 0,5-1 m DN 50**
Rohraufhängung als Rohrschelle, aus verzinktem Stahl,
Länge der Aufhängung über 0,5 m bis 1m, Befestigung mit
Gewindestäben, mit bauaufsichtlich zugelassenen
Dübeln, einschl. Bohrarbeiten, Befestigungsuntergrund
Beton, Rohr aus Stahl, DN 50
Menge: 6,000 St

**2.2.0130 Rohrschelle Stahl verz L 0,5-1 m DN 80**
Rohraufhängung als Rohrschelle, aus verzinktem Stahl,
Länge der Aufhängung über 0,5 m bis 1m, Befestigung mit
Gewindestäben, mit bauaufsichtlich zugelassenen
Dübeln, einschl. Bohrarbeiten, Befestigungsuntergrund
Beton, Rohr aus Stahl, DN 80
Menge: 6,000 St

**2.2.0140 Sonderhalterungen pro kg, verzinkt**
Profilstahl zum Bau von Sonderhalterungen, zur
Befestigung der Rohrleitungen, z.B. zum Herstellen
von Traversen, verzinkte Ausführung
Ausführung entsprechend den VdS-Richtlinien
sowie alle erforderlichen Schrauben,
Verbindungsstücke und Schweißmaterial
Im Verkaufsraum schwarzes Schild mit weißer Schrift

komplett liefern und montieren
Menge: 25,000 kg

**2.2.0150 Dichtungseinsatz DPS zur Abdichtung einer Rohrdurchführung DN80**
Dichtungseinsatz DPS zur Abdichtung einer Rohrdurchführung

Dichtungseinsatz zum Einbau in Kernbohrung oder Futterrohr,
dicht gegen drückendes Wasser, Dichtung einseitig,
für 1 Medienrohr mit 88,9 mm Außendurchmesser,
Kernbohrungs-/Futterrohrinnendurchmesser 150 mm.

Dichtungseinsatz DPS als nichtgeteilte Dichtung,
doppelt dichtend,
mit asymmetrisch profilierten Stahlringen (DPS bis KB/DN 350)
aus Edelstahl 1.4301 (V2A),
einschl. Verschraubung/Bolzen in Edelstahl,
mit Elastomer-Dichtung aus EPDM, Dichtbreite 2 x 27 mm,
mit Mittelring aus EPDM, 3 mm stark,
geeignet für Löschwasser,
Dichtigkeit gegen drückendes Wasser, gasdicht,
wartungsfreie Ausführung (kein Nachspannen erforderlich).

Die Kernbohrungswandung ist vor dem Einsetzen des
Dichtungseinsatzes mit herstellerseitig vorgeschriebenem
Konservierungsmittel zu konservieren,
einschl. Lieferung des Konservierungsmittels,
Einbau nach Herstellerangabe.

Fabrikat/Typ (Bietereintrag):  ..........

liefern und nach Einbauanleitung des Herstellers montieren.

Abrechnungseinheit: St
Menge: 1,000 St

**2.2.0160 R 90 - Rohrabschottung Rohraußendurchmesser 88,9 mm**
R 90 - Rohrabschottung
Fabrikat/Typ: ROCKWOOL / Conlit 150 P/U-Schale

zur Montage in Geschossdecken und Wänden mit
entsprechender Feuerwiderstandsklasse.

Die Rohrabschottung verhindert für 90 Minuten einen
Übertrag von Feuer und Rauch.
Hierzu ist die Conlit 150 Schale in die Bauteilöffnung
einzubauen.
Die weiterführende Dämmung erfolgt gemäß
Herstellerangaben mit nichtbrennbaren
Mineralwolle-Dämmstoffen, die einen Schmelzpunkt von
>1000°C aufweisen!

Die ordnungsgemäße Ausführung ist vom Unternehmer nach
Abschluss der Arbeiten durch eine
Übereinstimmungserklärung zu bescheinigen.

Die Abschottung ist abzustimmen auf das Leitungssystem;
Rohrwerkstoff/System: Stahlrohr - Sprinkler- und
Wandhydrantenleitung

Außendurchmesser der Rohrleitung: 88,9 mm

Baustoffklasse:  nichtbrennbar nach DIN 4102-1
Schmelzpunkt:  > 1000°C nach DIN 4102-17
Rohdichte:  > 150 kg/mn
Geschossdicke:  400 mm
Wanddicke:  400 mm

komplett liefern und montieren
Menge: 2,000 St

**2.2.0170 Spülen der Anlage**
Spülen der Anlage über die vorhandenen
Spülanschlüsse zum Lösen und Entfernen von
Ablagerungen im Rohrnetz
Ausstellen einer Ausspülbescheinigung
Menge: 1,000 St

**2.2.0180 Druckprobe**
Abdrücken einer Anlage mit 15 bar Prüfdruck
und Ausstellen einer Abpreßbescheinigung
Menge: 1,000 St

**2.2.0190 Bedienungsanleitung, Anlagenschema, Gruppenübersichtspläne**
Bedienungsanleitung, Anlagenschema
nach den Erfordernissen farbig, dauerhaft einlaminiert
liefern und montieren
Menge: 1,000 St

**2.2.0200 Hinweis- und Bezeichnungsschild**
Hinweis- und Bezeichnungsschild
für Geräte und Armaturen sowie funktionelle
Anlagenkomponenten.
Ausführung im Schilderhalter mit Klarsichtdeckel
Abmessung ca. 100 x 50 mm,
Beschriftung nach DIN in dauerhafter Form

liefern und montieren
Menge: 1,000 St

**2.2.0210 Hinweis- und Bezeichnungsschild Kennzeichnung Löschwasserzentrale**
Hinweis- und Bezeichnungsschild
für die Kennzeichnung der Löschwasserzentrale
Ausführung als ALU- Metalschild oder Klebeschild nachtleuschtend
Abmessung ca. 400 x 150 mm,
Ausführung und Beschriftung nach DIN in dauerhafter Form

liefern und montieren
Menge: 4,000 St

#### Titel 2.3 WH und Rohrnetz 1.UG

*Hinweis: DEMONTAGEN*

**2.3.0010 Demontage und fachgerechte Entsorgung Wandhydrantenschränke**
*** Bedarfsposition ohne GB
Demontage und fachgerechte Entsorgung
Wandhydrantenschränke,
einschl. Entleerung der Anlage, Absperrvorrichtung,
Strahlrohr, Schlauch und Haspel, Feuerlöscher,
Meldeeinrichtungen, Befestigungen, Form- und
Verbindungsstücke.
Menge: 1,000 St

**2.3.0020 Demontage und fachgerechte Entsorgung Wandhydrantenleitungen, DN 50 - DN 80**
*** Bedarfsposition ohne GB
Demontage und fachgerechte Entsorgung
Wandhydrantenleitungen, DN 50 - DN 80.
einschl. Befestigungen, Form- und Verbindungsstücke
Menge: 1,000 m

*Hinweis: Hinweistext*
MONTAGE

**2.3.0030 Stahlrohr geschweißt DN 50 genutete Rohrenden Kupplung**
*** Bezugsbeschreibung
Rohrleitung DN 50 für Sprinkleranlage aus Stahlrohr DIN
EN 10255, geschweißt, verzinkt, nass (Leitung ist
ständig mit Löschwasser gefüllt), Verbindung durch
genutete Rohrenden und Kupplung, Form- und
Verbindungsstücke werden gesondert vergütet, Verlegung
in Zentralen, Rohrbefestigungen werden gesondert
vergütet, Arbeitshöhe des Montageortes von 1 m bis 5
m
Menge: 59,000 m

**2.3.0040 Stahlrohr geschweißt DN 80 genutete Rohrenden Kupplung**
*** wie Position 2.3.0030
Rohr DN 80
Menge: 72,000 m

**2.3.0050 Stahlgewinderohr mittelschwer geschweißt DN 50 Gewinde Rohrenden**
Rohrleitung DN 25 bis 1m Länge für Löschanlage aus
mittelschwerem Stahlgewinderohr DIN EN 10255,
geschweißt, verzinkt,
Verbindung mit Kupplung und Gewinde, als Anschluss an die Haspel des Hydrentenschranks
und als Übergang von Nut auf Gewinde.
einschl. Dichtungsmittel

liefern und montieren
Menge: 3,000 St

**2.3.0060 Stahlgewinderohr mittelschwer geschweißt DN 80 Gewinde Rohrenden**
Rohrleitung DN 80 bis 1m Länge für Löschanlage aus
mittelschwerem Stahlgewinderohr DIN EN 10255,
geschweißt, verzinkt,
Verbindung mit Kupplung und Gewinde, als Anschluss an die Haspel des Hydrentenschranks
und als Übergang von Nut auf Gewinde.
einschl. Dichtungsmittel

liefern und montieren
Menge: 1,000 St

**2.3.0070 Bogen genutet aus duktilem Gusseisen DN50**
Bogen DN 50, genutet, aus duktilem Gusseisen innen und
außen beschichtet in rot ASTM A-536, alle Gradzahlen
für Rohrleitung der Sprinkleranlage aus Stahlrohr DIN
EN 10255

liefern und montieren
Menge: 15,000 St

**2.3.0080 Bogen genutet aus duktilem Gusseisen DN80**
Bogen DN 80, genutet, aus duktilem Gusseisen innen und
außen beschichtet in rot ASTM A-536, alle Gradzahlen
für Rohrleitung der Sprinkleranlage aus Stahlrohr DIN
EN 10255

liefern und montieren
Menge: 20,000 St

**2.3.0090 T-Stück genutet aus duktilem Gusseisen DN 80**
T-Stück DN 80, genutet, aus duktilem Gusseisen innen
und außen beschichtet in rot ASTM A-536 für Rohrleitung
der Sprinkleranlage aus Stahlrohr DIN EN 10255

liefern und montieren
Menge: 2,000 St

**2.3.0100 Reduzierstück genutet aus duktilem Gusseisen DN 80 x DN 50**
Reduzierstück DN 80 x DN 50, genutet, aus duktilem
Gusseisen innen und außen beschichtet in rot ASTM
A-536, für Rohrleitung der Sprinkleranlage nach EN
10217

liefern und montieren
Menge: 2,000 St

**2.3.0110 Stranganschlüsse an die Verteilerleitung DN 80 x DN 50**
Erstellen des Stranganschlusses an die Verteilerleitung

mittels Anbohrschelle DN 65 x DN 80. horizontal oder vertikal Rohrstück DN 50
bis 1 m als Verbindungsstück zwischen Anschluss und
Strang.

komplett liefern und montieren
Menge: 1,000 St

**2.3.0120 Rohrkupplung Guss 2tlg Dichtring DN 50**
Rohrkupplung, Gehäuse aus Gusseisen, 2-teilig,
mit Dichtung für Rohrenden mit Sicke, max.
Betriebsüberdruck 16 bar, für Stahlrohr DN 50.

liefern und montieren
Menge: 32,000 St

**2.3.0130 Rohrkupplung Guss 2tlg Dichtring DN 80**
Rohrkupplung, Gehäuse aus Gusseisen, 2-teilig,
mit Dichtung für Rohrenden mit Sicke, max.
Betriebsüberdruck 16 bar, für Stahlrohr DN 80.

liefern und montieren
Menge: 64,000 St

**2.3.0140 Rohrschelle Stahl verz L 0,5-1 m DN 50**
Rohraufhängung als Rohrschelle, aus verzinktem Stahl,
Länge der Aufhängung über 0,5 m bis 1m, Befestigung mit
Gewindestäben, mit bauaufsichtlich zugelassenen
Dübeln, einschl. Bohrarbeiten, Befestigungsuntergrund
Beton, Rohr aus Stahl, DN 50
Menge: 27,000 St

**2.3.0150 Rohrschelle Stahl verz L 0,5-1 m DN 80**
Rohraufhängung als Rohrschelle, aus verzinktem Stahl,
Länge der Aufhängung über 0,5 m bis 1m, Befestigung mit
Gewindestäben, mit bauaufsichtlich zugelassenen
Dübeln, einschl. Bohrarbeiten, Befestigungsuntergrund
Beton, Rohr aus Stahl, DN 80
Menge: 36,000 St

**2.3.0160 Sonderhalterungen pro kg, verzinkt**
Profilstahl zum Bau von Sonderhalterungen, zur
Befestigung der Rohrleitungen, z.B. zum Herstellen
von Traversen, verzinkte Ausführung
Ausführung entsprechend den VdS-Richtlinien
sowie alle erforderlichen Schrauben,
Verbindungsstücke und Schweißmaterial
Im Verkaufsraum schwarzes Schild mit weißer Schrift

komplett liefern und montieren
Menge: 100,000 kg

**2.3.0170 Feuerwehreinspeisung DN 80,**
Einspeisearmatur PN 16
mit 2 B-Kupplungen
Einspeisearmatur nach DIN 14461-4 aus
Kupfer-Legierungen,
Innenteile Stahl nichtrostend,
zwei Eingängen mit federbelasteten Rückschlagklappen
und aufgeschraubten B-Festkupplungen DIN 86 205
sowie B-Blindkupplungen DIN 86 207 aus Messing.
Abgang mit Überwurfmutter 3" IG,

einschließlich aller erforderlichen Dichtungen,
Verbindungsstücken und
Befestigung.

inkl.  Form- und Verbindungsstücke und Halterung verzinkt

Position nach Brandschutzplan

Liefern und Montieren
Menge: 1,000 St

**2.3.0180 Rückflussverhinderer DN 80 aus Grauguss (GG)**
Rückflussverhinderer aus Grauguss (GG)
mit Epoxy-Beschichtung,
Druckstufe PN 16, kurze Baulänge,
Flansche DN 80

einschl. aller erforderlichenaller Gegenflanschen,
Riefen, Schrauben, Muttern, Dichtungen, Halterungen und
Befestigungsmaterialien
Menge: 1,000 St

**2.3.0190 Absperrschieber DN 80 überwachte Ausführung**
Absperrschieber DN 80

bestehend aus:
1 St.  Absperrschieber DN 80, PN 16
1 St. Bezeichnungsschild

einschl. aller erforderlichenaller Gegenflanschen,
Riefen, Schrauben, Muttern, Dichtungen, Halterungen und
Befestigungsmaterialien
Menge: 2,000 St

**2.3.0200 Kernbohrungen bis 150 mm Durchmesser**
Kernbohrungen bis 150 mm Durchmesser
durch Betondecken oder Wände bis
max. 400 mm Decken- oder Wandstärke herstellen
Menge: 2,000 St

**2.3.0210 Dichtungseinsatz DPS zur Abdichtung einer Rohrdurchführung DN 80**
Dichtungseinsatz DPS zur Abdichtung einer Rohrdurchführung

Dichtungseinsatz zum Einbau in Kernbohrung oder Futterrohr,
dicht gegen drückendes Wasser, Dichtung einseitig,
für 1 Medienrohr mit 88,9 mm Außendurchmesser,
Kernbohrungs-/Futterrohrinnendurchmesser 150 mm.

Dichtungseinsatz DPS als nichtgeteilte Dichtung,
doppelt dichtend,
mit asymmetrisch profilierten Stahlringen (DPS bis KB/DN 350)
aus Edelstahl 1.4301 (V2A),
einschl. Verschraubung/Bolzen in Edelstahl,
mit Elastomer-Dichtung aus EPDM, Dichtbreite 2 x 27 mm,
mit Mittelring aus EPDM, 3 mm stark,
geeignet für Löschwasser,
Dichtigkeit gegen drückendes Wasser, gasdicht,
wartungsfreie Ausführung (kein Nachspannen erforderlich).

Die Kernbohrungswandung ist vor dem Einsetzen des
Dichtungseinsatzes mit herstellerseitig vorgeschriebenem
Konservierungsmittel zu konservieren,
einschl. Lieferung des Konservierungsmittels,
Einbau nach Herstellerangabe.

Fabrikat/Typ (Bietereintrag):  ..........

liefern und nach Einbauanleitung des Herstellers montieren.

Abrechnungseinheit: St
Menge: 1,000 St

**2.3.0220 Entleerung bzw. Entlüftung 1"**
Entleerung oder Entlüftung DN 25, PN 10, mit
Absperrventil und Stopfen sowie alle erforderlichen
Schrauben, Dichtungen, Verbindungsstück

komplett liefern und montieren
Menge: 6,000 St

**2.3.0230 Wandhydrant Modell**
Wandhydrant Typ F nach DIN 14461-1 (Selbsthilfe und
Nutzung durch die Feuerwehr, DIN 14462 Abschn. 3.26)
als Unterputz-Einbauschrank, Einbaumaß ca. 700 x 1.200 x
250 mm (B x H x T), komplett betriebsfertig, bestehend aus:

Schrank:
- allseits abgekanteter Stahlblechschrank für Unterputzeinbau, nach Wahl des AG,
- Tür im Rahmen liegend, mit vertieft liegendem Klappgriff,
  plombierbar, Türanschlag DIN rechts/links je Einbauort
  laut Plan,
- separates Einlegefach für einen Handfeuerlöscher nach
  DIN EN 3 (Feuerlöscher nicht Bestandteil dieser Position),
- Fach für einen Handfeuermelder; Fachmaße und Befestigung
  mit dem BMA-Gewerk abzustimmen (Melder und Anschluss
  durch BMA-Gewerk),
- Brandschutzzeichen F002 nach ASR A1.3 / DIN EN ISO 7010,
  Beschriftung nach DIN 4066, Bedienungsanleitung
  selbstklebend innen, Installationsanleitung.

Löschtechnische Ausstattung:
- ausschwenkbare Schlauchhaspel nach DIN EN 671-1 aus
  Stahlblech, pulverbeschichtet RAL 3000, wasserführende
  Achse aus Messing, mit vorgeschaltetem Absperrventil
  (DIN EN 671-1, Abschn. 4.3.9),
- formstabiler Schlauch nach DIN EN 694, Innendurchmesser
  25 mm, Länge 30 m, komplett montiert,
- absperrbares Strahlrohr nach DIN EN 671-1 (Vollstrahl /
  Sprühstrahl / Absperrung),
- Leistungsnachweis Typ F: die Gesamtausführung aus Haspel,
  Schlauch und Strahlrohr muss den Mindestvolumenstrom von
  100 l/min bei 0,30 MPa Fließdruck am Eingang des
  Wandhydranten erreichen (DIN 14462, Tab. 2); Nachweis
  durch Herstellererklärung oder Prüfbericht mit dem Angebot.
  Hinweis: Für ein 6-mm-Mundstück nennt DIN EN 671-1, Tab. 1
  als Mindestdurchfluss 24 l/min bei 0,2 MPa (Typ-S-Niveau);
  Mundstückgröße für Typ F ist vom Bieter festzulegen,
- Schlauchanschlussventil DN 50 (R 2") nach DIN 14461-3,
  mit Festkupplung Storz C für die Feuerwehr,
- Verbindungsschlauch Ventil - Haspel mit abgewinkelter
  C-Druckkupplung aus Messing,
- Montagemutter R 2" aus Messing, drehbar (R 2" AG / R 2" IG),
- Anschluss an die Steigleitung (DN - zu verifizieren),
  Rohranschluss oben / unten je Einbauort laut Plan.

Zulässige Drücke: max. Fließdruck 0,8 MPa an der Entnahmestelle, max. 1,2 MPa am Schlauchanschlussventil (DIN 14462,
Tab. 2 / 4.9.1), max. Betriebsdruck Haspel 25 mm 1,2 MPa
(DIN EN 671-1, Tab. 2). Druckbegrenzung falls erforderlich
nach hydraulischer Berechnung, gesonderte
Position; Leistungsmessung am Wandhydranten im Rahmen der
Inbetriebnahmeprüfung ).

Leitfabrikat zur Qualitätsbeschreibung: brandag Wandhydrant
Nr. 262 Einbauschrank +HFL+BM oder gleichwertig.
Gleichwertigkeitskriterien: Typ F nach DIN 14461-1,
Einbaumaß, Haspel nach DIN EN 671-1 mit 30 m Schlauch 25 mm,
Schlauchanschlussventil DN 50 mit Storz C, Fächer für
Handfeuerlöscher und Handfeuermelder, Plombierbarkeit.

Einschl. Befestigung, Abstimmung des Wandausschnitts mit dem
Rohbau (Ausschnitt und Verputz bauseits), Einstellung,
Funktions- und Dichtheitsprüfung, Plombierung.

Liefern, Montieren und betriebsfertig anschließen

liefern und montieren
Menge: 2,000 St

**2.3.0240 Wandhydrant Modell Schmal**
Wandhydrant als Schmalhydrant in Sonderausführung,
angelehnt an DIN 14461-1 Typ F (Selbsthilfe und Nutzung
durch die Feuerwehr, DIN 14462 Abschn. 3.26),
als Unterputz-Einbauschrank, Einbaumaß ca. 260 x 1.200 x
700 mm (B x H x T), komplett betriebsfertig.

Hinweis Sonderausführung: Der Schmalhydrant weicht in
Bauform und Haspelanordnung von DIN 14461-1 ab. Die
Freigabe der zuständigen Baugenehmigungsbehörde zu dieser
Abweichung, ggf. unter Beteiligung der Brandschutzdienststelle, holt der AG vor der Ausführungsfreigabe ein
(- zu verifizieren); der AN liefert hierfür die Herstellerunterlagen (Zeichnung, Leistungsnachweis, Konformitätsnachweis Haspel nach DIN EN 671-1) innerhalb von
10 Werktagen nach Auftrag.

Schrank:
- allseits abgekanteter Stahlblechschrank für Unterputzeinbau, pulverbeschichtet, RAL-Farbton nach Wahl des AG
  (Festlegung vor Fertigung, ohne Mehrpreis für
  RAL-Standardfarbtöne),
- Tür im Rahmen liegend, mit vertieft liegendem Klappgriff,
  plombierbar, Türanschlag DIN rechts/links je Einbauort
  laut Plan,
- separates Einlegefach für einen Handfeuerlöscher nach
  DIN EN 3 bis 12 kg (Feuerlöscher nicht Bestandteil dieser
  Position),
- Fach für einen Handfeuermelder in der Tür (schwenkt mit
  der Tür aus), einschl. Melderbefestigung und flexiblem,
  geschütztem Leitungsübergang Schrank - Tür im Lieferumfang
  des Schranks; Fachmaße mit dem BMA-Gewerk abzustimmen.
  Melder, Verkabelung und Anschluss durch BMA-Gewerk,
- Brandschutzzeichen F002 nach ASR A1.3 / DIN EN ISO 7010,
  Beschriftung nach DIN 4066, Bedienungsanleitung
  selbstklebend innen, Installationsanleitung.

Löschtechnische Ausstattung:
- ortsfeste, nicht ausschwenkbare Schlauchhaspel
  (FIX-Haspel) nach DIN EN 671-1 aus Stahlblech,
  pulverbeschichtet im Farbton des Schranks, wasserführende
  Achse aus Messing, Schlauchführung über Umlenkrolle,
  Haspel zu Wartungszwecken auf Schlitten aus dem Schrank
  herausziehbar,
- formstabiler Schlauch nach DIN EN 694, Innendurchmesser
  25 mm, Länge 30 m, komplett montiert,
- absperrbares Strahlrohr nach DIN EN 671-1 (Vollstrahl /
  Sprühstrahl / Absperrung),
- Leistungsnachweis Typ F: die Gesamtausführung aus Haspel,
  Umlenkrolle, Schlauch und Strahlrohr muss den Mindestvolumenstrom von 100 l/min bei 0,30 MPa Fließdruck
  erreichen (DIN 14462, Tab. 2; Bezugspunkt des Fließdrucks
  als Projektfestlegung: Eingang des Schlauchanschlussventils, Schlauch vollständig abgerollt, Vollstrahl);
  Nachweis durch Herstellererklärung oder Prüfbericht mit
  dem Angebot. Hinweis: Für ein 6-mm-Mundstück nennt
  DIN EN 671-1, Tab. 1 als Mindestdurchfluss 24 l/min bei
  0,2 MPa (Typ-S-Niveau); Mundstückgröße für Typ F ist vom
  Bieter festzulegen,
- Schlauchanschlussventil DN 50 (R 2") nach DIN 14461-3,
  mit Festkupplung Storz C für die Feuerwehr; dient zugleich
  als der Haspel vorgeschaltetes Absperrventil nach
  DIN EN 671-1, Abschn. 4.3.9 (kein weiteres Ventil),
- Verbindungsschlauch Ventil - Haspel mit abgewinkelter
  C-Druckkupplung aus Messing,
- Montagemutter R 2" aus Messing, drehbar (R 2" AG / R 2" IG),
- Anschluss an die Steigleitung (DN - zu verifizieren),
  Rohranschluss oben / unten je Einbauort laut Plan.

Zulässige Drücke: max. Fließdruck 0,8 MPa an der Entnahmestelle (bei geringerer Entnahme Anstieg bis zum max.
Ruhedruck zulässig, DIN 14462 Tab. 2 Fußnote a), max.
Ruhedruck 1,2 MPa am Schlauchanschlussventil (Tab. 2 /
4.9.1), max. Betriebsdruck Haspel 25 mm 1,2 MPa (DIN EN
671-1, Tab. 2). Druckbegrenzung falls erforderlich nach
hydraulischer Berechnung (Pos. F.20), gesonderte Position;
Leistungsmessung am Wandhydranten im Rahmen der
Inbetriebnahmeprüfung (Pos. F.30).

Leitfabrikat zur Qualitätsbeschreibung: brandag Wandhydrant
Nr. 292 Einbauschrank +HFL+BM oder gleichwertig.
Gleichwertigkeitskriterien: Schmalbauform im Einbaumaß,
Haspel nach DIN EN 671-1 mit 30 m Schlauch 25 mm und
Wartungsauszug, Schlauchanschlussventil DN 50 mit Storz C,
Fächer für Handfeuerlöscher und Handfeuermelder,
Plombierbarkeit, Nachweisunterlagen für die behördliche
Freigabe.

Einschl. Befestigung, Abstimmung der Wandnische (lichte
Tiefe ca. 700 mm) mit Rohbau und Tragwerksplanung (Nische
und Verputz bauseits), Einstellung, Funktions- und
Dichtheitsprüfung, Plombierung.

Liefern, Montieren und betriebsfertig anschließen
Menge: 1,000 St

**2.3.0250 Drosselscheibe (Drosselblende)**
Drosselscheibe (Drosselblende)
zum Einbau zwischen Flansche PN 16 nach DIN EN 1092-1
bzw. in die Verschraubung des Wandhydranten-Abgangs,
zur Begrenzung von Durchfluss und Fließdruck an der
Entnahmestelle gemäß hydraulischer Berechnung,
aus Edelstahl,
Bohrungsdurchmesser gemäß hydraulischer Berechnung
(- zu verifizieren; der erforderliche Mindest-Fließdruck
und Volumenstrom an der Entnahmestelle nach DIN 14462
dürfen nicht unterschritten werden),
dauerhafte Kennzeichnung der Blende mit Nennweite
und Bohrungsdurchmesser,
Einbaustelle dauerhaft gekennzeichnet und in der
Anlagendokumentation (Kontrollbuch) vermerkt,
einschl. Dichtungen und Verschraubungsmaterial,
einschl. Nachweis der Einbaulage.

Fabrikat: ________________  Typ: ________________

Liefern und Montieren
Menge: 4,000 St

**2.3.0260 Kernbohrungen bis 150 mm Durchmesser**
Kernbohrungen bis 150 mm Durchmesser
durch Betondecken oder Wände bis
max. 400 mm Decken- oder Wandstärke herstellen
Menge: 11,000 St

**2.3.0270 Kernbohrungen bis 130 mm Durchmesser**
Bohrungen bis 130 mm Durchmesser
durch Rigipswände bis
max. 400 mm Wandstärke.

herstellen
Menge: 4,000 St

**2.3.0280 R 90 - Rohrabschottung Rohraußendurchmesser 88,9 mm**
*** Bezugsbeschreibung
R 90 - Rohrabschottung
Fabrikat/Typ: ROCKWOOL / Conlit 150 P/U-Schale

zur Montage in Geschossdecken und Wänden mit
entsprechender Feuerwiderstandsklasse.

Die Rohrabschottung verhindert für 90 Minuten einen
Übertrag von Feuer und Rauch.
Hierzu ist die Conlit 150 Schale in die Bauteilöffnung
einzubauen.
Die weiterführende Dämmung erfolgt gemäß
Herstellerangaben mit nichtbrennbaren
Mineralwolle-Dämmstoffen, die einen Schmelzpunkt von
>1000°C aufweisen!

Die ordnungsgemäße Ausführung ist vom Unternehmer nach
Abschluss der Arbeiten durch eine
Übereinstimmungserklärung zu bescheinigen.

Die Abschottung ist abzustimmen auf das Leitungssystem;
Rohrwerkstoff/System: Stahlrohr - Sprinkler- und
Wandhydrantenleitung

Außendurchmesser der Rohrleitung: 88,9 mm

Baustoffklasse:  nichtbrennbar nach DIN 4102-1
Schmelzpunkt:  > 1000°C nach DIN 4102-17
Rohdichte:  > 150 kg/mn
Geschossdicke:  400 mm
Wanddicke:  400 mm

komplett liefern und montieren
Menge: 13,000 St

**2.3.0290 R 90 - Rohrabschottung Rohraußendurchmesser 60,3 mm**
*** wie Position 2.3.0280
R 90 - Rohrabschottung Rohraußendurchmesser 60,3 mm

komplett liefern und montieren
Menge: 2,000 St

**2.3.0300 Spülen der Anlage**
Spülen der Anlage über die vorhandenen
Spülanschlüsse zum Lösen und Entfernen von
Ablagerungen im Rohrnetz
Ausstellen einer Ausspülbescheinigung
Menge: 1,000 St

**2.3.0310 Druckprobe**
Abdrücken einer Anlage mit 15 bar Prüfdruck
und Ausstellen einer Abpreßbescheinigung
Menge: 1,000 St

#### Titel 2.4 Steigleitung im Schacht

**2.4.0010 Stahlrohr geschweißt DN 80 genutete Rohrenden Kupplung**
Rohrleitung DN 80 für Sprinkleranlage aus Stahlrohr DIN
EN 10255, geschweißt, verzinkt, nass (Leitung ist
ständig mit Löschwasser gefüllt), Verbindung durch
genutete Rohrenden und Kupplung, Form- und
Verbindungsstücke werden gesondert vergütet, Verlegung
in Zentralen, Rohrbefestigungen werden gesondert
vergütet, Arbeitshöhe des Montageortes von 1 m bis 5
m
Menge: 54,000 m

**2.4.0020 Bogen genutet aus duktilem Gusseisen DN80**
Bogen DN 80, genutet, aus duktilem Gusseisen innen und
außen beschichtet in rot ASTM A-536, alle Gradzahlen
für Rohrleitung der Sprinkleranlage aus Stahlrohr DIN
EN 10255

liefern und montieren
Menge: 7,000 St

**2.4.0030 Rohrkupplung Guss 2tlg Dichtring DN 50**
Rohrkupplung, Gehäuse aus Gusseisen, 2-teilig,
mit Dichtung für Rohrenden mit Sicke, max.
Betriebsüberdruck 16 bar, für Stahlrohr DN 50.

liefern und montieren
Menge: 32,000 St

**2.4.0040 Rohrschelle Stahl verz L 0,5-1 m DN 80**
Rohraufhängung als Rohrschelle, aus verzinktem Stahl,
Länge der Aufhängung über 0,5 m bis 1m, Befestigung mit
Gewindestäben, mit bauaufsichtlich zugelassenen
Dübeln, einschl. Bohrarbeiten, Befestigungsuntergrund
Beton, Rohr aus Stahl, DN 80
Menge: 36,000 St

**2.4.0050 Sonderhalterungen pro kg, verzinkt**
Profilstahl zum Bau von Sonderhalterungen, zur
Befestigung der Rohrleitungen, z.B. zum Herstellen
von Traversen, verzinkte Ausführung
Ausführung entsprechend den VdS-Richtlinien
sowie alle erforderlichen Schrauben,
Verbindungsstücke und Schweißmaterial
Im Verkaufsraum schwarzes Schild mit weißer Schrift

komplett liefern und montieren
Menge: 100,000 kg

**2.4.0060 Rohrschelle Stahl verz L 0,5-1 m DN 32**
Rohraufhängung als Rohrschelle, aus verzinktem Stahl,
Länge der Aufhängung über 0,5 m bis 1m, Befestigung mit
Gewindestäben, mit bauaufsichtlich zugelassenen
Dübeln, einschl. Bohrarbeiten, Befestigungsuntergrund
Beton, Rohr aus Stahl, DN 150
Menge: 45,000 St

**2.4.0070 Sonderhalterungen pro kg, verzinkt**
Profilstahl zum Bau von Sonderhalterungen, zur
Befestigung der Rohrleitungen, z.B. zum Herstellen
von Traversen, verzinkte Ausführung
Ausführung entsprechend den VdS-Richtlinien
sowie alle erforderlichen Schrauben,
Verbindungsstücke und Schweißmaterial
Im Verkaufsraum schwarzes Schild mit weißer Schrift

komplett liefern und montieren
Menge: 150,000 kg

**2.4.0080 Hinweis- und Bezeichnungsschild**
Hinweis- und Bezeichnungsschild
für Geräte und Armaturen sowie funktionelle
Anlagenkomponenten.
Ausführung im Schilderhalter mit Klarsichtdeckel
Abmessung ca. 100 x 50 mm,
Beschriftung nach DIN in dauerhafter Form
Schutzabdeckung der fertig montierten Sprinkler für die
bauseitigen Malerarbeiten

liefern und montieren
Menge: 10,000 St

**2.4.0090 Kernbohrungen bis 150 mm Durchmesser**
Kernbohrungen bis 150 mm Durchmesser
durch Betondecken oder Wände bis
max. 400 mm Decken- oder Wandstärke herstellen
Menge: 4,000 St

**2.4.0100 R 90 - Rohrabschottung Rohraußendurchmesser 88,9 mm**
R 90 - Rohrabschottung
Fabrikat/Typ: ROCKWOOL / Conlit 150 P/U-Schale

zur Montage in Geschossdecken und Wänden mit
entsprechender Feuerwiderstandsklasse.

Die Rohrabschottung verhindert für 90 Minuten einen
Übertrag von Feuer und Rauch.
Hierzu ist die Conlit 150 Schale in die Bauteilöffnung
einzubauen.
Die weiterführende Dämmung erfolgt gemäß
Herstellerangaben mit nichtbrennbaren
Mineralwolle-Dämmstoffen, die einen Schmelzpunkt von
>1000°C aufweisen!

Die ordnungsgemäße Ausführung ist vom Unternehmer nach
Abschluss der Arbeiten durch eine
Übereinstimmungserklärung zu bescheinigen.

Die Abschottung ist abzustimmen auf das Leitungssystem;
Rohrwerkstoff/System: Stahlrohr - Sprinkler- und
Wandhydrantenleitung

Außendurchmesser der Rohrleitung: 88,9 mm

Baustoffklasse:  nichtbrennbar nach DIN 4102-1
Schmelzpunkt:  > 1000°C nach DIN 4102-17
Rohdichte:  > 150 kg/mn
Geschossdicke:  400 mm
Wanddicke:  400 mm

komplett liefern und montieren
Menge: 4,000 St

**2.4.0110 Spülen**
Gründlich Spülen der Sprinklerrohrleitungen nach VdS in
diesem Geschoss sowie Ausstellen einer
Ausspülbescheinigung und Unterschrift vom Auftaggeber.
Menge: 3,000 St

**2.4.0120 Abdrücken**
Abdrücken der Sprinklerrohrleitungen nach VdS in diesem
Geschoss sowie Ausstellen einer Abpressbescheinigung
und Unterschrift vom Auftaggeber.
Menge: 3,000 St

#### Titel 2.5 Wartung (nur EP)

**2.5.0010 Wartung der WH-Anlage**
*** Pauschalposition
*** Bedarfsposition ohne GB
Wartung der WH-Anlage gemäß der Norm und Herrstellervorgaben
Die Preise sind auf einen jährlichen Wartungsturnus zu
beziehen.

Die Wartungsfirma bedarf der Anerkennung eines Fachbetriebs.
Menge: 1,000 psch

**2.5.0020 Sämtliche Behälter reinigen und überprüfen. Wartung aller zwei Jahre.**
*** Pauschalposition
*** Bedarfsposition ohne GB
Menge: 1,000 psch

#### Titel 2.6 Sonstige Wandhydrantenanlage

**2.6.0010 Sachverständigen-Abnahme der gesamten WH-Anlage**
*** Pauschalposition
Sachverständigen-Abnahme der gesamten WH-Anlage,
einschl. Bestandsanlage, einschl. sämtlicher erforderlichen Unterlagen, mängelfreies Abnahmeprotokoll, inkl. Mängelbeseitigung.
Abnahme bestehend aus:
1 Abnahme, 1 Nachabnahme
Menge: 1,000 psch

**2.6.0020 Beschilderung der Sprinkleranlage / Sprinklerzentral**
*** Pauschalposition
Liefern und Montieren der kompletten Beschilderung für die
Sprinkleranlage, bestehend aus:

- Türschild "Sprinklerzentrale" nach DIN 4066,
- Hinweisschilder im Objekt (Wegweisung zur Sprinklerzentrale,
  Lage der Zugänge) nach DIN 4066,
  Ausführung, Anzahl und Anbringungsorte nach Vorgabe der
  örtlich zuständigen Feuerwehr bzw. Brandschutzdienststelle,
  Abstimmung durch den AN,

Ausführung der Schilder dauerhaft, witterungs- und
UV-beständig (gravierter Kunststoff oder Aluminium),
Schriftgröße und Farbgebung nach DIN 4066 bzw. den
einschlägigen Vorgaben, mechanische Befestigung
(geschraubt oder genietet; Verklebung nur in
Innenräumen zulässig),
einschl. Befestigungsmaterial,
einschl. Abstimmung mit AG, Feuerwehr und
Prüfsachverständigem/VdS vor Fertigung,
Menge: 1,000 psch

**2.6.0030 Begleitung der Sachverständigenabnahme**
Begleitung der Sachverständigenabnahme durch Obermonteur/Projektleiter und Helfer
Menge: 2,000 St

*Hinweis: STUNDENLOHNARBEITEN*
STUNDENLOHNARBEITEN

Stundenlohnarbeiten sind nur nach Anforderung der
Bauleitung und schriftlicher Genehmigung auszuführen.
Enthalten:
- Auslösung
- Fahrtkosten
- Gemeinkosten
- Wagnis
- Gewinn
- Bauüberwachung durch den Montageleiter

Für den Nachweis der Stundenlohnarbeiten dürfen nur die
dafür vorgesehenen Vordrucke verwendet werden.
Die Stundenlohnnachweise sind täglich der Bauleitung
zur Kenntnisnahme vorzulegen und bestätigen zu lassen.

Zuschläge für Stundenlohnarbeiten:
Bei Mehr-, Nacht-, Sonn- und Feiertagsarbeit sind die
tariflichen Zuschläge in dem Basisstundenlohn zu
berücksichtigen.

**2.6.0040 Basisstunden Techniker/Meister**
*** Zu bezuschlagende Position
*** Bedarfsposition ohne GB
Menge: 1,000 h

**2.6.0050 Basisstunden Obermonteur/Monteur**
*** Zu bezuschlagende Position
*** Bedarfsposition ohne GB
Menge: 1,000 h

**2.6.0060 Basisstunden Helfer / Azubi**
*** Zu bezuschlagende Position
*** Bedarfsposition ohne GB
Basisstunden Helfer
Menge: 1,000 h

**2.6.0070 Überstundenzuschlag ( 18-22 Uhr )**
*** Zuschlagsposition auf die folgenden Positionen
*** Bedarfsposition ohne GB
Überstundenzuschlag ( 18:00 - 22:00 Uhr )

- prozentualer Aufschlag auf vorgenannte Stundensätze
- 2.6.0040
- 2.6.0050
- 2.6.0060

**2.6.0080 Nachtstundenzuschlag ( 22-06 Uhr )**
*** Zuschlagsposition auf die folgenden Positionen
*** Bedarfsposition ohne GB
Nachtstundenzuschlag ( 22:00 - 06:00 Uhr )

- prozentualer Aufschlag auf vorgenannte Stundensätze
- 2.6.0040
- 2.6.0050
- 2.6.0060

*Hinweis: Sonstiges*

**2.6.0090 Fracht und Transport**
*** Pauschalposition
Fracht und Transport der Materialien und
Werkzeuge,Werkzeuggestellung, Abtransport der
Werkzeuge, Restmaterialien und des anteiligen
Bauschuttes, Bruch- und Bauwesenversicherung für alle
vorstehenden Arbeiten.

liefern und entsorgen
Menge: 1,000 psch

**2.6.0100 Baustelleneinrichtung**
*** Pauschalposition
Menge: 1,000 psch

**2.6.0110 Gestellung von Gerüsten und Hebebühnen**
*** Pauschalposition
Gestellung von Gerüsten oder fahrbare Arbeitsbühnen für
dieses Gewerk und alle vorstehenden Arbeiten über 2,00m
bis 5,00m über Fußboden oder Gelände.

liefern und abholen
Menge: 1,000 psch

**2.6.0120 Dichtigkeitsprüfung**
*** Pauschalposition
Die komplette Feuerlöschanlage ist auf Dichtigkeit zu
prüfen und mit Übergabe der Revisionsunterlagen dem AG
zu in vollem Umfang zu bescheinigen.

liefern
Menge: 1,000 psch

*Hinweis*

**2.6.0130 Werk- und Montageplanung sowie auch Montagezeichnungen**
*** Pauschalposition
Erstellen der kompletten Werk- und Montageplanung sowie
auch Montagezeichnungen für komplettes Gewerk WH-Anlage
inkl. hydraulische Berechnugen, für alle zuvor aufgeführten
Titel und Positionen.

liefern und ausführen
Menge: 1,000 psch

**2.6.0140 Revisionsunterlagen**
*** Pauschalposition
Revisionsunterlagen
Erstellung der kompletten Revisionsunterlagen für
dieses Gewerk in 3-facher Ausfertigung, bestehend aus:

3 Satz : Montage - Detailpläne als Papierpausen,
  : farbig angelegt
3 Stück : CD-ROM mit den Zeichnungen
3 Satz : komplette Unterlagen über alle eingebauten
 : Anlagen- und Regelteile
3 Satz  : Messprotokolle
3 Satz  : Bedienungsanleitungen
3 Satz  : Wartungslisten
3 Satz  : Auflistung aller eingestellten Soll- und
 : Istwerte, Schaltzeiten etc.

Korrigierte Schaltschemen in allen Zentralen und
Unterverteilungen als Hartschaumplatte.

Die Revisionsunterlagen sind je in einem getrennten
Ringordner und digital abzuliefern.

ausführen und liefern
Menge: 1,000 psch
